# BU MF AdB Baubüro SDL
Angebotsaufforderung (GAEB DA XML 3.1, DA83)
Projekt: 9463704884
Projektbezeichnung: BU MF AdB  Baubüro SDL
Währung: EUR
Nebenangebote zugelassen: ja
Vergabeart: Öffentliche Ausschreibung
Eröffnung: 03.02.2026 10:00:00
Ende der Zuschlagsfrist: 17.03.2026
Ausführungsbeginn: 04.05.2026
Ausführungsende: 31.07.2026
Auftraggeber: Landesbetrieb Bau- und Liegenschaftsmanagement, Sachsen-Anhalt, Baubüro Stendal, Scharnhorststraße 38, 39576 Stendal, Telefon 03931/4939-0, Fax 03931/4939-299, E-Mail Poststelle-SDL.BLSA@sachsen-anhalt.de; Vergabenummer: NSL 574-25
Erstellt mit: GXML Toolbox V3.3 R20210630, iTWO_64 V11.0.738, 18.12.2025

## BLSA Stendal-Digitale Schließanlage: Elektronische Schließanlage
Datum: 18.12.2025

*Hinweis: 1. Allgemeine Vorbemerkungen*
1. Allgemeine Vorbemerkungen

Die Beschreibungen der einzelnen Leistungen des
Leistungsverzeichnisses sind dem Standardleistungsbuch
für das
Bauwesen (STLB) unverändert entnommen, sofern sie
durch eine
Standardleistungsnummer gekennzeichnet sind. Den
Leistungen
liegen, jeweils in der neuesten Fassung, zugrunde:
        - VDE-Richtlinien
        - VDI-Bestimmungen
        - DIN-Normen
        - ELT-Bau-Verordnungen
        - VOB
Die Leistungen des Auftragnehmers (AN) umfassen
sämtliche
Leistungen, die zur Erstellung der betriebsfähigen
Anlagen, unter
Erfüllung der behördlichen Auflagen, erforderlich sind.
Hierzu werden dem AN, wie nachfolgend aufgeführt,
Unterlagen
entsprechend dem Erfordernis des Objektes zur
Dimensionierung,
Berechnung und konstruktiven Durcharbeitung in
einfacher
Ausfertigung zur Verfügung gestellt.
 - Installationspläne  M 1 : 50  bzw. M 1 :100
 - Grundrisszeichnungen M 1 : 50  bzw. M 1: 100
mit eingetragenen technischen Anlagenteilen, Schlitz-
und
Durchbrüchen, als Ausführungszeichnungen.

Die vom AN zu erbringenden Montagezeichnungen auf der
Grundlage
der ihm übergebenen Ausführungs- Zeichnungen müssen
über eine
projektgebundene Kennzeichnung verfügen und vom
verantwortlichen
Projektleiter gegengezeichnet werden.
Montagezeichnungen mit allen
erforderlichen Angaben sind: Grundrisspläne mit
eingetragenen
Leitungen, Trassen, Dimensionen, Schalt- und
Strangschemen.
Ein Bestätigungsvermerk über eine Koordination mit
anderen
Gewerken ist leserlich einzufügen. Die vermaßten
Montagepläne sind
je nach Erfordernis entweder als Weißpause in
zweifacher Ausführung
oder in einem gängigen Dateiformat (z.B. dwg.) zu
übergeben.
Sie sind mit allen technischen und funktionellen
Angaben zu versehen
und erfassen den Endzustand der ausgeführten Anlagen.

Vor der Abnahme der Leistungen sind dem Auftraggeber
Bestandspläne und technische Unterlagen zu übergeben.
Die
technischen Unterlagen, wie Anlagenbeschreibung,
Abnahme und
Messprotokolle sind in dreifacher Ausfertigung, in
Mappen geordnet,
mit Inhaltsangabe, anzufertigen.

Eine Veränderung des Leistungsverzeichnisses darf vom
Bietenden
nicht vorgenommen werden und führt zum
Wettbewerbsausschluss.
Dieses betrifft insbesondere Zusätze, Abänderungen,
Einschränkungen
o.ä.. Sind nach Ansicht des Bieters einzelne
Leistungen nicht
hinreichend genau oder eindeutig beschrieben, so ist
die dem
Einheitspreis zugrunde liegende Ausführung in einem
Anschreiben zu
erläutern.

Es liegt im Ermessen des Auftraggebers, einzelne
Positionen oder Titel
des Leistungsverzeichnisses nicht zu beauftragen, ohne
dass dieses
Auswirkungen auf die Einheitspreise hat.

Den Massenermittlungen in den Leistungsverzeichnissen
sind
sorgfältige Planungen vorausgegangen.
Dennoch besteht die Möglichkeit von Abweichungen,
insbesondere
dann, wenn durch Wegfall oder Mehrbeauftragung von
Leistungen
Veränderungen eintreten. Dies berechtigt jedoch keine
Anpassung der
Einheitspreise.

Der AN ist verpflichtet, sich vor jeder Abgabe des
Angebotes über die
zu verwendeten Bausysteme und ihre konstruktiven als
auch
elektrischen Besonderheiten zu informieren. Er hat
Sorge dafür zu
tragen, dass zur Erledigung der ausgeschriebenen
Leistungen nur
Mitarbeiter beauftragt werden, die auch über das
notwendige Maß an
Fachkompetenz und Fertigkeiten verfügen.
Notwendige Zeichnungsunterlagen können beim Bauherren
oder bei
dessen Beauftragten nach vorhergehender Terminabsprache
eingesehen werden.
Einwände, die aufgrund unzureichender Kenntnis der
Örtlichkeiten und
der Planungsunterlagen im Nachhinein geltend gemacht
werden, finden
keine Berücksichtigung.

Mit der Unterschriftsleistung bestätigt der Bieter
seine Kenntnis über
den Auftragsumfang und eventuell zu berücksichtigende
Besonderheiten bei der Auftragsabwicklung
(Arbeitszeitverlagerungen,
Gefährdungen usw.), so dass hieraus keine Forderungen
seitens des
Bieters entstehen können.

Bei der Angebotsbearbeitung sind nachfolgende
Positionen mit
einzukalkulieren:
- Transport der Materialien bis zur Verwendungsstelle
und eventuell
  notwendige Zwischenlagerung
- erforderliche Klemm-, Befestigungs-, Isolierungs-,
Dichtungs-, und
  Verbindungsmaterialien
- das Stellen von Maschinen, Werkzeugen,
  Messgeräten, Hebezeugen und Gerüsten
- Kosten für die Beschriftung einzelner Anlagenteile
  mittels dauerhaft gravierten und schraubbaren
  Resopalschildern u.ä.
- die Kosten für Funktionsprüfungen, Inbetriebnahmen
  einzelner  Anlagenteile, Messungen des  Erdungs- und
  Isolationswiderstandes incl. eventl. erforderlich
werdender
  Messprotokolle
- die Kosten, die dem Auftragnehmer infolge von
Beratungen, zu
  erstellende Aufmasse und Abnahmen entstehen.

Durch den AN sind alle für die komplette Montage
notwendigen
Materialien und Baustoffe zu liefern, auch wenn dies
im LV innerhalb
der einzelnen Positionen nicht expliziert erwähnt ist.
Ebenfalls in die Einheitspreise einzurechnen sind
Lohn- und
Lohnnebenkosten. Hierzu zählen auch Überstunden oder
Mehraufwendungen, die durch Arbeitszeitverlagerungen
zustande
kommen. Spätere Nachforderungen werden nicht anerkannt.

Abfälle, wie Bauschutt, Verpackungsmaterialien usw.
sind in
geeigneten Behältnissen des AN zu sammeln und
regelmäßig zu
entsorgen. Sie werden Eigentum des AN. Die Kosten für
die
Entsorgung sind in den Einheitspreisen zu
berücksichtigen. Die Preise
für Demontagearbeiten verstehen sich incl. der Erlöse
aus dem Verkauf
der Altstoffe, der durch den AN zu erfolgen hat.

Die Baustelle ist jeden Tag besenrein zu verlassen.

Der AN ist verpflichtet, sich vom Stand der
Bauarbeiten selbst zu
überzeugen und Teilleistungen so fertig zu stellen,
dass eine gute und
termingerechte Zusammenarbeit gewährleistet ist.
Hat der AN Bedenken gegen die im Leistungsverzeichnis
beschriebene
Art der Ausführung, so hat er sie schon bei der Abgabe
 des Angebotes
mitzuteilen. Unterlässt er vor seiner Arbeitsaufnahme
diese Mitteilung,
so können Gewährleistungseinschränkungen und
gegebenenfalls
Mehrkosten nicht geltend gemacht werden.
Die Übertragung einzelner Teilleistungen an
Nachauftragnehmer bedarf
in jedem Falle der schriftlichen Zustimmung des
Auftraggebers.
Sämtliche von den Ausschreibungsunterlagen,
Zeichnungen,
Anweisungen der Bauleitung und dergleichen abweichenden
Anordnungen und Ausführungen, auch
Massenüberschreitungen, sind
der Bauleitung sofort schriftlich mitzuteilen.
Diese Anordnung gilt als anerkannt, wenn fünf Tage
(Datum des
Poststempels) kein Einspruch erfolgt. Bei Fehlen oder
verspätetem
Eingang dieser Mitteilung ist der AN für alle daraus
entstehenden
Schäden voll haftpflichtig und die entstehenden Kosten
zu tragen. Sind
für die geforderten Anordnungen  keine Positionen im
Angebot
vorgesehen, so ist innerhalb von fünf Werktagen ein
Nachtragsangebot
einzureichen.

Sämtliche Maße sind vom Auftragnehmer am Bau zu
nehmen. Die in
den Zeichnungen eingeschriebenen Maße sind vom AN auf
ihre
Richtigkeit zu prüfen und eventuelle Unstimmigkeiten
der Bauleitung
vor Beginn der Arbeiten schriftlich mitzuteilen.
Werden Leitungen ohne zwingende Gründe auf Umwegen
verlegt, so
werden die Mehrlängen beim Aufmass nicht
berücksichtigt. Sind
Leitungen aus baulichen Gründen auf Umwegen zu
verlegen, so sind
die Leitungswege vorher mit der Bauleitung
durchzusprechen.
Änderungsarbeiten, die durch Nichteinhaltung dieser
Anordnung
entstehen, werden nicht vergütet.

Bis zum Bau- bzw. Arbeitsbeginn auftretenden
Veränderungen in der
Ausführung oder in den Maßen müssen überprüft und
schriftlich
festgelegt werden.

Verändert der AN die vorgesehene Art der Ausführung
während der
Bauzeit ohne schriftliche Genehmigung des
Auftraggebers, so trägt der
AN für eventuelle zusätzliche Arbeiten anderer Gewerke
die dadurch
entstandenen Kosten.

Im Falle einer Beauftragung übernimmt der AN für die
Zeit seiner
Beschäftigung auf der Baustelle im Rahmen der ihm
übertragenen
Leistungen die Stellung eines Fachbauleiters. Er
übernimmt damit die
volle Verantwortung für die Sicherheit der Baustelle,
die Tauglichkeit
und Betriebssicherheit eigener und von anderen
Auftragnehmern
mitbenutzter Geräte, Gerüste und sonstiger
Baustelleneinrichtungen
sowie für die Überwachung auf Einhaltung aller
einschlägigen
Arbeitsschutzbestimmungen. Der Fachbauleiter ist für
die gesamte
Bauzeit für die Überwachung der o.g. Punkte und für
den Bereich der
Subunternehmer allein verantwortlich.
Eine besondere Vergütung für den Fachbauleiter erfolgt
nicht, diese
Leistung ist mit der Bezahlung des vereinbarten
Preises für die
Leistungen aus dem Leistungsverzeichnis abgegolten.

Jede Terminverzögerung, die der AN nicht zu vertreten
hat, muss von
diesem innerhalb von 48 Stunden schriftlich der
Bauleitung mitgeteilt
werden, auch wenn der AN der Meinung ist, dass sowohl
der Verzug
als auch die Verzugsgründe bekannt sind.
Unterlässt der AN die schriftliche Anzeige, so hat er
keinen Anspruch
auf Berücksichtigung der hinderlichen Umstände.

Es wird regelmäßig wöchentlich eine Bauberatung
stattfinden. Dieser
Tag wird zwischen der Bauleitung des AG und dem AN
festgelegt. Zu
diesem Termin hat ständig ein bevollmächtigter
Vertreter des AN
anwesend zu sein.

*Hinweis: 2. Technische Vorbemerkungen*
2. Technische Vorbemerkungen

Allgemeines

Bei der Erstellung der ausgeschriebenen Anlage sind zu
beachten:
- VDE-Vorschriften
- DIN-Normen
- behördliche und gesetzliche Bestimmungen, soweit sie
  hier zur Anwendung kommen
- Vorschriften und Auflagen der E.V.U.
- Arbeitsstättenrichtlinien
- ELT-Bau-Verordnungen
- DIN 18382
- VOB
Alle elektrischen Betriebsmittel müssen neu und
ungebraucht sein.
Den für sie geltenden VDE-Vorschriften entsprechend
und, soweit sie
prüfzeichenfähig sind, dass VDE-Zeichen enthalten
sowie den
anerkannten Regeln der Technik entsprechen.
Bei Nichtbeachten wird die Abnahme verweigert.

Materialbeschreibung

Leitungen und Kabel

Die Elektroanlage im Gebäude ist unter Verwendung von
Leitungen mit
Schutzleiter, Nennspannung 500V zu erstellen.
Die Stromkreise müssen aus deutschen
Norm-Mantelleitungen des
Typs NYM bestehen.
Der Schutzleiter (grün/gelb) ist von der
Hauptverteilung zu jedem
Verbraucher mitzuführen.

Als Zuleitungen zu den Unterverteilungen bzw.
Schaltschränken sind
Kabel NYY bzw. NYM zu verlegen.
Kabel und Leitungen unter Putz sind grundsätzlich
einzufräsen. Die
Befestigung hat mit Kunststoffschellen zu erfolgen.
Kabelauslässe sind mit Klemmsteine zu versehen.
Leiterverbindungen dürfen nur in geeigneten Dosen
vorgenommen
werden. Dehnungsfügen sind fachgerecht zu überbrücken.
Deckendurchführungen sind mit Stapa-Rohr zu schützen.

In den Einheitspreis sind alle Befestigungsmaterialen,
Schellen, Dübel,
Schrauben, Nägeln sowie das beseitige Anschließen mit
einzukalkulieren.

Abzweigdosen, Schalter und Steckdosen

Abzweigdosen und -kästen sind in gleichem Abstand von
der Decke zu
montieren. Alle Dosen sind absolut putzbündig und
lotrecht zu
montieren.
Grundsätzlich sind die Doseneinsätze mit Schrauben zu
befestigen.
Eine Befestigung nur durch Spreizkrallen ist nicht
gestattet.
Bei Putzarbeiten sind Abzweigdosen mit Putzdeckel zu
verschließen,
diese sind im Einheitspreis mit einzurechnen. Die
Anzahl der durch eine
Abzweigdose geführten Leitungen soll nicht mehr als 4
Stück betragen.

Prüfung

Bevor die Elektroanlage in Betrieb genommen wird, hat
der
Auftragnehmer zu überprüfen, ob die Spannung, die
Phasen und der
Stromverbrauch der neuen Einrichtungen mit den
vorgeschriebenen
Werten übereinstimmen und Beleuchtungs- und
Steckdosenkreise an
230 V, 50 Hz angeschlossen sind. Nach Abschluss der
Installation im
Gebäude hat der Auftragnehmer an einem vom
Auftraggeber zu
bestimmenden Termin eine Betriebsprüfung zwecks Abnahme
durchzuführen. Hierbei ist der Nachweis zu erbringen,
dass die
Elektroinstallation in Übereinstimmung mit den unter
Ziffer 3.1 den
technischen Vorbemerkungen genannten Vorschriften
erstellt worden
ist.
Sämtliche für die Prüfung benötigter Arbeitskräfte und
Geräte hat der
Auftragnehmer zu stellen.
Zusätzlich zu den vorstehenden erwähnten Prüfungen
sind die nach
den VDE- und EVU-Vorschriften erforderlichen Prüfungen
durchzuführen. Die Ergebnisse dieser Prüfung sind
protokollarisch
nach den einzelnen Stromkreisen festzuhalten.

*Hinweis: 3. Bauliche Vorbemerkungen*
3. Bauliche Vorbemerkungen

Beschreibung des Bauvorhabens:

Bei der nachstehenden Baumaßnahme handelt es sich um
die
Installation einer digitalen Schließanlage mit Online
Funktion für
nachfolgend Liegenschaft in Stendal:
Bau- und Liegenschaftsmanagement Sachsen-Anhalt,
Baubüro
Stendal, Haus B, Haus C und Haus D.

Ausgeschrieben wird ein funkgesteuertes, digitales
Schließsystem. Alle
Komponenten müssen die Anforderungen der
elektromagnetischen
Verträglichkeit (EMV) erfüllen und müssen CE  geprüft
und
zugelassen sein. Insbesondere müssen alle sendenden
Komponenten
eine gültige FTZ  Zulassung besitzen. Die digitalen
Schließzylinder
müssen in Ausführung und Abmessung der DIN 18252, als
Ergänzungsnorm zur DIN EN 1303 entsprechen.

Derzeit ist eine digitale und mechanische
Schließanlage über
DIN-Zylinder in den Gebäuden installiert, die im Zuge
der Umstellung
auf ein Digitales Schließsystem ausgebaut und dem
Nutzer übergeben
wird.
Für die Innentüren sind Doppelknauftüren mit Funkkappen
vorgesehen.
An Aussentüren kommen Externe Leser sowie digitale
Beschläge zum
Einsatz, teilweise bleiben diese erhalten.

Für die Anordnung der Router in den einzelnen Gebäuden
ist jeweils
eine detaillierte WLAN Referenz Funkmessung
erforderlich und durch
den Bieter zu erbingen. Daraus resultierende
Standortkorrekturen
sowie Mengenveränderungen bei den Router sind möglich.
An den
endgültigen Standorten wird jeweils eine
Datendoppeldose installiert,
bei der ein Port  zur Netzwerkanbindung und
Spannungsversorgung
mittels Power over Ethernet genutzt wird. Die
Funkdatenübertragung
hat so zu erfolgen, dass die verschlüsselten
Informationen keine
sinnvollen, nachvollziehbaren Daten, sondern
ausschließlich
Zufallsdaten enthält. Die für eine Öffnung notwendige
Kommunikation
darf nicht durch Rechenverfahren nachgebildet werden
können.

Hierzu ist die Strukturierte Verkabelung zu den
jeweiligen Netzknoten
innerhalb der Gebäude herzustellen. Die Verlegung der
Datenkabel
erfolgt hauptsächlich in Brüstungskanälen befinden.
Die Lage der
WLAN-Router soll sich hauptsächlich in den Fluren
befinden. Die
erforderlichen PoE Switche sind hierfür bereit zu
stellen.

Die zu installierenden Netze der einzelnen Gebäude
sind mit Hilfe des
Nutzers über LWL-Verbindungen so zu verbinden, so dass
an mind.
zwei Stellen entsprechende Client's die vollen
Zugriffsrechte aller
Teilnehmer, sämtlicher Gebäude und Türen besitzen.

Für die Tertiärverkabelung der Gebäude kann auf das
vorhandene
LWL-Netz des Nutzers zurück gegriffen werden.

Personen- und anlagenbezogene Daten werden
ausschließlich in der
Datenbank der Software gespeichert und können nicht
von fremden
Programmen gelesen werden. Zu diesem Zweck werden alle
Dateien
verschlüsselt gesichert. Hierfür werden durch den
Nutzer berechtigte
Personen benannt.

Es kommen Kombintransponder mit MIFARE/DESFire (8k)
Chip zum
Einsatz, hier sind kundenseitige Programmierungen zur
Bedienung von
Fremdsystemen zu programmieren.
Als Identifikationsmedium wird ein Aktiv  Transponder
Verfahren
eingesetzt. (Der Transponder hat eine eigene
Spannungsversorgung).
Die Betätigungsentfernung Zylinder - Transponder
(Identifikationsabstand) soll bis zu 30 cm betragen.
Der Transponder
kann in seiner Gültigkeitsdauer eingestellt werden,
ohne dass die
Zylinder neu programmiert werden müssen.

Für das Gesamtsystem der digitalen Schließanlage ist
durch den AN
ein Aufmaß sämtlicher Türen zur Bestimmung des
Dornmaßes sowie
ein Schließplan nach Vorgabe des Nutzers zu erstellen.
Eine Produkt-
und Softwareschulung ist mit dem Nutzer zu vereinbaren.

Brandschutz
Bei der Installation der Anlage ist grundsätzlich die
DIN 4102,
insbesondere Teil 9 (Kabelabschottungen) und Teil 12
(Funktionserhalt) zu erfüllen.
Im Bereich der Geschossdecken und Brandwände sind
sämtliche
Durchbrüche mit Kabelabschottungen
(Feuerwiderstandsklasse F90)
zu verschließen. Eine amtliche Zulassung durch das
DIBt Berlin ist
nachzuweisen.

Alle im Leistungsverzeichnis aufgeführten Positionen
sind inklusive
Lieferung, ggf. Zwischenlagerung, Montage und
Inbetriebnahme zu
verstehen und anzubieten. Die Baustelle ist täglich
gereinigt zu
verlassen. Notwendige Abklebearbeiten sind entsprechend
einzukalkulieren.
Sollte dieser Aufforderung nicht nachgekommen werden,
wird für diese
Arbeiten ein Reinigungsunternehmen beauftragt. Die
entstehenden
Kosten gehen zu Lasten des Verursachers.
Abstimmungen zwischen den verantwortlichen Stellen
beim Nutzer und
Bauherren müssen eigenverantwortlich erfolgen.
Die Vervielfältigung des LV erfolgt automatisch.
Deshalb hat der Bieter
an Hand des Inhaltsverzeichnisses die Vollständigkeit
zu überprüfen.

Enthält dieses LV nach Meinung des Bewerbers
Unklarheiten oder
Bestehen Bedenken gegen die vorgesehene Art der
Ausführung, so
hat er gem. §4VOB(B) unverzüglich den Auftraggeber vor
der
Angebotsabgabe darauf hinzuweisen.
Der AN ist verpflichtet, rechtzeitig vor Arbeitsbeginn
die
Angebotsunterlagen, Leistungsbeschreibungen und Pläne
im Hinblick
auf seine zu leistende Garantie selbstverantwortlich
zu überprüfen.

Die Maße sind an Ort und Stelle zu nehmen. Eventuelle
Bedenken
gegen die vorgesehene Ausführung sind schriftlich
anzuzeigen, und er
hat im Einvernehmen mit dem Auftraggeber die
Voraussetzungen zu
schaffen, die es ihm ermöglichen, die volle
Verantwortung für seine
Leistungen zu übernehmen.

Es dürfen nur einwandfreie, gemäß den VDE -
Vorschriften hergestellte
Materialien verwendet werden.

Realisierungszeitraum
Der Realisierungszeitraum ist den Vorbemerkungen zu
entnehmen.
Zur Durchführung der Baumaßnahme in der vorgegebenen
Zeit,
müssen der Einsatz einer entsprechenden Anzahl von
Monteuren und
eine Sicherstellung der benötigten Technik
gewährleistet sein.
Die Arbeiten sind vor allem unter behutsamen Umgang
mit der
Bausubstanz auszuführen!
Stundenlohnarbeiten sind nur auf ausdrückliche
schriftliche Anweisung
der Bauleitung nach den ausgewiesenen
Stundenverrechnungssätzen
auszuführen!

### Titel 1 Haus B

#### Bereich 1.1 KG 456 Schließsystem

*Hinweis: Bei der nachfolgenden digitalen Schließanlage ist*
Bei der nachfolgenden digitalen Schließanlage ist
jeweils
ein einheitliches Programm eines Fabrikates zu
verwenden.
Da es sich um eine Erweiterung einer vorhandenen
digitalen
Schließanlage des Herstellers SimonsVoss handelt, muss
dieses
Produkt ausschließlich angeboten werden.

Der Errichter bzw. Bieter muss vom Hersteller der
digitalen
Schließanlage als zugelassener Systempartner
eingestuft sein.
Das Zertifikat ist dem Angebot unbedingt beizulegen.

Ohne o.g. Zertifikat kann keine Wertung des Angebotes
erfolgen!

##### Abschnitt 1.1.1 Managementsystem

**1.1.1.10 Locking-System-Management-Software**
StLBNr. 10.89 063/997.00.05
Leistung wie Software zur dezentralen
Schließanlagenverwaltung, Client-Server-System,
bis zu 4x Client (Arbeitsplatz), umfangreiches
Berichtswesen,
revisionssicherer Protokollierung von System╟nderungen,
direkte Vernetzung beliebig vieler Komponenten via
Wavenet,
virtuelle Vernetzung (Verteilung der
Berechtigungsinformationen
über Gateways auf Identmedien), Überwachen und
verarbeiten
von Netzwerkereignissen, zeitgesteuerte Berechtigungen,
SmartSurveil: Client zur aufgeräumten Überwachung von
Türzuständen bei DoorMonitoring-Komponenten,
liefern, montieren und betriebsfertig programmieren.
Fabrikat: '....................................................'

Typ: '....................................................'
Menge: 1,000 St

**1.1.1.20 Programmiergerät**
StLBNr. 10.89 063/997.00.05
Leistung wie Programmieren und Auslesen
aller digitalen aktiven Komponenten des eingesetzen
System
(Transponder, Schließzylinder, SH und SR). Anschluss
an einen
Windows PC/Tablet über USB-Schnittstelle. Integrierter
Akku
und Bluetooth-Schnittstelle ermöglicht kabellose
Verbindung zu
einem Smartphone (Bluetooth 5).
Im Lieferumfang enthalten: Programmiergerät, USB-Kabel,
Kurzanleitung,
liefern, montieren und betriebsfertig programmieren.
Fabrikat: '....................................................'

Typ: '....................................................'
Menge: 1,000 St

##### Abschnitt 1.1.2 Arbeitsplatz

**1.1.2.10 Bedienplatz-Notebook mit Dockingstation 16"**
StLBNr. 10.89  063/997.00.05
Leistung wie Bedienplatz-Notebook mit
folgenden Parametern und Dockingstation:
Display: 16 Zoll, 40.6 cm
Display-Auflösungsmodus: WUXGA
Display-Eigenschaften: IPS-Technologie, LED-Backlight,
60 Hz, Blendfrei
Display-Auflösung: 1920 x 1200 Pixel
Prozessor: Intel® CoreT i7-1360P
Prozessor Model: i7-1360P
Arbeitsspeicher: mind. 16 GB DDR4/5
Speicherkapazität: mind. 256GB M.2 SSD,
Besonderheiten: Multi-Touch-Clickpad,
Gestenfunktion, Fingerprint
Tastatur: Deutsch mit Hintergrundbeleuchtung
Aluminium-Gehäuse,
Wi-Fi 6E (IEEE 802.11 ax/ac/n/g/b/a)
USB-C/Thunderbolt Schnittstelle für Dockingstation
Windows 11 Pro Lizenz, Softwarepaket Microsoft Excel
und
Word. Schnittstelle für zusätzlichen Monitor.
Dockingstation: Kompatibel mit USB-C/Thunderbolt
Datenübertragung, Kabelgebunden, ,Hostschnittstelle:
Thunderbolt 4, USB Power Delivery, Ethernet/LAN
10,100,1000,2500 Mbit/s, Kabelsperre-Slot.
HDMI-Version: 2.1, HD-Typ: 8K Ultra HD.

Einschl. zusätzliche Funk-Maus und Funktastatur,
liefern, montieren und in Betrieb nehmen.
Fabrikat: '....................................................'

Typ: '....................................................'
Menge: 1,000 St

**1.1.2.20 Monitor 32"**
StLBNr. 10.89  063/997.00.05
Leistung wie 32 Zoll Business Computer Monitor,
Desktop Gaming Monitor, FHD 1080p, HDMI 2.0 x 2,
DisplayPort 1.2 x 1, USB-C 3.2 x 1,
einschl. Displayport-Anschlusskabel,
liefern, montieren und in Betrieb nehmen.
Fabrikat: '....................................................'

Typ: '....................................................'
Menge: 1,000 St

**1.1.2.30 Digitales Unterschriftenpad**
StLBNr. 10.89 063/997.00.05
Leistung wie digitales Unterschriftenpad zum
Programmieren
und Auslesen aller digitalen aktiven Komponenten des
eingesetzen Systems (Transponder, Schließzylinder, SH
und
SR).
Anschluss an einen Windows PC/Tablet über
USB-Schnittstelle
(USB-C). Integrierter Akku und Bluetooth-Schnittstelle
ermöglicht kabellose Verbindung zu einem Smartphone
(Bluetooth 5).
Im Lieferumfang enthalten: Programmiergerät, USB-Kabel,
Kurzanleitung,
liefern, montieren und betriebsfertig programmieren.
Fabrikat: '....................................................'

Typ: '....................................................'
Menge: 1,000 St

**1.1.2.40 Monitorhalterung Wand**
StLBNr. 10.89  063/997.00.05
Leistung wie Monitorhalterung Wand,
Hochwertige Stahlkonstruktion, kräftig
und stabil,
Eloxierte oder lackierte Oberfläche, Flexibles Kippen
für
optimalen Sichtwinkel,
Geeignet sowohl für massive als auch
Leichtbauwände,
VESA-Standard kompatibel,
für zuvor genannten Monitor von 32" bis 65",
Maximale Traglast: 80kg,
liefern und montieren.
Menge: 1,000 St

**1.1.2.50 Klappbarer Wandtisch**
StLBNr. 10.89  063/997.00.05
Leistung wie Wandtisch mit Klappfunktion als Arbeits-
und
Bedienplatz der digitalen Schließanlage.
Platte arretierbar,
Dicke der Tischplatte mind. 18 mm,
Furnier mind. 2 mm PVC, Beidseitig laminierte Platte,
Größe ca. 800 x 500 mm,
Oberfläche grau,
Maximale Traglast: 80kg,
liefern und montieren.
Menge: 1,000 St

**1.1.2.60 Patchkabel 1:1, geschirmt, Kat.6, 5m**
StLBNr. 10.89  063/997.00.05
Leistung wie S-FTP-Patchkabel (RJ 45 - RJ 45),
4 DA, beidseitig mit geschirmten RJ 45-Stecker
konfektioniert, Paarfolge nach EIA/TIA 568, TSB 36;
Kat.6, mit angespritzter Knickschutztülle, zum
freien Rangieren zwischen den Systemen und den
Verteilerfeldern, flexibel, abgewinkelter Stecker,
Farbe: grün,
Länge: 5 m,
liefern und montieren.
Menge: 2,000 St

##### Abschnitt 1.1.3 Zentale Betriebstechnik

**1.1.3.10 Digitaler Europrofil Doppelknaufzylinder**
StLBNr. 10.89  063/120.07.11.01.11
Digitaler Europrofil Doppelknaufzylinder
- mit G2-Funktionalität,
- Baulänge 30-30 mm,
- beiseitig freidrehend,
- Edelstahldesign.
Technische Daten:
- passend für Europrofil vorgerichtete
  Einsteckschlösser,
- Drehknauf auf beiden Seiten,
- Schließung von innen und außen über Transponder,
- Elektronik und Aktorik auf der geschützten
  Innenseite,
- Knaufdurchmesser: 30 mm,
- Basis-Baulänge: 30-30 mm (Außen-/Innenmaß),
- Gesamtlänge: bis max. 140 mm (max. 90 mm auf
  einer Seite),
- Sonderlängen auf Anfrage,
- Schutzart: IP 54,
- Batterietyp: 2 x Lithium CR2450 3V,
- Batterien redundant ausgelegt,
- Batterielebensdauer: bis zu 300.000 Schließungen oder
  bis zu zehn Jahren Stand-by,
- Temperaturbereich: Betrieb -25 °C bis +65 °C,
  Lagerung -35 °C bis +50 °C,
- Einkuppelzeit von 1 - 25 Sekunden per Software frei
  konfigurierbar
- Anzahl der unterschiedlichen Transponder, die pro
  Schließzylinder verwaltet werden können:
  bis zu 64.000,
- Anzahl der Schließungen, die pro Transponder
  verwaltet werden können: bis zu 304.000,
- Direkt vernetzbar mit integriertem LockNode
  (Netzwerk-Knaufkappe WN(M).LN.I) oder über externen
  LockNode mit zusätzlicher Türüberwachungsfunktion,
- Netzwerk jederzeit nachrüstbar ohne Schließung
  tauschen zu müssen,
- Flip-Flop-Modus,
- frei konfigurierbar
liefern, montieren und betriebsfertig programmieren.
Fabrikat: '....................................................'

Typ: '....................................................'
Menge: 46,000 St

**1.1.3.20 Digitaler Europrofil Doppelknaufzylinder AP**
StLBNr. 10.89  063/120.07.11.01.11
Leistung wie zuvor, jedoch Digitaler Europrofil
Doppelknaufzylinder Antipanik,
- mit G2-Funktionalität,
- Baulänge 30-30 mm,
- für den Einsatz in Antipanikschlössern,
- beiseitig freidrehend,
- Edelstahldesign.
Technische Daten:
- Europrofil Antipanikzylinder gemäß DIN 18252 /
  EN 1303 /  DIN EN 15684,
- frei konfigurierbar
liefern, montieren und betriebsfertig programmieren.
Fabrikat: '....................................................'

Typ: '....................................................'
Menge: 14,000 St

**1.1.3.30 Digitaler Europrofil Halbknaufzylinder AP**
StLBNr. 10.89  063/120.07.11.01.11
Leistung wie zuvor, jedoch Digitaler Europrofil
Halbknaufzylinder Antipanik,
- mit G2-Funktionalität,
- Baulänge 30-10 mm,
- für den Einsatz in Antipanikschlössern,
- einseitig freidrehend,
- Edelstahldesign.
Technische Daten:
- Europrofil Antipanikzylinder gemäß DIN 18252 /
  EN 1303 / DIN EN 15684,
- frei konfigurierbar
liefern, montieren und betriebsfertig programmieren.
Fabrikat: '....................................................'

Typ: '....................................................'
Menge: 2,000 St

**1.1.3.40 Verlängerung 65-80**
StLB.Nr.:89.063/997.00.05
Leistung wie, Aufpreis für Baulängen von 65 mm bis 80
mm für
zuvor genannten Digitaler Europrofil
Doppelknaufzylinder
Antipanik,
liefern, montieren und betriebsfertig programmieren.
Fabrikat: '....................................................'

Typ: '....................................................'
Menge: 20,000 St

**1.1.3.50 Verlängerung 85-100**
StLB.Nr.:89.063/997.00.05
Leistung wie, Aufpreis für Baulängen von 85 mm bis 100
mm für
zuvor genannten Digitaler Europrofil
Doppelknaufzylinder
Antipanik,
liefern, montieren und betriebsfertig programmieren.
Fabrikat: '....................................................'

Typ: '....................................................'
Menge: 20,000 St

**1.1.3.60 Version mit Zeitzonensteuerung**
StLB.Nr.:89.063/997.00.05
Leistung wie, Version mit Zeitzonensteuerung
und Protokollierung,
liefern, montieren und betriebsfertig programmieren.
Fabrikat: '....................................................'

Typ: '....................................................'
Menge: 1,000 St

**1.1.3.70 Version mit Zutrittskontrolle**
StLB.Nr.:89.063/997.00.05
Leistung wie Aufpreis für Version mit
Zutrittskontrolle,
Zeitzonensteuerung und Protokollierung für zuvor
genannten
Digitaler Europrofil Doppelknaufzylinder Antipanik,
- Anzahl unterschiedliche Zeitzonen (bei beliebigen
  Zeitzonenplänen):100+1,
- Protokollierung der letzten 3000 Ereignisse,
liefern, montieren und betriebsfertig programmieren.
Fabrikat: '....................................................'

Typ: '....................................................'
Menge: 1,000 St

**1.1.3.80 Version in VdS-Ausführung**
StLB.Nr.:89.063/997.00.05
Leistung wie Version in VdS-Ausführung ersion mit
Zeitzonensteuerung und Protokollierung, VdS-Zulassung
Klasse
BZ, SKG-Zulassung SKG, zusammen mit der
Blockschlossfunktion bei entsprechender Installation
bis zur
Klasse VdS C/SG 6 einsetzbar,
liefern, montieren und betriebsfertig programmieren.
Fabrikat: '....................................................'

Typ: '....................................................'
Menge: 1,000 St

**1.1.3.90 Wetterfeste Version**
StLB.Nr.:89.063/997.00.05
Leistung wie Wetterfeste Version
Schutzart IP 66, ab Baulänge 30-35 mm,
nicht in Kombination mit TS und MR lieferbar
liefern, montieren und betriebsfertig programmieren.
Fabrikat: '....................................................'

Typ: '....................................................'
Menge: 1,000 St

**1.1.3.100 Digitaler Türbeschlag**
StLBNr. 10.89  063/120.07.11.01.11
Leistung wie Digitaler Türbeschlag für Innen- und
Glastüren mit
Europrofil, stehende Montage und der Möglichkeit für
eine
mechanische Überschließung. Dieser Türbeschlag mit ist
geeignet für die Bedienung mit Aktiv-Transpondern. Der
Außen
und Innendrücker (A) ist in L-Form (rundgebogen).
- Varianten: Euro-PZ, Swiss Round
- Abmessungen Variante A0/B0: 66 x 120 x 21 mm (BxHxT)
- Abmessungen Variante A1/B1: 66 x 140 x 21 mm (BxHxT)
- Abmessungen Variante A2/B2: 66 x 174 x 21 mm (BxHxT)
- Türmaßvorgaben:
   - Türstärke: 38 - 200 mm
   - Entfernungsmaße: 70 - 110 mm
   - Vierkant: 7 | 8 | 8,5 | 9| 10
- Leseverfahren:
   - aktive Transpondertechologie
   - passiv (MIFARE® Classic und DESFire®)
   - Hybrid (aktiv und passiv), BLE ready
- Betriebsarten:
   - Online
   - Virtuelles Netzwerk
   - Offline (kombinierbar)
- Batterietyp: 4 x CR2450 3V Lithium
- Batterielebensdauer:
   - Aktiv: bis zu 300.000 Betätigungen oder bis zu 10
Jahren
  Stand-by
   - Passiv: bis zu 200.000 Betätigungen oder bis zu
10 Jahren
  Stand-by
- Temperaturbereich (Betrieb): -25°C bis +50°C
- Schutzklasse: IP40
- Signalisierung: akustisch (Buzzer), visuell (LED -
grün/rot)
- Speicherbare Zutritte: bis zu 3.000
- Zeitzonengruppen: 100+1
- Anzahl der Medien, die pro Gerät verwaltet werden
können:
   - bis zu 64.000
- Direkt vernetzbar mit integriertem LockNode
WNM.LN.I.S2
  (nachrüstbar)
- Firmware upgradefähig
für Türstärken bis 80 mm, einschl.
Schließzylinderöffnung in
Edelstahl,
liefern, montieren und betriebsfertig programmieren.
Fabrikat: '....................................................'

Typ: '....................................................'
Menge: 1,000 St

**1.1.3.110 Digitaler Türbeschlag IP66**
StLBNr. 10.89  063/120.07.11.01.11
Leistung wie Digitaler Türbeschlag für Außentüren und
in
Fluchtwegen. Witterungsbeständige Variante mit
elektronischen
Türgriff von allen Seiten, gegen Umwelteinflüsse wie
direktem
Strahlwasser oder Staub geschützt. Mit Schutzbeschlag
für
höchsten zertifizierten Einbruchschutz. Variante für
Flucht- und
Rettungswege mit Panikstangen kombinierbar.
- Wasserfest und witterungsbeständig (WP-Variante mit
  Schutzklasse IP66)
- Höchster zertifizierter Einbruchschutz ES3
  (Schutzbeschlag-Variante M1)
- Mit einer Vielzahl von Panikverschlüssen nach EN 1125
  kompatibel (Variante A4)
- Für Rohrrahmentüren und Vollblatttüren geeignet
- mit mechanischer Überschließung erhältlich
- Schnelle Umrüstung ohne Verkabelung
- Bluetooth Low Energy (BLE) für die Türöffnung per
Handy
  über App
- Secure Element für die sichere Aufbewahrung
  systemrelevanter Daten
- Batterielebensdauer bis zu 10 Jahre Standby
- Robuste Mechanik, auf 1 Mio. Betätigungen getestet
- Eignung für Offline-Anwendung, Teilvernetzung und
  Vollvernetzung
- Per Transponder, SmartCard, SmartTag, PinCode und
  Smartphone bedienbar
- Hoher Rotationswinkel: 50°
- Betrieb bei -25° bis +60°C möglich
- Drücker links und rechts montierbar
- Für Rundrosetten und Ovalrosetten geeignet
- Als Langschild- und Kurzschildbeschlag erhältlich
- Mit unterschiedlichen Drückern kombinierbar
- Modularer Aufbau für maximale Kompatibilität
- Für Türstärken von 32 bis 185 mm geeignet
- Finish in Silber/Schwarzgrau, Messing/weiß,
- Abmessungen Cover breit (B x H xT) 53 x 272 x 26 mm,
- Leseverfahren:
   - aktive Transpondertechologie
   - passiv (MIFARE® Classic und DESFire®)
   - Hybrid (aktiv und passiv), BLE ready
- Betriebsarten:
   - Online
   - Virtuelles Netzwerk
   - Offline (kombinierbar)
- Batterietyp: 4 x CR2450 3V Lithium
- Batterielebensdauer:
   - Aktiv: bis zu 200.000 Betätigungen oder bis zu 10
Jahren
  Stand-by
   - Passiv: bis zu 100.000 Betätigungen oder bis zu
10 Jahren
  Stand-by
- Temperaturbereich (Betrieb): -25°C bis +50°C
- Schutzklasse: IP40
- Signalisierung: akustisch (Buzzer), visuell (LED -
grün/rot)
- Speicherbare Zutritte: bis zu 3.000
- Zeitzonengruppen: 100+1
- Anzahl der Medien, die pro Gerät verwaltet werden
können:
   - bis zu 64.000
- Direkt vernetzbar mit integriertem LockNode
WNM.LN.I.S2
  (nachrüstbar)
- Firmware upgradefähig
liefern, montieren und betriebsfertig programmieren.
Fabrikat: '....................................................'

Typ: '....................................................'
Menge: 2,000 St

##### Abschnitt 1.1.4 Transponder

**1.1.4.10 Tranponder**
StLBNr. 10.89 063/997.00.05
Leistung wie Transponder mit G2-Funktionalität als
Identmedium im digitalen Schließsystem, in robustem
Gehäuse
mit blauem Taster, Durchmesser 42 mm,
Schutzart IP65, Nummer für eindeutige Zuordnung
Mitarbeiter,
liefern, montieren und betriebsfertig programmieren.
Fabrikat: '....................................................'

Typ: '....................................................'
Menge: 20,000 St

**1.1.4.20 zusätzlicher MIFARE/DESFire (8k) Chip**
StLBNr. 10.89 063/997.00.05
Leistung wie zusätzlicher MIFARE/DESFire (8k) Chip,
einschl. einmalige kundenseitige Programmierung zur
Bedienung von Fremdsystemen nach Nutzerwunsch,
PinCode 3068,
liefern, montieren und betriebsfertig programmieren.
Fabrikat: '....................................................'

Typ: '....................................................'
Menge: 70,000 St

##### Abschnitt 1.1.5 Zutrittskomponenten

**1.1.5.10 Externer Leser IP65**
StLBNr. 10.89 063/997.00.05
Leistung wie zuvor, jedoch Externer Leser,
Schutzgrad IP65,
mit aktivem o.g.Transponder bedienbar,
liefern, montieren und betriebsfertig programmieren.
Fabrikat: '....................................................'

Typ: '....................................................'
Menge: 1,000 St

**1.1.5.20 Basiseinheit Controller mit TCP/IP**
StLBNr. 10.89 063/997.00.05
Leistung wie Basiseinheit Controller mit TCP/IP,
Schnittstelle, PoE, USB und RS485-Schnittstelle,
zur Nutzung als Gateway im virtuellen Netzwerk mit
einer
schnellen Datenverbindung, Anschlussmöglichkeit für SOM
(MOD.SOM8), inkl. Zeitzonensteuerung und
Zutrittskontrolle
(ZK), mit aktivem Transponder und passiven RFID
Identmedien
(MIFARE╢) bedienbar,
Farbe weiß,
liefern, montieren und betriebsfertig programmieren.
Fabrikat: '....................................................'

Typ: '....................................................'
Menge: 2,000 St

**1.1.5.30 Antenne für Smartrelais**
StLBNr. 10.89 063/997.00.05
Leistung wie Externe Antenne,
zum Anschluss an S-Relais, Kabellänge 5 m,
liefern und montieren.
Menge: 2,000 St

**1.1.5.40 Gehäuse Leser**
StLBNr. 10.89 063/997.00.05
Leistung wie Wetterfeste Version für o.g.
externe Leser inkl. Anschlusskabel (ca. 1 m lang),
IP65, WP,
liefern und montieren.
Menge: 1,000 St

**1.1.5.50 Anbindung elektr. Türöffner**
StLBNr. 04.85  053/262.02.01.04
Leistung wie Pauschale für die Anbindung eines
vorhandenen elektrischen Türöffners oder
Motorschlosses, der
an das o.g. Relais anzubinden ist, so dass dieser zur
automatischen Türöffnung genutzt werden kann.
Stromversorgung extern.
Anzahl der Türöffner: 2
Menge: 1,000 St

##### Abschnitt 1.1.6 Funkkomponenten

**1.1.6.10 WaveNet Router**
StLBNr. 04.85  053/262.02.01.04
Leistung wie WaveNet Router 2 für Autokonfiguration als
Umsetzer von Ethernet auf die 868 MHz Frequenz,
inkl. Anschlussbuchse für externes Steckernetzteil.
Anschlussklemmen für Eingänge / Ausgänge auf der
Platine.
Sende- und Empfangsantenne auf der Router-Platine
integriert,
Power over Ethernet fähig (802.3af),
Technische Daten:
- Netzwerk-Knaufkappe als Nachrüstkappe zur Vernetzung
  eines TN4-Schließzylinders. Die Netzwerk-Knaufkappe
  kann mit allen Versionen des digitalen
  Schließzylinders verwendet werden
- Standardausführung Edelstahl
- Messingausführung (.MS)
- Abmessungen: ca. 25 x 30 mm (Lx ¥)
- Spannungsversorgung: vom TN4-Schließzylinder
- Batterielebensdauer:
  bis zu 150.000 Schließungen oder bis zu fünf Jahren
  Stand-by
- Stromverbrauch:
  ohne Datenverkehr ca. 6 µA,
  mit Datenverkehr ca. 30 mA
- max. Sendeleistung: ca. 1,8 mW bei ca. 2,5 dBm
- Receiver Empfindlichkeit: 90 dBm
- Reichweite zu Central-/RouterNode: bis zu 30 m,
- abhängig von der Gebäudestruktur
- Temperaturbereich:
  Betrieb 15 °C bis +50 °C
  Lagerung 35 °C bis +50 °C
einschließlich externes Antennenset mit Magnetfuß und
5 m
vorkonfektioniertem Kabel sowie
externes Steckernetzteil 12VDC/ 500 mA,
liefern, montieren und betriebsfertig programmieren.
Fabrikat: '....................................................'

Typ: '....................................................'
Menge: 13,000 St

**1.1.6.20 Patchkabel 1:1, geschirmt, Kat.6, 10 m**
StLBNr. 10.89  063/997.00.05
Leistung wie S-FTP-Patchkabel (RJ 45 - RJ 45), 4 DA,
beidseitig mit geschirmten RJ 45-Stecker
konfektioniert, Paarfolge nach EIA/TIA 568, TSB 36;
Kat.6, mit angespritzter Knickschutztülle, zum
freien Rangieren zwischen den Systemen und den
Verteilerfeldern, flexibel, abgewinkelter Stecker,
Farbe: gelb,
Länge: 0,5 m,
liefern und montieren.
Fabrikat: '....................................................'

Typ: '....................................................'
Menge: 26,000 St

**1.1.6.30 Funkkappe**
StLBNr. 04.85  053/262.02.01.04
Leistung wie TN4-Netzwerk-Knaufkappe für die
Direktvernetzung, Edelstahldesign, Version für
Autokonfiguration, auch für die Nachrüstung geeignet,
für Aktiv- und Hybrid-Zylinder,
liefern, montieren und betriebsfertig programmieren.
Fabrikat: '....................................................'

Typ: '....................................................'
Menge: 80,000 St

**1.1.6.40 Ausleuchtung WLAN-Netz**
StLBNr. 10.89 063/997.00.05
Leistung wie WLAN Ausleuchtung bzw. detaillierte WLAN
Referenzmessung zu einer aufzubauenden WLAN
Infrastruktur anhand einer
Lieferumfang einer WLAN-Ausleuchtung mit nachstehenden
Grafiken und Leistungen:
- Darstellung der Messrouten
- Abdeckung der Signalstärke bei 2.4 GHz
- Abdeckung der Signalstärke bei 5 GHz
- Ausführliche Dokumentation mit Auskunft über
  sämtliche WLAN-relevanten Parameter gemäß der
  anforderungsbezogenen Infrastruktur
Für die Erstellung einer WLAN-Ausleuchtung wird ein
digitaler
Grundriss Ihres Objekts zur Verfügung gestellt.
Zur Ausleuchtung ist die erforderliche Technik
bereitzustellen
und einzukalkulieren.
Größe des Gebäudes:
Länge ca. 32 m
Breite ca. 12 m
Höhe ca. 15 m
Raumhöhe ca. 2,95 m
Anzahl der Geschosse 5
Bruttogrundfläche ca. 1.500 m²
Bauweise Mauerwerk/Trockenbau
Für die Messung sind die zum Einsatz kommenden WAFE
Net-Router anzusetzen.
Dem AG ist ein Messprotokoll der durchgeführten
Ausleuchtung
zu übergeben.
Menge: 1,000 St

##### Abschnitt 1.1.7 Programmierung

**1.1.7.10 Projektierung/Erstellung Schließplan**
StLBNr. 04.85  053/174.01.00.00.01
Erstellung einer Hierarchie der Schließanlage nach
vorgegebener Liste des Auftraggebers und einer
zugelassenen
Software mit nachsteneden Merkmalen:
- Verwaltung von Offline-Komponenten
- Lokale Installation der Software und der Daten auf
einem
  Rechner
- Verwaltung von Schließanlagen mit bis zu 64.000
  Transponder, 64.000 Schließungen, 100+1 Zeitzonen
- Ergonomische Dateneingabe durch Funktionsassistenten
  (z.B. Anlegen eines neuen Nutzers)
- Unterstützung von aktiven und/oder passiven Medien
und
  Schließkomponenten
- Matrix-Darstellung ermöglicht schnelle und einfache
  Bearbeitung
- Übernahme bestehender Schließpläne (Import)
Der Schließplan ist erst dann umzusetzen, wenn er in
allen
Einzelheiten von der Bauleitung bzw. Nutzer genehmigt
und
freigegeben ist.
Menge: 1,000 St

**1.1.7.20 Aufmaß Schließanlage**
StLBNr. 04.85  053/174.01.00.00.01
Lesitung wie Gesamtaufmaß der digitalen
Schließzylinder für alle Türen, Tore usw. pro Gebäude,
und in einer Liste zu dokumentieren.
Hier sind auch die Dornmaße für die Bestellung der
Zylinder zu
ermitteln ggf. mit Verlängerungen auszustatten.
Menge: 1,000 St

**1.1.7.30 Erstprogrammierung Transponder**
StLBNr. 04.85  053/174.01.00.00.01
Lesitung wie Ersprogrammierung Transponder
o.g. Hybridtransponder.
Menge: 90,000 St

**1.1.7.40 Erstprogrammierung Digit. Schließzylinder**
StLBNr. 04.85  053/174.01.00.00.01
Lesitung wie Ersprogrammierung Dig. Schließzylinder
in das Gesamtsystem nach Vorlage Schließplan.
Menge: 80,000 St

**1.1.7.50 Erstprogrammierung Digit. Lesegerät**
StLBNr. 04.85  053/174.01.00.00.01
Lesitung wie Ersprogrammierung Dig. Lesegerät, einschl.
Relaisausgänge für Ansteuerungen elektr. Türöffner,
in das Gesamtsystem nach Vorlage Schließplan.
Menge: 1,000 St

**1.1.7.60 Programmierung u. Inbetriebnahme System**
StLBNr. 04.85  053/174.01.00.00.01
Installation und Hardwaretechnische Programmierung der
Zutrittskontrolle mit allen Lesern, Funkkappen,
Transpondern
nach Nutzerwunsch in das Managementsystem (Arbeitsplatz
Client) sowie Inbetriebnahme des Gesamten
Schließsystems.
Weiterhin ist der Nutzer in die Bedienung und
Programmierung
des Systems zu schulen und einzuweisen.
Hier sind alle Kosten des Personals sowie Reisekosten
einzukalkulieren.
Menge: 1,000 St

##### Abschnitt 1.1.8 Rückbau mech. Schließanlage

**1.1.8.10 Rückbau mech. Schließzylinder**
StLBNr. 10.89 063/997.00.05
Leistung wie Rückbau eines vorhandenen mech. und
digitalen
Schließzylinders und Einbau des Digitalen
Schließzylinder nach
Vorgabe.
Die Übergabe der mech. und digitalen Schließzylinder
hat
geodnet mit dauerhafter und lesbarern Beschriftung mit
jeweiliger Zuordnung der Gebäude und Raumnummer zu
erfolgen.
Menge: 80,000 St

#### Bereich 1.2 KG 456 Datentechnik

##### Abschnitt 1.2.1 Netzwerkkomponenten

**1.2.1.10 Switch PoE/24Ports**
StLB.Nr.:85.067/997.00.01
Leistung wie Switch 19"-L2/L3 Switch mit
Management, 24 Ports
PoE ++, redundante Speisung bis 920W
19" L2/L3 Switch mit PoE+ 920W
Kupferports: 26 x 10/100/1000TX mit
PoE++
LWL-Ports: 2 x 100/1000Mbit/s (Combo)
Managebar, Ringfähig, L3-Funktionen,
DMS, 19" Einbau im Schrank,
Speisung 2 x 230VAC
Layer-2/3 Switch mit weitreichenden L3-Funktionen
eigens für Anwendungen mit der Datenlast,
wie z.B. digitales Schließsystem,
Durch das PoE++ müssen sich alle angeschlossenen
WAVE Net-Router über das Datenkabel speisen.
Mit Managementmöglichkeiten für die komplexe
Netzwerkanforderungen bwz. Switching über LWL,
liefern, montieren und in Betrieb nehmen.
Fabrikat: '....................................................'

Typ: '....................................................'
Menge: 1,000 St

**1.2.1.20 Netzteil für Switch**
StLB.Nr.:85.067/997.00.01
Leistung wie Netzteil für o.g. Switch,
Speisespannung 100-240VAC, 50-60Hz
Leistungaufnahme Max. 40W (ohne PoE) /
1 '....................................................' 000W (mit PoE

920W) bei redundanter Speisung
Betriebstemperatur 0°C bis 40°C
Abmessungen 442 x 211 x 44mm (BxTxH),
liefern und montieren.
Menge: 1,000 St

**1.2.1.30 LWL-Patchkabel ST**
StLBNr. 10.89  063/997.00.05
Leistung wie Hochqualitatives LCA-ST bzw. ST-LCA
Singlemode (Monomode) Simplex Glasfaser-Patchkabel.
abgewinkelter APC Stecker 8°,
Farbe: gelb,
Länge: 2 m,
liefern und montieren.
Fabrikat: '....................................................'

Typ: '....................................................'
Menge: 2,000 St

##### Abschnitt 1.2.2 Datenschrank

**1.2.2.10 19" Wandschrank 800 mm, 12HE**
StLBNr. 10.89 063/997.00.05
Leistung wie, 19" Netzwerk-Wandgehäuse 12 HE,
entsprechend DIN 41494,
Standschrank für Server-, Daten-, Audio- und
TK-Verteilerschrank, zur Aufnahme
aller üblichen 19"-Techniken sowie
aktiver Komponenten für die Datenanlage.
Gehäuse in stabiler Stahlblechausführung mit
verstärkter Profilrahmenkonstruktion, anreihbar,
bestehend aus:
- Standgehäuse mit eingefärbtem Sicherheitsglas (5mm),
mit wechselbarem Türanschlag, abschließbar, Glastür
vorne und hinten, oben und unten perforiert,
Öffnungswinkel 180°, Erdung der Türen ohne
zusätzliche Erdleitungen,
- 4 St. Tiefenstreben, 19" Winkelprofile,
- Seitenteile abnehmbar,
- Sockel mit Kabeleinführungen von unten,
- Dach mit Lüftungsschlitzen für hohen Luftdurchlass,
- Erdungsset mit Erdungsbolzen,
- Schaltplantasche-selbstklebend,
- Seitliche Kabelführungsringe (links und rechts)
- Schutzart: IP20
- diverse unterschiedliche Kabelträgersysteme,
- Tiefe 800 mm,
einschl. systemgebundenem Zubehör,
liefern und montieren.
Fabrikat: '....................................................'

Typ: '....................................................'
Menge: 1,000 St

**1.2.2.20 Dachlüfteraufsatz 2-fach**
StLBNr. 10.89 063/997.00.05
Leistung wie Dachlüfteraufsatz aus 2 Lüfter für
vorgenannte Schränke, mit Montagesatz für zuvor
gennanten Schrank,
Luftleistung freiblasend mind. 553m³/h
Nennspannung in V 230 V AC,
mit Temperaturregler sowie systembedingtem Zubehör,
wie Netzzuleitung, regelbaren Thermostat 10-60°, usw.,
liefern, montieren. und betriebsfertig anschließen.
Fabrikat: '....................................................'

Typ: '....................................................'
Menge: 1,000 St

**1.2.2.30 Steckdosenleiste 7-fach**
StLBNr. 10.89 063/997.00.05
Leistung wie Steckdosenleiste,
7-fach Dosenleisten in geschlossenem Stahlblechprofil,
verzinkt, lichtgrau pulverbeschichtet, mit
Montagewinkel für 19" Einbau,
Steckdosen Typ Schutzkontakt in grau, Doseneinsatz
Polyamid PA 6, 45° gedreht, Dosenabstand: Typ Classic =
100 mm, Typ Compact, Power Cleaner, Safety,
Master-Slave = 50 mm, Innenleiter durchgehende
Stromschienen für Nennstrom 16 A,
Schalter beleuchtet, 2-polig schaltend,
Typen Safety und Power Cleaner mit Netzfilter und
Überspannungsschutz Schutzpegel
(1.5/50 µs Welle < 1200 V), Dämpfung bei 1 MHz > 45 dB,
Stromstossfestigkeit 10 kA (8/20 µs Welle),
Ansprechgeschwindigkeit < 20 ns,
Typ Master-Slave mit einstellbarer Schaltschwelle
20..200 mA, Schaltverzögerung 550 ms
Zuleitung ca. 2 m,
einschließlich allem systembedingten Zubehör,
liefern und montieren.
Fabrikat: '....................................................'

Typ: '....................................................'
Menge: 1,000 St

**1.2.2.40 M5 Federmutternset**
StLBNr. 10.89  063/997.00.05
Leistung wie M5 Federmuttern incl. Linsenschrauben mit
Kreuzschlitz für o.g. Schränke, Anzahl ca. 100 Stück,
liefern.
Menge: 1,000 St

**1.2.2.50 Adapter aus vorverzinktem Stahlblech,**
StLBNr. 10.89 063/997.00.05
Leistung wie Adapter aus vorverzinktem Stahlblech,
zur Befestigung von Standard-Einbauten
(Zwischenböden, Einschubschienen usw) im
19"-Einbauraum, Höhe 1HE als paar,
liefern und im Profil montieren einschließlich allem
systembedingten Zubehör,
liefern und montieren.
Fabrikat: '....................................................'

Typ: '....................................................'
Menge: 1,000 St

**1.2.2.60 Schließset komplett**
StLBNr. 10.89 063/997.00.05
Leistung wie Schließset, bestehend aus:
2 Stück abschließbare Vorreiber für Seitentteil,
für Schwenkhebelgriff, geeignet für den Einbau eines
Schließzylinders,
Die Schließzylinder werden durch die KID gestellt,
liefern und montieren.
Fabrikat: '....................................................'

Typ: '....................................................'
Menge: 1,000 St

**1.2.2.70 Erdungsset**
StLBNr. 10.89  063/997.00.05
Leistung wie Erdungsset für alle Verkleidungsteile
nach DIN
VDE 100,
liefern und montieren.
Menge: 1,000 St

**1.2.2.80 Erdungsschiene**
StLBNr. 10.89  063/997.00.05
Leistung wie Erdungsschiene Cu-9 x 9mm, 12 HE lang,
incl. 2
Schienenböcke, Montagematerial und
mind. 20 Kontaktklemmen für Kabel bis 25 mm²,
liefern und montieren.
Menge: 1,000 St

**1.2.2.90 Rangierbügel**
StLBNr. 10.89  063/997.00.05
Leistung wie Rangierbügel, rechteckig,
zur seitlichen Installation an den 19" Ebenen sowie
zur direkten
Montage am Grundgestells, 300 mm,
einschließlich allem systembedingten Zubehör,
liefern und montieren.
Menge: 6,000 St

**1.2.2.100 Kabelabfangschiene**
STLB-Bau 04/2000 061
Kabelabfangschiene.
Menge: 3,000 St

**1.2.2.110 19"-Frontplatte für Quer-Rangierungen**
StLBNr. 10.89 063/997.00.05
Leistung wie 19"-Frontplatte für Quer-Rangierungen,
1 HE, mit 5 Kabelführungen zur Kabelorganisation,
Kabelführungsbügel aus Stahl,
liefern und komplett mit sämtlichem Zubehör im
Verteilerschrank montieren.
Fabrikat: '....................................................'

Typ: '....................................................'
Menge: 4,000 St

**1.2.2.120 C-Proilschienen**
StLBNr. 10.89  063/997.00.05
Leistung wie C-Proilschiene
zum Kabelabfang mittels Bügelschellen oder
Kabelabfangleisten, seitlichen Installation an den 19"
Ebenen
sowie zur direkten Montage am 25mm Raster des
Grundgestells,
einschließlich allem systembedingten Zubehör,
liefern und montieren.
Menge: 2,000 St

**1.2.2.130 Aufputz Verteilerdose**
StLBNr. 04.85  053/154.01.01.00.02
Aufputz-Verteilerdose nach DIN VDE 0606,
mit Abdeckung und Klemmen,
Beschriftung mit Stromkreiszugehörigkeit,
incl. beschalten und befestigen im Datenschrank.
Menge: 1,000 St

**1.2.2.140 Steckdosen-Schrankrahmenbefestigung**
StLBNr. 10.89  063/997.00.05
Leistung wie Steckdosen-Schrankrahmenbefestigung aus
Stahlblech, verzinkt, chromatiert, incl.
Montagezubehör, zur
Befestigung einer Schutzkontaktsteckdose oder
Aufputz-Verteilerdose,
liefern und montieren.
Menge: 1,000 St

**1.2.2.150 Steckdose 1-fach aP**
StLBNr. 04.85  053/132.10.01.00.11
Steckdose mit Schutzkontakt VDE 0620
in Aufputzausführung, mit Beschriftungsfeld,
2polige Steckdose 16A, 250 V AC.
Mit Schrauben befestigen.
Menge: 1,000 St

**1.2.2.160 Kabelabfangschiene**
STLB-Bau 04/2000 061
Kabelabfangschiene.
Menge: 2,000 St

##### Abschnitt 1.2.3 Datenschrank Einbauten

**1.2.3.10 LWL-Rangierfeld mit 12 Stk. ST-Kupplungen**
StLBNr. 10.89  063/997.00.05
Leistung wie LWL-Rangierfeld mit 12 Stk. ST-Kupplungen
für
Gradientenanwendungen,
MM Faser OM4-50/125
-Bauform: 19 Zoll, 1 HE
-rückseitige PG-Verschraubung und universelle
 Kabeleinführung
-Abmaße (BxTxH): ca. 483mm x 280mm x 43,8mm
-24 x ST- Kupplungen aus Kunststoff,
 Farbe beige,
-Ferruletype Metall
-Lieferumfang: 1x 19"-Rangierfeld, 24 Stk
 24x LC-Kupplung, incl. Staubschutzkappen,
-Dämpfung typ. 0,30dB, max. 0,50dB,
-Spleißkassetten, 4 Stk. PG-Verschraubung,
liefern, montieren und betriebsfertig anschließen.
Fabrikat: '....................................................'

Typ: '....................................................'
Menge: 1,000 St

**1.2.3.20 Herstellen von Spleißverbindungen**
StLBNr. 10.89  063/997.00.05
Leistung wie Herstellen von Spleißverbindungen von
MMF (50/125) und SMF (9/125)
Herstellen von Spleißverbindungen zwischen der
einzelnen LWL-Faser und einem Pigtail mit einer
Faserstärke von 50/125 und 9/125 Mikrometer
einschließlich:
-Spleißfertiges Absetzen der Faserpigtails
-Durchführen der Fusionspleisse
-Einführen in Spleißkassette mit Zubehör
-Montage der Kupplungen
-Auflegen der Pigtails
-Beschriften nach Vorgabe
-Sonstige Kleinteile und Materialien
einschließlich sämtlicher Pigtails,
max. Spleißdämpfung, gemessen bei 1310 und 1550 nm
darf
max. 0,3 dB betragen, die durchschnittliche.
Spleißdämpfung
darf 0,25 db nicht überschreiten,
liefern, montieren und betriebsfertig anschließen.

Fabrikat: '..........'
Typ: '..........'
Menge: 24,000 St

**1.2.3.30 19" Patchfeld, Kat.6A, 24 Ports, 1HE,**
StLBNr. 10.89  063/997.00.05
Leistung wie Patchfeld 19", Kat.6A,
24 Ports, 1HE, geschirmt, einschl.
"Snap-in Connector Kat.6A für den Einsatz in
Modulare Rangierfeldern und Anschlußdosen,
Erdungsanschlüsse,
Beschriftungsstreifen, direkter Schirmanschluß
durch Kontaktierung,
liefern und montieren.
Fabrikat: '....................................................'

Typ: '....................................................'
Menge: 2,000 St

**1.2.3.40 19"-Frontplatte für Quer-Rangierungen**
StLBNr. 10.89 063/997.00.05
Leistung wie 19"-Frontplatte für Quer-Rangierungen,
1 HE, mit 5 Kabelführungen zur Kabelorganisation,
Kabelführungsbügel aus Stahl,
liefern und komplett mit sämtlichem Zubehör im
Verteilerschrank montieren.
Fabrikat: '....................................................'

Typ: '....................................................'
Menge: 2,000 St

**1.2.3.50 Bügelschellen 8-28**
StLBNr. 04.85  053/997.00.04
Leistung wie Bügelschellen, feuerverzinkt,
mit Druckwannen aus Polypropylen für
Profilschienen zur Verlegung von mehreren Kabeln,
incl. Gegenwanne.
Spannbereich  von 8 - 28 mm.
Menge: 10,000 St

**1.2.3.60 Bügelschellen 28-40**
StLBNr. 04.85  053/997.00.04
Leistung wie Bügelschellen, feuerverzinkt,
mit Druckwannen aus Polypropylen für
Profilschienen zur Verlegung von mehreren Kabeln,
incl. Gegenwanne.
Spannbereich von 28 - 40 mm.
Menge: 10,000 St

**1.2.3.70 Bügelschellen 40-64**
StLBNr. 04.85  053/997.00.04
Leistung wie Bügelschellen, feuerverzinkt,
mit Druckwannen aus Polypropylen für
Profilschienen zur Verlegung von mehreren Kabeln,
incl. Gegenwanne.
Spannbereich von 40 - 64 mm.
Menge: 10,000 St

**1.2.3.80 Auflegen der Datenkabel**
StLBNr. 10.89  063/997.00.05
Leistung wie, Auflegen der Datenkabel auf den zuvor
bezeichneten Patchpanels.
Es sind kurze Absetzlängen (l < 40 mm) einzuhalten,
die Schlaglänge und die Verdrillung der Adernpaare ist
bis zum
Edge-Connector einzuhalten.
Die Konfektionierung hat nach Vorschrift zu erfolgen,
die
Spezifikation nach EIA/TIA 568 B, TSB-36,
Kategorie 6A ist zu realisieren.
Menge: 28,000 St

**1.2.3.90 Beschriftung der Daten- und Kommunikationsanlage**
StLBNr. 10.89  063/997.00.05
Leistung wie, Kabelbeschriftung für die gesamte
Daten- und Kommunikationsanlage. Die Beschriftung ist
dauerhaft anzubringen und in Maschinenschrift
herzustellen.
Es sind Etiketten anzufertigen und an den Datenkabeln
anzubringen, Beschriftung pro Port.
- Schrankbeschriftung: Verteiler - ID,
  z.B. "EV1/1"
- Patchfeldbeschriftung Patchfeld-ID,
  z.B. "A, B,  ..F"
- RJ45-Anschlüsse: Lfd. Anschluss-Nr.,
  z.B. "1, 2, ..  24"
- Dosenbeschriftung: Verteiler-ID / Patchfeld-ID /
Anschluss-Nr., z.B. "1/1/A/1+2"
Vor Ausführung ist der Nutzer zu konsultieren!
Menge: 1,000 St

**1.2.3.100 Patchkabel 1:1, geschirmt, Kat.6, 10 m**
StLBNr. 10.89  063/997.00.05
Leistung wie S-FTP-Patchkabel (RJ 45 - RJ 45), 4 DA,
beidseitig mit geschirmten RJ 45-Stecker
konfektioniert, Paarfolge nach EIA/TIA 568, TSB 36;
Kat.6, mit angespritzter Knickschutztülle, zum
freien Rangieren zwischen den Systemen und den
Verteilerfeldern, flexibel, abgewinkelter Stecker,
Farbe: gelb,
Länge: 2 m,
liefern und montieren.
Fabrikat: '....................................................'

Typ: '....................................................'
Menge: 14,000 St

**1.2.3.110 Patchkabel 1:1, geschirmt, Kat.6, 4 m**
StLBNr. 10.89  063/997.00.05
Leistung wie S-FTP-Patchkabel (RJ 45 - RJ 45), 4 DA,
beidseitig mit geschirmten RJ 45-Stecker
konfektioniert, Paarfolge nach EIA/TIA 568, TSB 36;
Kat.6, mit angespritzter Knickschutztülle, zum
freien Rangieren zwischen den Systemen und den
Verteilerfeldern, flexibel, abgewinkelter Stecker,
Farbe: gelb,
Länge: 4 m,
liefern und montieren.
Fabrikat: '....................................................'

Typ: '....................................................'
Menge: 14,000 St

**1.2.3.120 LWL-Patchkabel ST**
StLBNr. 10.89  063/997.00.05
Leistung wie Hochqualitatives LCA-ST bzw. ST-LCA
Singlemode (Monomode) Simplex Glasfaser-Patchkabel.
abgewinkelter APC Stecker 8°,
Farbe: gelb,
Länge: 2 m,
liefern und montieren.
Fabrikat: '....................................................'

Typ: '....................................................'
Menge: 4,000 St

**1.2.3.130 USV-Anlage 230V/4 kVA**
StLBNr. 10.89  063/997.00.05
Leistung wie USV-System mit einer Leistung von
3 kVA und Klassifizierung VFI-SS-111 nach dem
Doppelwandler-Prinzip mit elektronischem Bypass für
19 " Einbau.
Bauform: Rack
Technologie: Online
Anschlussart (Ausgang): 6 x Kaltgerätestecker IEC-320
C13, 4
x Kaltgerätestecker IEC-320 C19
Anschlussart (Eingang): Hardwire (Festanschluss)
1-phasig
Anschlussmöglichkeit: Externes Batterypack zur
Laufzeitverlängerung:
Max Leistung: 3500 W
Max Scheinleistung: 4000 VA
Nennspannung: 230 V
Schnittstellen: SmartSlot, USB, Seriell
Netzwerkfähig: Möglich
Laufzeit (50%): 11,8 Min.
Laufzeit (Volllast): 4 Min.
Laufzeit verlängern: Möglich
Laufzeitdiagramm: Diagramm anzeigen
Herstellergarantie: 3 Jahre Reparatur oder Austausch
(Batterie ausgenommen) und 2 Jahre auf Batterie
Länge: 719 mm
Breite: 432 mm
Höhe: 130 mm
Höhe im Rack: 3 HE
Gewicht: 54,55 kg
 Software-CD, Dokumentations-CD, Bedienungsanleitung,
Kommunikationskabel, USB-Kabel, 2 x
Geräteanschlusskabel
(16A), Temperaturfühler, Web/SNMP Management Card,
Rackwinkel, Rackschienen,
einschl. systembedingtes Zubehör,
liefern und betriebsfertig montieren.
Leistung: '....................................................'

Fabrikat: '....................................................'

Typ: '....................................................'
Menge: 1,000 St

##### Abschnitt 1.2.4 Komponenten Datennetz

*Hinweis: StLBNr. 04.85 053/000.20*
StLBNr. 04.85 053/000.20
Bei den nachfolgenden Installationsgeräten ist jeweils
ein einheitliches Programm des Fabrikates zu verwenden.

Alle Schalter sind, wenn nicht anders angegeben für
250 V/ 10A, alle Taster für 250 V / 6A anzubieten.
Alle Steckdosen sind, falls nicht anders angegeben als
Schutzkontakt-Steckdose für 250 V / 16A mit Schraub-
oder
Klemmanschluss als Verbindungsklemme gem. VDE 0632
anzubieten.

Alle Installationsgeräte sind mit komplettem Zubehör,
Rahmen,
Abdeckung und Kleinmaterialien anzubieten,
einschließlich der
Montage und Anschluss aller Zuleitungen.

Sämtliche Installationsgeräte sind mit Schriftfeld,
incl.
maschineller Beschriftung nach Bauherrenvorgabe zu
liefern.

**1.2.4.10 Anschlußdose 2 x RJ45 aP**
StLBNr. 10.89  063/997.00.05
Leistung wie Anschlussdose RJ45 als Doppel-Dose,
mit "Snap-in Connector" für den Einsatz in
Anschlussdosen und Modulare Rangierfeldern,
doppelt geschirmt, Kat.6A, Klasse EA,
Übertragungsrate bis 500 MHz,
für 10 GBASE-T Anwendung bis 500 MHz,
nach IEEE 802,
-incl. Blende, Farbe: Reinweiß (RAL 9010),
-mit Beschriftungsfeld für dauerhafte Beschriftung,
-4 versch. Einrastbare Symbole zur eindeutigen
 Kennzeichnung für  PC, Telefon, usw. in
 unterschiedlichen Farben der
 Anschlüsse,
-mit Staubschutzkappen,
-dreifache Performance im NEXT
-Elektrische Werte nach EN50173, ISO11801,
 TIA/EIA 568B
-Goldbeschichtung im Kontaktbereich und
 Zinnbeschichtung im Schneidklemmenbereich
-Zertifikat eines unabhängigen Prüflabors für die
 Erfüllung der Kat.6A
-Zertifikat eines unabhängigen Prüflabors für die
 Erfüllung von Class E Channel im 4 Connector
 Channel
-Zertifikat eines unabhängigen Prüflabors für die
 Erfüllung von Class E Channel im 2 Connector
 Channel
-Elekrische Parameter:
 NEXT bei 100 MHz: min. 58,7 dB
 NEXT bei 200 MHz: min. 52,6 dB
 NEXT bei 250 MHz: min. 48,7 dB
 NEXT bei 300 MHz: min. 45,9 dB
 NEXT bei 400 MHz: min. 41,8 dB
 NEXT bei 500 MHz: min. 36,2 dB
 Return Loss bei 100 MHz: min. 32,6 dB
 Return Loss bei 250 MHz: min. 24,7 dB
 Return Loss bei 250 MHz: min. 17,4 dB
- für Aufputzmontage, einschl. Staubschutzkappen,
Rahmen und Zentralrahmen für standardmäßiges
Schalterprogramm mit Beschriftungsfeld, reinweiß,
liefern, montieren und betriebsfertig anschließen.
Fabrikat: '....................................................'

Typ: '....................................................'
Menge: 14,000 St

**1.2.4.20 Anschlußdose 2 x RJ45 uP**
StLBNr. 10.89  063/997.00.05
Leistung wie zuvor,
jedoch für Unterputzmontage, einschl. Geräteeinbaudose
für
BR-Kanal und Staubschutzkappen,
Rahmen und Zentralrahmen für standardmäßiges
Schalterprogramm mit Beschriftungsfeld, reinweiß,
liefern, montieren und betriebsfertig anschließen.
Fabrikat: '....................................................'

Typ: '....................................................'
Menge: 1,000 St

**1.2.4.30 Auflegen der Datenkabel**
StLBNr. 10.89  063/997.00.05
Leistung wie, Auflegen der Datenkabel auf den zuvor
bezeichneten "Snap-in Connector" in den Datendosen.
Es sind kurze Absetzlängen (l < 40 mm) einzuhalten,
die Schlaglänge und die Verdrillung der Adernpaare ist
bis zum
Edge-Connector einzuhalten.
Die Konfektionierung hat nach Vorschrift zu erfolgen,
die
Spezifikation nach EIA/TIA 568 B, TSB-36,
Kategorie 6A ist zu realisieren.
Menge: 30,000 St

##### Abschnitt 1.2.5 Datennetz-Sonstiges

**1.2.5.10 Messung Cat.6A**
StLBNr. 10.89 063/997.00.05
Leistung wie Messung und Überprüfung der
Kupferverkabelungsstrecken. Jede Verkabelungsstrecke
ist mit einem speziellen LAN-Kabeltester zu messen
(z.B. Fluke DSP4000, Microtest Omniscanner). Es ist
darauf zu achten, das alle Messungen mit Messadapter
durchgeführt werden, die vom gleichen Hersteller sind,
wie angebotenen Kat.6A RJ45-Steckverbinder.
Die Grenzwerte für der "ISO/IEC JTC 1/SC 25/WG 3 N 568"
für die Kat.6A Verkabelung sind einzuhalten.
Die verwendeten Meßgeräte sind vor Messbeginn zu
kalibrieren.
Die folgenden Übertragungstechnischen Eigenschaften
sind für jedes Paar zu prüfen:
- Kurzschluss Ader/Ader und Ader/Schirm
- Unterbrechung Ader und Schirm
- Verpolung der Adern
- Länge der Verkabelungsstrecke für alle Paare (die
  verwendeten Messkabel sind von der ermittelten
  Strecke abzuziehen)
- Einfügedämpfung bis 500 MHz für alle Paare
- Nahnebensprechdämpfung für alle Paare im
  Frequenzbereich von 1 - 500 MHz
- Rückflussdämpfung für alle Paare im Frequenzbereich
  von 1 - 500 MHz
- ELFEXT für alle Paare im Frequenzbereich von
  1 - 500 MHz
Zusätzlich werden folgende Messungen für Kat.6A Class E
erfordert:
- PS NEXT
- PS ACR
- PS ELFEXT
Das Messprotokoll ist für jede Verkabelungsstrecke und
für beide Richtungen zu erstellen und muss folgende
Daten enthalten:
- Richtung der Messung
- Streckenbezeichnung, d.h. Kennzeichnung des
  jeweiligen Kabels, der Dose, des Verteileranschlusspunktes
- Koordinate des Patch-Panels
- Bauteil
- Stockwerk
- Raum
- Ergebnis der o.g. Messung
- Fabrikat/Typ und Seriennummer des Messgerätes
- Datum der letzten Werkskalibrierung
- Ort, Datum, Unterschrift der durchführenden Person
- Voreingestellte Daten für Kabel und Messgerät
- Länge und Typ der verwendeten Messkabel
- Meßgeräte-Typ
Entspricht eine Verkabelungsstrecke nicht den
Leistungsanforderungen, so ist die Verbindung so zu
gestalten, dass die genannten Anforderungen erfüllt
werden.
Die Messprotokolle sind ausschließlich auf Datenträger
(CD-ROM) zu übergeben.
Eine tabellarische Zusammenfassung der Messungen ist
als als
Ausdruck in den Ordnern abzuheften.
Weiterhin muss eine Meßaufbau-Zeichnung den
Messprotokollen beigefügt werden.
Menge: 30,000 St

**1.2.5.20 LWL Durchgangsmessung**
StLBNr. 10.89  063/997.00.05
Leistung wie Messung und Überprüfung der
LWL-Verkabelung,
für SM-Kabel.
Messung der installierten Glasfaserstrecke gemäß EN
50173:2002 und ISO 11801,
jeweils in beiden Richtungen.
Die zu prüfenden Messparameter und die dazugehörige
abzugebende Dokumentation mit graphischer Auswertung
ist im
Vortext/Einleitung bereits aufgeführt worden (OTDR
sowie
Dämpfungsmessung).
Das Messprotokoll ist für jede Verkabelungsstrecke und
für
beide Richtungen zu erstellen und muss folgende Daten
enthalten:
- Richtung der Messung
- Streckenbezeichnung, d.h. Kennzeichnung des
  jeweiligen Kabels, der Dose, des
  Verteileranschlusspunktes
- Koordinate des Patch-Panels
- Bauteil
- Stockwerk
- Raum
- Ergebnis der o.g. Messung
- Fabrikat/Typ und Seriennummer des Messgerätes
- Datum der letzten Werkskalibrierung
- Ort, Datum, Unterschrift der durchführenden Person
- Voreingestellte Daten für Kabel und Messgerät
- Länge und Typ der verwendeten Messkabel
- Messgeräte-Typ
Entspricht eine Verkabelungsstrecke nicht den
Leistungsanforderungen, so ist die Verbindung so zu
gestalten,
dass die genannten Anforderungen erfüllt werden.
Sämtliche Messprotokolle sind als Ausdruck (in
Ordnern) und
auf Datenträger (CD-ROM) zu übergeben. Weiterhin muss
eine
Messaufbau-Zeichnung den Messprotokollen beigefügt
werden.
Menge: 12,000 St

#### Bereich 1.3 KG 456 Installation

##### Abschnitt 1.3.1 Kabel und Leitungen

*Hinweis: Sämtliche Pos. beinhalten Lieferung,*
Sämtliche Pos. beinhalten Lieferung,
Verlegung einschl. Klein- und
Befestigungsmaterialien.
EIne Befestigung in Flucht- und Rettungswegen hat mit
Kabelkanal bzw. Schellen in Metall zu erfolgen.

*Hinweis: Datentechnik*

**1.3.1.10 2 x 4-paariges Duplex-ZD**
StLBNr. 10.89 063/997.00.05
Leistung wie 4-paariges Duplex-Installationskabel
bis 1000 MHz (Cat.7), gesamt und paarweise Geschirmt,
2 x (4 x 2 x AWG 23 oder I-02YSCY)
-Gesamtabschirmung: verzinntes Kupfergeflecht
-Paarschirmung: alu-kaschierte Polyesterfolie
-Beidraht aus verzinnten Kupfer, AWG 24
-Leiter: AWG 23 (0,55mm)
-Halogenfreier, flammwidriger Außenmantel (FRNC/LS0H)
8-förmig mit Trennsteg,
-Leistungsmerkmale nach EN 50288 und IEC 61156
-Wellendämpfung bei 100 MHz: max. 18,5 dB/100m
-Wellendämpfung bei 200 MHz: max. 26,2 dB/100m
-Wellendämpfung bei 600 MHz: max. 47,6 dB/100m
-Nahnebensprechdämpfung bei 100 MHz: min. 85,0 dB
-Nahnebensprechdämpfung bei 200 MHz: min. 80,0 dB
-Nahnebensprechdämpfung bei 600 MHz: min. 70,0 dB
-Außendurchmesser: max. 7,8mm
-Kopplungswiderstand bei 10 MHz : 14,8mOhm/m
-Impedanz: 100 Ohm
-Geeignet für Token Ring, FDDI TMD 100Mbit/s, 10 BaseT
Ethernet, 100BaseTX Fast Ethernet, 1000BaseTX Gigabit
Ethernet, 155 und 622 MBit ATM, 1,2 GBit ATM,
Datenkabel und RJ45-Steckverbinder müssen als
zertifiziertes System zugelassen sein,
Verlegeart: einziehen in offenen Zwischendecken,
Trockenbauwänden, geschlossenen Doppelboden und auf
Sammelhalterungen.
Fabrikat: '....................................................'

Typ: '....................................................'
Menge: 1000,000 m

**1.3.1.20 2 x 4-paariges Duplex-Kanal**
StLBNr. 10.89 063/997.00.05
Leistung wie zuvor, jedoch,
Verlegeart: einziehen in vorhandene Kanäle,
Trockenbauwänden, geschlossenen Doppelboden und auf
Sammelhalterungen.
Fabrikat: '....................................................'

Typ: '....................................................'
Menge: 800,000 m

**1.3.1.30 2 x 4-paariges Duplex-uP B.**
StLBNr. 10.89  063/997.00.05
Leistung wie zuvor, jedoch
Verlegeart: einfräsen in Stahlbeton,
einschl. Verputzarbeiten.
Fabrikat: '....................................................'

Typ: '....................................................'
Menge: 20,000 m

**1.3.1.40 Inst.kabel J-Y(St)Y 2x2x0,8 Lg**
StLBNr. 05.95  061/030.01.14.00.22
Installationskabel
DIN VDE 0815 J-Y(St)Y
2 x 2 x 0,8 Lg,
verlegen auf vorhandene Kabelleiter, Pritschen,
offene Kanäle oder Rohr.
Menge: 50,000 m

**1.3.1.50 Inst.kabel J-Y(St)Y 4x2x0,8 Lg**
StLBNr. 05.95  061/030.01.14.00.22
Installationskabel
DIN VDE 0815 J-Y(St)Y
4 x 2 x 0,8 Lg,
verlegen wie zuvor.
Menge: 50,000 m

**1.3.1.60 Inst.kabel J-Y(St)Y 2x2x0,8 Lg uP mV**
StLBNr. 05.95  061/030.01.14.00.22
Installationskabel
DIN VDE 0815 J-Y(St)Y
2 x 2 x 0,8 Lg,
Verlegeart: einfräsen in Mauerwerk,
wandbündig verputzen, Putzüberdeckung
mind. 15 mm, betriebsfertig.
Menge: 50,000 m

**1.3.1.70 Inst.kabel J-Y(St)Y 4x2x0,8 Lg**
StLBNr. 05.95  061/030.01.14.00.22
Installationskabel
DIN VDE 0815 J-Y(St)Y
4 x 2 x 0,8 Lg,
verlegen wie zuvor.
Menge: 50,000 m

**1.3.1.80 NYM-J 3x1,5 Kanal**
StLBNr. 04.85  053/020.01.04.01
Kunststoff-Mantelleitung NYM-J
3 x 1,5, Cu-Zahl 43,
Verlegeart: in Rohr, Wand- und Fußbodenkanäle,
Doppelböden, Kabelwannen, Kabelpritschen
und Leitungsträger einschl. Befestigung,
bzw., innerhalb von abgehängten Decken,
Verkleidungen usw. einschl. Befestigung mit
Bügel o.ä. oder mittels Schellen,
betriebsfertig.
Menge: 20,000 m

**1.3.1.90 NYM-J 3x2,5 Kanal**
StLBNr. 04.85  053/020.02.04.01
Kunststoff-Mantelleitung NYM-J
3 x 2,5, Cu-Zahl 72,
Verlegeart wie zuvor.
Menge: 25,000 m

**1.3.1.100 NYM-J 5x4 Kanal**
StLBNr. 04.85  053/020.10.05.01
Kunststoff-Mantelleitung NYM-J
5 x 4, Cu-Zahl 192,
Verlegeart wie zuvor.
Menge: 20,000 m

**1.3.1.110 Zulage Einfädeln Trockenbauwand**
StLBNr. 04.85  053/997.00.04
Leistung wie Zulage für das Einfädeln von Kabel und
Leitungen in vorhandenen Trockenbauwänden mit
integrierter Dämmung.
Länge ca. 3 m
Menge: 20,000 m

##### Abschnitt 1.3.2 Verlegesysteme

*Hinweis: Alle für den I 30 Kanal erforderlichen Aufhängungen,*
Alle für den I 30 Kanal erforderlichen Aufhängungen,
Gewindestangen, Dübel, Traversen und Hängestiele sind
aus
Stahl auszuführen.Sie sind nicht gesondert gefasst,
sind jedoch
in den Einheitspreisen mit einzurechnen.
Amtliche Prüfzeugnisse nach DIN 4102 Teil 11 sind zu
erbringen, eine Zertifizierung ist vorzulegen.
Alle Kanäle sind mit einem Kennzeichnungsschild zu
versehen,
welche an gut sichtbarer Stelle anzubringen sind.
Außerdem sind alle gültigen Normen und Richtlinien bei
der
Herstellung und Montage zu beachten.

**1.3.2.10 Leitungskanal 15/15mm PVC**
StLBNr. 04.85  053/090.01.10.01.11
Installationskanal als Leitungsführungskanal
DIN VDE 0604,
Außenmaß H/B mind. 15/ 15 mm,
aus PVC hart, reinweiß,
einschl. aller systembedingten Form-, Eck-,
Verbindungs-, Abdeck- und Zubehörteile
auf Beton, bewehrt,
liefern und montieren.
Menge: 25,000 m

**1.3.2.20 Leitungskanal 19/30mm PVC**
StLBNr. 04.85  053/090.01.10.01.11
Installationskanal als Leitungsführungskanal
DIN VDE 0604,
Außenmaß H/B mind. 19/ 30 mm,
aus PVC hart, reinweiß,
einschl. aller systembedingten Form-, Eck-,
Verbindungs-, Abdeck- und Zubehörteile
auf Beton, bewehrt,
liefern und montieren.
Menge: 25,000 m

**1.3.2.30 Leitungskanal 18/19mm St**
StLBNr. 04.85  053/090.02.30.02.53
Installationskanal als Leitungsführungskanal
DIN VDE 0604,
Außenmaß H/B mind. 18/ 19 mm,
aus Stahl 0,8 mm, feuerverzinkt DIN 17 162,
Zinkauflagegruppe 275,
Farbe weiß,
als gerades Stück,
auf Beton, bewehrt,
liefern und montieren.
Menge: 100,000 m

**1.3.2.40 Leitungskanal 18/30mm St**
StLBNr. 04.85  053/090.02.30.02.53
Installationskanal als Leitungsführungskanal
DIN VDE 0604,
Außenmaß H/B mind. 18/ 30 mm,
aus Stahl 0,8 mm, feuerverzinkt DIN 17 162,
Zinkauflagegruppe 275,
Farbe weiß,
als gerades Stück,
auf Beton, bewehrt,
liefern und montieren.
Menge: 15,000 m

**1.3.2.50 Leitungskanal 40/60mm PVC**
Installationskanal als Leitungsführungskanal
DIN VDE 0604,
Außenmaß H/B mind. 40/ 60 mm,
aus PVC hart,
einschl. aller systembedingten Form-, Eck-,
Verbindungs-, Abdeck- und Zubehörteile
auf Beton, bewehrt,
liefern und montieren.
Menge: 10,000 m

**1.3.2.60 Leitungskanal 40/60mm Stahl**
Installationskanal als Leitungsführungskanal
DIN VDE 0604,
Außenmaß H/B mind. 40/ 60 mm,
aus Stahl 0,8 mm, feuerverzinkt DIN 17 162,
Zinkauflagegruppe 275,
Farbe weiß,
einschl. aller systembedingten Form-, Eck-,
Verbindungs-, Abdeck- und Zubehörteile
auf Beton, bewehrt,
liefern und montieren.
Menge: 100,000 m

**1.3.2.70 Feuerwiderstandsfähige-Installationskanäle**
StLBNr. 04.85  053/997.01.04
Feuerwiderstandfähige Installationskanäle I 30
nach DIN 4102 Teil 11
feuchtigkeitsunempfindlich, nichtbrennbar,
Stahlblech verzinkt mit Gipsauskleidung.
Kanalquerschnitt innen:  max.  104mm x  49mm
Kanalquerschnitt außen: max. 200mm x142mm
kompl. mit  Metall-Trennsteg und systembedingtem
Zubehör,
incl. Schließen der Restöffnungen,
für Wandmontage, auf Beton, bewehrt.
Fabrikat: '....................................................'

Typ: '....................................................'
Menge: 2,000 m

**1.3.2.80 Sammelhalterung 30Ltg.**
StLBNr. 04.85  053/997.01.04
Leistung wie Sammelhalterung für Leitungen, Wand- oder
Deckenbefestigung, aus Polypropylen, steingrau,
flammenwidrig
nach VDE 0471 Teil 2-1 bei Glühdrahtprüfung,
schwerentflammbar (B1) nach IFBT, halogen und
silikonfrei,
für max. 30 Leitungen NYM-J 3x1,5,
auf Beton, bewehrt,
liefern und montieren.
Menge: 50,000 St

**1.3.2.90 Sammelhalterung 30Ltg. Metall**
StLBNr. 04.85  053/997.01.04
Leistung wie Sammelhalterung für Leitungen, Wand- oder
Deckenbefestigung, aus Metall,
für max. 30 Leitungen NYM-J 3x1,5,
auf Beton, bewehrt,
liefern und montieren.
Menge: 100,000 St

##### Abschnitt 1.3.3 Schutzrohr

*Hinweis: Zu den Isolierstoffrohren gehören die erforderlichen*
Zu den Isolierstoffrohren gehören die erforderlichen
Abstandsschellen und sonstige Kleinteile.

**1.3.3.10 Isolierstoffrohr M20**
StLBNr. 04.85  053/050.13.11.03.01
Isolierstoffrohr DIN VDE 0605,
aus PVC hart,
mittelschwer, starr, wärmefest,
Nenngröße M20,
Verlegung offen,
mit Abstandsschellen, max. Schellenabstand = 25facher
Rohrdurchmesser.
Menge: 10,000 m

**1.3.3.20 Isolierstoffrohr (M25)**
StLBNr. 04.85  053/998.01.01.
Leistung wie zuletzt in vollen Wortlaut beschrieben,
jedoch Nenngröße M25.
Menge: 10,000 m

**1.3.3.30 Isolierstoffrohr (M32)**
StLBNr. 04.85  053/998.01.01.
Leistung wie zuletzt in vollen Wortlaut beschrieben,
jedoch Nenngröße M32.
Menge: 5,000 m

**1.3.3.40 Isolierstoffrohr (M40)**
StLBNr. 04.85  053/998.01.01.
Leistung wie zuletzt in vollen Wortlaut beschrieben,
jedoch Nenngröße M40.
Menge: 5,000 m

**1.3.3.50 Metallrohr, PG 20**
StLBNr. 04.85  053/051.02.12.03.01
Metallrohr f. schwere Druckbeanspruchung,
STAPA-Rohr verzinkt, PG 20,
Verlegung geschlossen, einschl. Gewindemuffen und
Bögen,
Befestigung mit Einzelschellen und Dübel oder
an Stahlträgern mit bauaufsichtlicher Zulassung sowie
einer Zul.
nach DIN 4102 Teil 12, Klassifizierung E30.
Der Funktionserhalt innerhalb der Verlegeart ist
mittels
Prüfzeugnis in Verbindung mit den verwendeten Kabel
nach
DIN  4102 Teil 12 nachzuweisen.
Menge: 2,000 m

**1.3.3.60 Metallrohr, PG 25**
StLBNr. 04.85  053/051.02.12.03.01
Leistung wie zuvor, jedoch PG 25.
Menge: 2,000 m

##### Abschnitt 1.3.4 sonstige Installationsleistungen

*Hinweis: Alle Arbeiten sind mit äußerster Umsicht auszuführen.*
Alle Arbeiten sind mit äußerster Umsicht auszuführen.
Elektrische- und fernmeldetechnische Anlagen, sonstige
Ausrüstungen, Mobilar, Fußböden sind durch Abdeckung
vor
Schmutz zu schützen und nach Beendigung der Arbeiten
ordnungsgemäß zu reinigen.
Sicherheitsmaßnahmen sind im Bereich elektrischer- und
fernmeldetechnischer Anlagen zu beachten.

*Hinweis: StLBNr. 04.85 053/000.40*
StLBNr. 04.85  053/000.40
Der Anbieter ist verpflichtet, die amtlichen
Nachweise für die von ihm angebotenen
Brandschutzmaßnahmen vorzulegen.
Amtliche Nachweise können sein:
- Prüfzeugnis,
- Prüfbescheid und
- allgemeine bauaufsichtliche Zulassung.

**1.3.4.10 Bohren Durchbruch 20/12 T.**
StLBNr. 04.85  053/997.00.04
Bohren von Durchbrüchen
in Trockenbauwänden,
Abmessungen 20 mm,
Wanddicke bis 15 cm,
sowie schließen der Restöffnung,
anfallender Schutt wird Eigentum des AN und ist zu
beseitigen.
Menge: 5,000 St

**1.3.4.20 Bohren Durchbruch 10/15 M.**
StLBNr. 05.82  051/571.03.01.41.01
Bohren von Durchbrüchen
in Mauerwerk,
Abmessungen 10 mm,
Wanddicke bis 15 cm,
sowie schließen der Restöffnung,
anfallender Schutt wird Eigentum des AN und ist zu
beseitigen.
Menge: 5,000 St

**1.3.4.30 Bohren Durchbruch 10/15 B.**
StLBNr. 05.82  051/571.03.01.41.01
Bohren von Durchbrüchen
in Beton, bewährt,
Abmessungen 10 mm,
Wanddicke bis 15 cm,
sowie schließen der Restöffnung,
anfallender Schutt wird Eigentum des AN und ist zu
beseitigen.
Menge: 5,000 St

**1.3.4.40 Bohren Durchbruch 20/15 M.**
StLBNr. 05.82  051/571.03.01.41.01
Bohren von Durchbrüchen
in Mauerwerk,
Abmessungen 20 mm,
Wanddicke bis 15 cm,
sowie schließen der Restöffnung,
anfallender Schutt wird Eigentum des AN und ist zu
beseitigen.
Menge: 10,000 St

**1.3.4.50 Bohren Durchbruch 20/15 B.**
StLBNr. 05.82  051/571.03.01.41.01
Bohren von Durchbrüchen
in Beton, bewährt,
Abmessungen 20 mm,
Wanddicke bis 15 cm,
sowie schließen der Restöffnung,
anfallender Schutt wird Eigentum des AN und ist zu
beseitigen.
Menge: 10,000 St

**1.3.4.60 Bohren Durchbruch 30/15 M.**
StLBNr. 05.82  051/571.03.01.42.01
Bohren von Durchbrüchen
in Mauererk,
Abmessungen 30 mm,
Wanddicke bis 15 cm,
sowie schließen der Restöffnung,
anfallender Schutt wird Eigentum des AN und ist zu
beseitigen.
Menge: 10,000 St

**1.3.4.70 Bohren Durchbruch 30/15 B.**
StLBNr. 05.82  051/571.03.01.42.01
Bohren von Durchbrüchen
in Beton, bewährt,
Abmessungen 30 mm,
Wanddicke bis 15 cm,
sowie schließen der Restöffnung,
anfallender Schutt wird Eigentum des AN und ist zu
beseitigen.
Menge: 10,000 St

**1.3.4.80 Bohren Durchbruch 60/15 B.**
StLBNr. 05.82  051/571.03.01.42.01
Bohren von Durchbrüchen
in Beton, bewährt,
Abmessungen 60 mm,
Wanddicke bis 15 cm,
sowie schließen der Restöffnung,
anfallender Schutt wird Eigentum des AN und ist zu
beseitigen.
Menge: 3,000 St

**1.3.4.90 Bohren Durchbruch 80/15 B.**
StLBNr. 05.82  051/571.03.01.42.01
Bohren von Durchbrüchen
in Beton, bewährt,
Abmessungen 80 mm,
Wanddicke bis 15 cm,
sowie schließen der Restöffnung,
anfallender Schutt wird Eigentum des AN und ist zu
beseitigen.
Menge: 5,000 St

**1.3.4.100 Gerätedose - Hohlwanddose**
StLBNr. 04.85  053/152.00.01.00.01
Gerätedose DIN VDE 0606
als Hohlwanddose DIN 49073
aus Isolierstoff, Innendurchmesser 58 mm.
Menge: 5,000 St

##### Abschnitt 1.3.5 Brandschottungen

*Hinweis: Der Anbieter ist verpflichtet, die amtlichen*
Der Anbieter ist verpflichtet, die amtlichen
Nachweise für die von ihm angebotenen
Brandschutzmassnahmen vorzulegen.
Amtliche Nachweise können sein:
- Prüfzeugnis,
- Prüfbescheid und
- allgemeine bauaufsichtliche Zulassung.
An den Schottungen sind die dafür zugelassenen
Kennzeichnungen mit Errichter, Art der Schottung
und Ausführungsdatum anzubringen.

**1.3.5.10 Kabelabschottung F30**
StLBNr. 04.85  053/860.31.11.12.12
Kabelabschottung zur Verhinderung von
Brandübertragung, form-, alterungs- und
korrosionsbeständig, geeignet zur Nachbelegung
mit Kabeln,
Feuerwiderstandsdauer 30 Minuten,
in Wänden und in Decke aus Mauerwerk, abzudichtende
Öffnungsrestfläche bis 0,04 m²,
belegt mit max. 15 Kabeln, Leitungen oder
Installationsrohren,
bei Schwelbrand auch Rauchgasdicht,
Ausführung gemäß Vorschrift des Schottherstellers.

Fabrikat:  '..........'
Typ:  '..........'
Menge: 10,000 St

**1.3.5.20 Kabelabschottung F90**
StLBNr. 04.85  053/860.31.11.12.12
Kabelabschottung zur Verhinderung von
Brandübertragung, form-, alterungs- und
korrosionsbeständig, geeignet zur Nachbelegung
mit Kabeln,
Feuerwiderstandsdauer 90 Minuten,
in Wänden und in Decke aus Mauerwerk, abzudichtende
Öffnungsrestfläche bis 0,04 m²,
belegt mit max. 15 Kabeln, Leitungen oder
Installationsrohren,
bei Schwelbrand auch Rauchgasdicht,
Ausführung gemäß Vorschrift des Schottherstellers.

Fabrikat:  '..........'
Typ:  '..........'
Menge: 6,000 St

**1.3.5.30 vorh. Brandschutzabdichtung öffnen**
StLBNr. 05.82  051/997.00.03
Leistung wie vorhandene F30/90- Brandschutzabdichtung
zur
nochmaligen Leitungbelegung in vorhandener Wand öffnen
und
Entsorgung des ausgebauten Materials,
abzudichtende Öffnungsrestfläche bis 0,02 m².
Menge: 10,000 St

##### Abschnitt 1.3.6 Bauliche Arbeiten

**1.3.6.10 vorh. Rasterdecke öffnen/schließen**
StLBNr. 05.82  051/997.00.03
Leistung wie vorhandene Deckenplatten der
Zwischendecke mit
sichtbaren Tragschienen, Plattengröße max. 625x625mm
(0,4
m²) öffnen, auf der Station zwischenlagern und wieder
einbauen, Höhe der Decke bis ca. 4 m.
Arbeiten sind nur mit Handschuhen auszuführen!
Menge: 5,000 m²

**1.3.6.20 Trockenbauwand öffnen**
StLBNr. 05.82  051/997.00.03
Leistung wie fachgerechtes Öffnen von vorhandener
Metall-Einfachständerwand bzw. Stütze,
als nichttragende innere Verkofferung, 4-seitige
Umkleidung,
nach DIN 4103-1,
Einbaubereich 1/2,
mit doppelter Beplankung,
2 x 12,5 mm, Gipsplatten Typ A/H2, DIN EN 520,
bzw. Gipskartonplatten GKB/GKBI, DIN 18180,
ohne Dämmstoff,
Ausschnitt: ca. 100 x 100 mm,
Wandhöhe: bis 3,50 m,
für Leitungsverlegung, incl. Wiederverschließen,
einschl.
systemgebundenen Zubehör
und Ersatz von Gipskartonplatten.
Bewertetes Schalldämm-Maß: Rw,R 32 dB,
Standardverspachtelung gemäß IGG-Merkblatt 2,
Ausführung gemäß Verwendbarkeitsnachweis/
Herstellervorschrift.
Anfallender Schutt wird Eigentum des AN und ist zu
beseitigen.
Farblich Endbehandelter Anstrich im Farbton des
Raumes.
Menge: 1,000 St

**1.3.6.30 Abdeckung mit Folie**
StLBNr. 05.82  051/997.00.03
Leistung wie mehrmaliges Flächenabdeckung mit Folie zum
Schutz von Mobiliar und Einrichtung gegen Staub u.ä.
bei Bohr-
und Stemmarbeiten, im Zuge der gesamten Baumaßnahme,
incl. Lieferung und Entsorgung der Folien oder
Abdeckplanen.
Diese Position wird nur einmal zur Abrechnung gebracht
und ist
entsprechend durch den AN zu kalkulieren.
Die Schutzmaßnahmen findet hauptsächlich in
Staubempfindlichen Räumen wie Technik-, EDV- und
Serverräume statt.

Anzahl der Folien ca. 20
Menge: 1,000 Satz

**1.3.6.40 Installationskanal öffnen/schließen**
StLBNr. 10.89  063/997.00.05
Leistung wie vorhandenen Installations- und BR-Kanal
aus PVC
oder Blech für Leitungsbelegung öffnen und
wiederverschließen.
Menge: 40,000 m

##### Abschnitt 1.3.7 Anbindung Türen und Datenschrank

**1.3.7.10 Elektro-Türöffner**
StLBNr. 04.85  053/174.01.00.00.01
Anbindung der vorhandenen Motorschlösser in die
Digitale
Schließanlage, einschl. Ausprüfung des Leitungsweges
und der
Anschlussdose zur Übergabe Tür.
Menge: 2,000 St

**1.3.7.20 AP-Verteiler IP30 mit Tür 48 PLE**
StLB-Nr.  04.85  053/261.01.05.03.02
Aufputzverteiler IP30 mit Tür 48 Platzeinheiten
Installationskleinverteiler auf Putz aus Kunststoff,
nach DIN
VDE 0603/1, und DIN 43871. Zum Einbau von Geräten bis
63 A
mit max. 70 mm Einbautiefe nach Maßnorm DIN 43880.
Bestehend aus Kunststoffbodenplatte mit serienmäßigem
Leitungsabfang Geräteträger aus verzinktem Stahlblech
DIN
Hutschiene zum Einbau von Modulargeräten nach DIN
43880.
Geräteabdeckung aus Kunststoff mit 46 mm Geräteschlitz,
serienmäßig plombierbar. Tür aus Stahlblech
pulverbeschichtet
und eingebrannt. Tür frontbündig mit innenliegenden
handbedienbaren Scharnieren. Türverschluss mit
frontbündiger
Griffmulde und selbsttätig zurückklappenden Griff.
Türanschlag
rechts oder links. Fingersichere PE/N-Klemme mit
Stecktechnik
in montagefreundlicher Schnapptechnik; N-Klemme für
FI-Kreise serienmäßig.
RAL Farbnummer: 9010
Schutzart IP: 30
Schutzklasse: Schutzklasse II
Anzahl Türen: 1,
Sämtliche Kabel und Leitungen sind über Klemmen zu
führen
und dauerhaft zu beschriften,
liefern und montieren.
Fabrikat: '....................................................'

Typ: '....................................................'
Menge: 1,000 St

**1.3.7.30 Blitzstrom- und Überspannungsschutz**
StLBNr. 04.85  053/997.00.04
Leistung wie Kombiableiter für Blitzstrom- und
Überspannungsschutz als Ventilableiter DIN VDE 0675
als 4-poliger, modularer, steckbarer Kombi-Ableiter für
230/400 V- TN-S-Systeme, Breite 8TE
mit Fernmeldekontakt,
Ableiter Typ 2 nach EN 61643-11
Funkenstrecken-Technologie zur Folgestrombegrenzung
Höchste Dauerspannung: 264 V ac
Schutzpegel: <= 1,5 kV
Blitzstoßstrom (10/350): 100 kA
Folgestromlöschfähigkeit: bis 100 kAeff.
Ansprechzeit:  < 100 ns
Schutzart:  IP 20
Schutzklasse:  II
Energetische Koordination nach DIN EN 62305-4
Fabrikat: '....................................................'

Typ: '....................................................'
Menge: 1,000 St

**1.3.7.40 D02-Sicherungs-Lasttrenner**
StLBNr. 04.85  053/283.11.06.02.01
D02-Sicherungs-Lasttrennschalter
einschl. Paßeinsatz und Schraubkappe,
Nennisolationsspannung 660 V AC,
mit Schnappbefestigung,
3polig, Nennstrom 63 A
kompl. mit Einsätzen.
Fabrikat: '....................................................'

Typ: '....................................................'
Menge: 1,000 St

**1.3.7.50 Ausschalter 25A**
StLB-Nr.  04.85  053/261.01.05.03.02
Installationseinbaugerät DIN 43 880
als Ausschalter VDE 0632,
Nennstrom 25 A, drehbar,
3polig,
Nennspannung 400 V AC.
Fabrikat: '....................................................'

Typ: '....................................................'
Menge: 1,000 St

**1.3.7.60 Fehlerstrom-Leitungsschutzschalter 2P**
StL.Nr.:85.053/997.00.04
Fehlerstrom-Leitungsschutzschalter 1P+N 10kA
B-Charakteristik 16A 30mA Typ A
Fehlerstrom-Leitungsschutzschalter nach DIN VDE 0664
Teil 20
/ EN61009-1 und DIN VDE 0664 Teil 21 / EN61009-2-1.
Berührungsschutz nach DIN VDE 0660 Teil 514,
mit Test-Taste und Fehlerstromanzeige.
Einfache Entnahme aus dem Phasenschienenverbund. Mit
VDE
Zeichen. Geeignet zum nachträglichen Anbau von
Zusatzeinrichtungen. Beschriftungsmöglichkeit direkt
am Gerät.
Nennstrom: 16 A Auslösercharakteristik: B
Empfindlichkeit: 30
mA Art des Differenzialschutzes: A
Nennabschaltvermögen: 10
kA Polanzahl: 2 P Anzahl Module: 2 Frequenz: 50 Hz
Gesamtverlustleistung unter Nennstrom: 5,2 W,
einschl. Einbau auf Hutschiene und Verdrahtung in vorh.
Verteilungen, inkl. systembedingtes Zubehör,
einschl. Anpassung Stromlaufplan und Beschriftung.
Fabrikat: '....................................................'

Typ: '....................................................'
Menge: 2,000 St

**1.3.7.70 Sicherheitstransformator**
StLBNr. 04.85  053/175.02
Sicherheitstransformator nach DIN VDE 0551/1
mit Einphasenanschluß
Eingang:  230 V AC
Ausgang:  24 V AC +/- 3%, 2,5 A
Funkentstörgrad: B
Kurzschlussfest,
zur Montage auf 35 mm DIN-Profilschiene.
Fabrikat: '....................................................'

Typ: '....................................................'
Menge: 1,000 St

**1.3.7.80 Steckdose 3-fach, aP**
StLBNr. 04.85  053/132.20.01.00.11
Steckdose mit Schutzkontakt VDE 0620 als
Installationseinsatz
zum Einbau in Gerätedose, Ausführung mit Abdeckung, mit
Beschriftungsfeld, 3-fach, mit Rahmen und
3-fach Aufbaugehäuse,
Farbe weiß, 2polig 16A, 250 V AC.
Mit Schrauben befestigen.
Menge: 1,000 St

### Titel 2 Haus D

#### Bereich 2.1 KG 456 Schließsystem

##### Abschnitt 2.1.1 Zentale Betriebstechnik

**2.1.1.10 Digitaler Europrofil Doppelknaufzylinder**
StLBNr. 10.89  063/120.07.11.01.11
Digitaler Europrofil Doppelknaufzylinder
- mit G2-Funktionalität,
- Baulänge 30-30 mm,
- beiseitig freidrehend,
- Edelstahldesign.
Technische Daten:
- passend für Europrofil vorgerichtete
  Einsteckschlösser,
- Drehknauf auf beiden Seiten,
- Schließung von innen und außen über Transponder,
- Elektronik und Aktorik auf der geschützten
  Innenseite,
- Knaufdurchmesser: 30 mm,
- Basis-Baulänge: 30-30 mm (Außen-/Innenmaß),
- Gesamtlänge: bis max. 140 mm (max. 90 mm auf
  einer Seite),
- Sonderlängen auf Anfrage,
- Schutzart: IP 54,
- Batterietyp: 2 x Lithium CR2450 3V,
- Batterien redundant ausgelegt,
- Batterielebensdauer: bis zu 300.000 Schließungen oder
  bis zu zehn Jahren Stand-by,
- Temperaturbereich: Betrieb -25 °C bis +65 °C,
  Lagerung -35 °C bis +50 °C,
- Einkuppelzeit von 1 - 25 Sekunden per Software frei
  konfigurierbar
- Anzahl der unterschiedlichen Transponder, die pro
  Schließzylinder verwaltet werden können:
  bis zu 64.000,
- Anzahl der Schließungen, die pro Transponder
  verwaltet werden können: bis zu 304.000,
- Direkt vernetzbar mit integriertem LockNode
  (Netzwerk-Knaufkappe WN(M).LN.I) oder über externen
  LockNode mit zusätzlicher Türüberwachungsfunktion,
- Netzwerk jederzeit nachrüstbar ohne Schließung
  tauschen zu müssen,
- Flip-Flop-Modus,
- frei konfigurierbar
liefern, montieren und betriebsfertig programmieren.
Fabrikat: '....................................................'

Typ: '....................................................'
Menge: 46,000 St

**2.1.1.20 Digitaler Europrofil Doppelknaufzylinder AP**
StLBNr. 10.89  063/120.07.11.01.11
Leistung wie zuvor, jedoch Digitaler Europrofil
Doppelknaufzylinder Antipanik,
- mit G2-Funktionalität,
- Baulänge 30-30 mm,
- für den Einsatz in Antipanikschlössern,
- beiseitig freidrehend,
- Edelstahldesign.
Technische Daten:
- Europrofil Antipanikzylinder gemäß DIN 18252 /
  EN 1303 /  DIN EN 15684,
- frei konfigurierbar
liefern, montieren und betriebsfertig programmieren.
Fabrikat: '....................................................'

Typ: '....................................................'
Menge: 10,000 St

**2.1.1.30 Digitaler Europrofil Halbknaufzylinder AP**
StLBNr. 10.89  063/120.07.11.01.11
Leistung wie zuvor, jedoch Digitaler Europrofil
Halbknaufzylinder Antipanik,
- mit G2-Funktionalität,
- Baulänge 30-10 mm,
- für den Einsatz in Antipanikschlössern,
- einseitig freidrehend,
- Edelstahldesign.
Technische Daten:
- Europrofil Antipanikzylinder gemäß DIN 18252 /
  EN 1303 / DIN EN 15684,
- frei konfigurierbar
liefern, montieren und betriebsfertig programmieren.
Fabrikat: '....................................................'

Typ: '....................................................'
Menge: 2,000 St

**2.1.1.40 Verlängerung 65-80**
StLB.Nr.:89.063/997.00.05
Leistung wie, Aufpreis für Baulängen von 65 mm bis 80
mm für
zuvor genannten Digitaler Europrofil
Doppelknaufzylinder
Antipanik,
liefern, montieren und betriebsfertig programmieren.
Fabrikat: '....................................................'

Typ: '....................................................'
Menge: 20,000 St

**2.1.1.50 Verlängerung 85-100**
StLB.Nr.:89.063/997.00.05
Leistung wie, Aufpreis für Baulängen von 85 mm bis 100
mm für
zuvor genannten Digitaler Europrofil
Doppelknaufzylinder
Antipanik,
liefern, montieren und betriebsfertig programmieren.
Fabrikat: '....................................................'

Typ: '....................................................'
Menge: 20,000 St

**2.1.1.60 Version mit Zeitzonensteuerung**
StLB.Nr.:89.063/997.00.05
Leistung wie, Version mit Zeitzonensteuerung
und Protokollierung,
liefern, montieren und betriebsfertig programmieren.
Fabrikat: '....................................................'

Typ: '....................................................'
Menge: 1,000 St

**2.1.1.70 Version mit Zutrittskontrolle**
StLB.Nr.:89.063/997.00.05
Leistung wie Aufpreis für Version mit
Zutrittskontrolle,
Zeitzonensteuerung und Protokollierung für zuvor
genannten
Digitaler Europrofil Doppelknaufzylinder Antipanik,
- Anzahl unterschiedliche Zeitzonen (bei beliebigen
  Zeitzonenplänen):100+1,
- Protokollierung der letzten 3000 Ereignisse,
liefern, montieren und betriebsfertig programmieren.
Fabrikat: '....................................................'

Typ: '....................................................'
Menge: 2,000 St

**2.1.1.80 Version in VdS-Ausführung**
StLB.Nr.:89.063/997.00.05
Leistung wie Version in VdS-Ausführung ersion mit
Zeitzonensteuerung und Protokollierung, VdS-Zulassung
Klasse
BZ, SKG-Zulassung SKG, zusammen mit der
Blockschlossfunktion bei entsprechender Installation
bis zur
Klasse VdS C/SG 6 einsetzbar,
liefern, montieren und betriebsfertig programmieren.
Fabrikat: '....................................................'

Typ: '....................................................'
Menge: 1,000 St

**2.1.1.90 Wetterfeste Version**
StLB.Nr.:89.063/997.00.05
Leistung wie Wetterfeste Version
Schutzart IP 66, ab Baulänge 30-35 mm,
nicht in Kombination mit TS und MR lieferbar
liefern, montieren und betriebsfertig programmieren.
Fabrikat: '....................................................'

Typ: '....................................................'
Menge: 3,000 St

**2.1.1.100 Digitaler Türbeschlag**
StLBNr. 10.89  063/120.07.11.01.11
Leistung wie Digitaler Türbeschlag für Innen- und
Glastüren mit
Europrofil, stehende Montage und der Möglichkeit für
eine
mechanische Überschließung. Dieser Türbeschlag mit ist
geeignet für die Bedienung mit Aktiv-Transpondern. Der
Außen
und Innendrücker (A) ist in L-Form (rundgebogen).
- Varianten: Euro-PZ, Swiss Round
- Abmessungen Variante A0/B0: 66 x 120 x 21 mm (BxHxT)
- Abmessungen Variante A1/B1: 66 x 140 x 21 mm (BxHxT)
- Abmessungen Variante A2/B2: 66 x 174 x 21 mm (BxHxT)
- Türmaßvorgaben:
   - Türstärke: 38 - 200 mm
   - Entfernungsmaße: 70 - 110 mm
   - Vierkant: 7 | 8 | 8,5 | 9| 10
- Leseverfahren:
   - aktive Transpondertechologie
   - passiv (MIFARE® Classic und DESFire®)
   - Hybrid (aktiv und passiv), BLE ready
- Betriebsarten:
   - Online
   - Virtuelles Netzwerk
   - Offline (kombinierbar)
- Batterietyp: 4 x CR2450 3V Lithium
- Batterielebensdauer:
   - Aktiv: bis zu 300.000 Betätigungen oder bis zu 10
Jahren
  Stand-by
   - Passiv: bis zu 200.000 Betätigungen oder bis zu
10 Jahren
  Stand-by
- Temperaturbereich (Betrieb): -25°C bis +50°C
- Schutzklasse: IP40
- Signalisierung: akustisch (Buzzer), visuell (LED -
grün/rot)
- Speicherbare Zutritte: bis zu 3.000
- Zeitzonengruppen: 100+1
- Anzahl der Medien, die pro Gerät verwaltet werden
können:
   - bis zu 64.000
- Direkt vernetzbar mit integriertem LockNode
WNM.LN.I.S2
  (nachrüstbar)
- Firmware upgradefähig
für Türstärken bis 80 mm, einschl.
Schließzylinderöffnung in
Edelstahl,
liefern, montieren und betriebsfertig programmieren.
Fabrikat: '....................................................'

Typ: '....................................................'
Menge: 1,000 St

**2.1.1.110 Digitaler Türbeschlag IP66**
StLBNr. 10.89  063/120.07.11.01.11
Leistung wie Digitaler Türbeschlag für Außentüren und
in
Fluchtwegen. Witterungsbeständige Variante mit
elektronischen
Türgriff von allen Seiten, gegen Umwelteinflüsse wie
direktem
Strahlwasser oder Staub geschützt. Mit Schutzbeschlag
für
höchsten zertifizierten Einbruchschutz. Variante für
Flucht- und
Rettungswege mit Panikstangen kombinierbar.
- Wasserfest und witterungsbeständig (WP-Variante mit
  Schutzklasse IP66)
- Höchster zertifizierter Einbruchschutz ES3
  (Schutzbeschlag-Variante M1)
- Mit einer Vielzahl von Panikverschlüssen nach EN 1125
  kompatibel (Variante A4)
- Für Rohrrahmentüren und Vollblatttüren geeignet
- mit mechanischer Überschließung erhältlich
- Schnelle Umrüstung ohne Verkabelung
- Bluetooth Low Energy (BLE) für die Türöffnung per
Handy
  über App
- Secure Element für die sichere Aufbewahrung
  systemrelevanter Daten
- Batterielebensdauer bis zu 10 Jahre Standby
- Robuste Mechanik, auf 1 Mio. Betätigungen getestet
- Eignung fu∙r Offline-Anwendung, Teilvernetzung und
  Vollvernetzung
- Per Transponder, SmartCard, SmartTag, PinCode und
  Smartphone bedienbar
- Hoher Rotationswinkel: 50°
- Betrieb bei -25° bis +60°C möglich
- Drücker links und rechts montierbar
- Für Rundrosetten und Ovalrosetten geeignet
- Als Langschild- und Kurzschildbeschlag erhältlich
- Mit unterschiedlichen Drückern kombinierbar
- Modularer Aufbau für maximale Kompatibilität
- Für Türstärken von 32 bis 185 mm geeignet
- Finish in Silber/Schwarzgrau, Messing/weiß,
- Abmessungen Cover breit (B x H xT) 53 x 272 x 26 mm,
- Leseverfahren:
   - aktive Transpondertechologie
   - passiv (MIFARE® Classic und DESFire®)
   - Hybrid (aktiv und passiv), BLE ready
- Betriebsarten:
   - Online
   - Virtuelles Netzwerk
   - Offline (kombinierbar)
- Batterietyp: 4 x CR2450 3V Lithium
- Batterielebensdauer:
   - Aktiv: bis zu 200.000 Betätigungen oder bis zu 10
Jahren
  Stand-by
   - Passiv: bis zu 100.000 Betätigungen oder bis zu
10 Jahren
  Stand-by
- Temperaturbereich (Betrieb): -25°C bis +50°C
- Schutzklasse: IP40
- Signalisierung: akustisch (Buzzer), visuell (LED -
grün/rot)
- Speicherbare Zutritte: bis zu 3.000
- Zeitzonengruppen: 100+1
- Anzahl der Medien, die pro Gerät verwaltet werden
können:
   - bis zu 64.000
- Direkt vernetzbar mit integriertem LockNode
WNM.LN.I.S2
  (nachrüstbar)
- Firmware upgradefähig
liefern, montieren und betriebsfertig programmieren.
Fabrikat: '....................................................'

Typ: '....................................................'
Menge: 1,000 St

##### Abschnitt 2.1.2 Zutrittskomponenten

**2.1.2.10 Externer Leser IP65**
StLBNr. 10.89 063/997.00.05
Leistung wie zuvor, jedoch Externer Leser,
Schutzgrad IP65,
mit aktivem o.g.Transponder bedienbar,
liefern, montieren und betriebsfertig programmieren.
Fabrikat: '....................................................'

Typ: '....................................................'
Menge: 2,000 St

**2.1.2.20 Basiseinheit Controller mit TCP/IP**
StLBNr. 10.89 063/997.00.05
Leistung wie Basiseinheit Controller mit TCP/IP,
Schnittstelle, PoE, USB und RS485-Schnittstelle,
zur Nutzung als Gateway im virtuellen Netzwerk mit
einer
schnellen Datenverbindung, Anschlussmöglichkeit für SOM
(MOD.SOM8), inkl. Zeitzonensteuerung und
Zutrittskontrolle
(ZK), mit aktivem Transponder und passiven RFID
Identmedien
(MIFARE╢) bedienbar,
Farbe weiß,
liefern, montieren und betriebsfertig programmieren.
Fabrikat: '....................................................'

Typ: '....................................................'
Menge: 2,000 St

**2.1.2.30 Antenne für Smartrelais**
StLBNr. 10.89 063/997.00.05
Leistung wie Externe Antenne,
zum Anschluss an S-Relais, Kabellänge 5 m,
liefern und montieren.
Menge: 1,000 St

**2.1.2.40 Gehäuse Leser**
StLBNr. 10.89 063/997.00.05
Leistung wie Wetterfeste Version für o.g.
externe Leser inkl. Anschlusskabel (ca. 1 m lang),
IP65, WP,
liefern und montieren.
Menge: 1,000 St

**2.1.2.50 Stecker Netzteil**
StLBNr. 10.89 063/997.00.05
Leistung wie Externes Stecker Netzteil für S-Relais
für die Stromversorgung (230 V AC, 9V DC, 250mA,
liefern und montieren.
Menge: 1,000 St

**2.1.2.60 Anbindung elektr. Türöffner**
StLBNr. 04.85  053/262.02.01.04
Leistung wie Pauschale für die Anbindung eines
vorhandenen elektrischen Türöffners oder Motorschloss,
der an das o.g. Relais anzubinden ist, so dass dieser
zur
automatischen Türöffnung genutzt werden kann.
Stromversorgung extern.
Menge: 2,000 St

##### Abschnitt 2.1.3 Funkkomponenten

**2.1.3.10 WaveNet Router**
StLBNr. 04.85  053/262.02.01.04
Leistung wie WaveNet Router 2 für Autokonfiguration als
Umsetzer von Ethernet auf die 868 MHz Frequenz,
inkl. Anschlussbuchse für externes Steckernetzteil.
Anschlussklemmen für Eingänge / Ausgänge auf der
Platine.
Sende- und Empfangsantenne auf der Router-Platine
integriert,
Power over Ethernet fähig (802.3af),
Technische Daten:
- Netzwerk-Knaufkappe als Nachrüstkappe zur Vernetzung
  eines TN4-Schließzylinders. Die Netzwerk-Knaufkappe
  kann mit allen Versionen des digitalen
  Schließzylinders verwendet werden
- Standardausführung Edelstahl
- Messingausführung (.MS)
- Abmessungen: ca. 25 x 30 mm (Lx ¥)
- Spannungsversorgung: vom TN4-Schließzylinder
- Batterielebensdauer:
  bis zu 150.000 Schließungen oder bis zu fünf Jahren
  Stand-by
- Stromverbrauch:
  ohne Datenverkehr ca. 6 µA,
  mit Datenverkehr ca. 30 mA
- max. Sendeleistung: ca. 1,8 mW bei ca. 2,5 dBm
- Receiver Empfindlichkeit: 90 dBm
- Reichweite zu Central-/RouterNode: bis zu 30 m,
- abhängig von der Gebäudestruktur
- Temperaturbereich:
  Betrieb 15 °C bis +50 °C
  Lagerung 35 °C bis +50 °C
einschließlich externes Antennenset mit Magnetfuß und
5 m
vorkonfektioniertem Kabel sowie
externes Steckernetzteil 12VDC/ 500 mA,
liefern, montieren und betriebsfertig programmieren.
Fabrikat: '....................................................'

Typ: '....................................................'
Menge: 10,000 St

**2.1.3.20 Patchkabel 1:1, geschirmt, Kat.6, 10 m**
StLBNr. 10.89  063/997.00.05
Leistung wie S-FTP-Patchkabel (RJ 45 - RJ 45), 4 DA,
beidseitig mit geschirmten RJ 45-Stecker
konfektioniert, Paarfolge nach EIA/TIA 568, TSB 36;
Kat.6, mit angespritzter Knickschutztülle, zum
freien Rangieren zwischen den Systemen und den
Verteilerfeldern, flexibel, abgewinkelter Stecker,
Farbe: gelb,
Länge: 0,5 m,
liefern und montieren.
Fabrikat: '....................................................'

Typ: '....................................................'
Menge: 20,000 St

**2.1.3.30 Funkkappe**
StLBNr. 04.85  053/262.02.01.04
Leistung wie TN4-Netzwerk-Knaufkappe für die
Direktvernetzung, Edelstahldesign, Version für
Autokonfiguration, auch für die Nachrüstung geeignet,
für Aktiv- und Hybrid-Zylinder,
liefern, montieren und betriebsfertig programmieren.
Fabrikat: '....................................................'

Typ: '....................................................'
Menge: 60,000 St

**2.1.3.40 Ausleuchtung WLAN-Netz**
StLBNr. 10.89 063/997.00.05
Leistung wie WLAN Ausleuchtung bzw. detaillierte WLAN
Referenzmessung zu einer aufzubauenden WLAN
Infrastruktur anhand einer
Lieferumfang einer WLAN-Ausleuchtung mit nachstehenden
Grafiken und Leistungen:
- Darstellung der Messrouten
- Abdeckung der Signalstärke bei 2.4 GHz
- Abdeckung der Signalstärke bei 5 GHz
- Ausführliche Dokumentation mit Auskunft über
  sämtliche WLAN-relevanten Parameter gemäß der
  anforderungsbezogenen Infrastruktur
Für die Erstellung einer WLAN-Ausleuchtung wird ein
digitaler
Grundriss Ihres Objekts zur Verfügung gestellt.
Zur Ausleuchtung ist die erforderliche Technik
bereitzustellen
und einzukalkulieren.
Größe des Gebäudes:
Länge ca. 37 m
Breite ca. 20 m
Höhe ca. 11,9 m
Raumhöhe ca. 2,90 m
Anzahl der Geschosse 3
Bruttogrundfläche ca. 1.200 m²
Bauweise: Mauerwerk
Für die Messung sind die zum Einsatz kommenden WAFE
Net-Router anzusetzen.
Dem AG ist ein Messprotokoll der durchgeführten
Ausleuchtung
zu übergeben.
Menge: 1,000 St

##### Abschnitt 2.1.4 Programmierung

**2.1.4.10 Projektierung/Erstellung Schließplan**
StLBNr. 04.85  053/174.01.00.00.01
Erstellung einer Hierarchie der Schließanlage nach
vorgegebener Liste des Auftraggebers und einer
zugelassenen
Software mit nachsteneden Merkmalen:
- Verwaltung von Offline-Komponenten
- Lokale Installation der Software und der Daten auf
einem
  Rechner
- Verwaltung von Schließanlagen mit bis zu 64.000
  Transponder, 64.000 Schließungen, 100+1 Zeitzonen
- Ergonomische Dateneingabe durch Funktionsassistenten
  (z.B. Anlegen eines neuen Nutzers)
- Unterstützung von aktiven und/oder passiven Medien
und
  Schließkomponenten
- Matrix-Darstellung ermöglicht schnelle und einfache
  Bearbeitung
- Übernahme bestehender Schließpläne (Import)
Der Schließplan ist erst dann umzusetzen, wenn er in
allen
Einzelheiten von der Bauleitung bzw. Nutzer genehmigt
und
freigegeben ist.
Menge: 1,000 St

**2.1.4.20 Aufmaß Schließanlage**
StLBNr. 04.85  053/174.01.00.00.01
Lesitung wie Gesamtaufmaß der digitalen
Schließzylinder für alle Türen, Tore usw. pro Gebäude,
und in einer Liste zu dokumentieren.
Hier sind auch die Dornmaße für die Bestellung der
Zylinder zu
ermitteln ggf. mit Verlängerungen auszustatten.
Menge: 1,000 St

**2.1.4.30 Erstprogrammierung Digit. Schließzylinder**
StLBNr. 04.85  053/174.01.00.00.01
Lesitung wie Ersprogrammierung Dig. Schließzylinder
in das Gesamtsystem nach Vorlage Schließplan.
Menge: 60,000 St

**2.1.4.40 Erstprogrammierung Digit. Lesegerät**
StLBNr. 04.85  053/174.01.00.00.01
Lesitung wie Ersprogrammierung Dig. Lesegerät, einschl.
Relaisausgänge für Ansteuerungen elektr. Türöffner,
in das Gesamtsystem nach Vorlage Schließplan.
Menge: 1,000 St

**2.1.4.50 Programmierung u. Inbetriebnahme System**
StLBNr. 04.85  053/174.01.00.00.01
Installation und Hardwaretechnische Programmierung der
Zutrittskontrolle mit allen Lesern, Funkkappen,
Transpondern
nach Nutzerwunsch in das Managementsystem (Arbeitsplatz
Client) sowie Inbetriebnahme des Gesamten
Schließsystems.
Weiterhin ist der Nutzer in die Bedienung und
Programmierung
des Systems zu schulen und einzuweisen.
Hier sind alle Kosten des Personals sowie Reisekosten
einzukalkulieren.
Menge: 1,000 St

##### Abschnitt 2.1.5 Rückbau mech. Schließanlage

**2.1.5.10 Rückbau mech. Schließzylinder**
StLBNr. 10.89 063/997.00.05
Leistung wie Rückbau eines vorhandenen mech.
Schließzylinders und Einbau des Digitalen
Schließzylinder nach
Vorgabe.
Die Übergabe der mech. Schließzylinder hat geodnet mit
dauerhafter und lesbarern Beschriftung mit jeweiliger
Zuordnung der Gebäude und Raumnummer zu erfolgen.
Menge: 60,000 St

#### Bereich 2.2 KG 456 Datentechnik

##### Abschnitt 2.2.1 Netzwerkkomponenten

**2.2.1.10 Switch PoE/24Ports**
StLB.Nr.:85.067/997.00.01
Leistung wie Switch 19"-L2/L3 Switch mit
Management, 24 Ports
PoE ++, redundante Speisung bis 920W
19" L2/L3 Switch mit PoE+ 920W
Kupferports: 26 x 10/100/1000TX mit
PoE++
LWL-Ports: 2 x 100/1000Mbit/s (Combo)
Managebar, Ringfähig, L3-Funktionen,
DMS, 19" Einbau im Schrank,
Speisung 2 x 230VAC
Layer-2/3 Switch mit weitreichenden L3-Funktionen
eigens für Anwendungen mit der Datenlast,
wie z.B. digitales Schließsystem,
Durch das PoE++ müssen sich alle angeschlossenen
WAVE Net-Router über das Datenkabel speisen.
Mit Managementmöglichkeiten für die komplexe
Netzwerkanforderungen bwz. Switching über LWL,
liefern, montieren und in Betrieb nehmen.
Fabrikat: '....................................................'

Typ: '....................................................'
Menge: 1,000 St

**2.2.1.20 Netzteil für Switch**
StLB.Nr.:85.067/997.00.01
Leistung wie Netzteil für o.g. Switch,
Speisespannung 100-240VAC, 50-60Hz
Leistungaufnahme Max. 40W (ohne PoE) /
1 '....................................................' 000W (mit PoE

920W) bei redundanter Speisung
Betriebstemperatur 0°C bis 40°C
Abmessungen 442 x 211 x 44mm (BxTxH),
liefern und montieren.
Menge: 1,000 St

**2.2.1.30 LWL-Patchkabel ST**
StLBNr. 10.89  063/997.00.05
Leistung wie Hochqualitatives LCA-ST bzw. ST-LCA
Singlemode (Monomode) Simplex Glasfaser-Patchkabel.
abgewinkelter APC Stecker 8°,
Farbe: gelb,
Länge: 2 m,
liefern und montieren.
Fabrikat: '....................................................'

Typ: '....................................................'
Menge: 2,000 St

**2.2.1.40 LWL-Patchkabel ST**
StLBNr. 10.89  063/997.00.05
Leistung wie Hochqualitatives LCA-ST bzw. ST-LCA
Singlemode (Monomode) Simplex Glasfaser-Patchkabel.
abgewinkelter APC Stecker 8°,
Farbe: gelb,
Länge: 10 m,
liefern und montieren.
Fabrikat: '....................................................'

Typ: '....................................................'
Menge: 2,000 St

##### Abschnitt 2.2.2 Datenschrank

**2.2.2.10 19" Patchfeld, Kat.6A, 24 Ports, 1HE,**
StLBNr. 10.89  063/997.00.05
Leistung wie Patchfeld 19", Kat.6A,
24 Ports, 1HE, geschirmt, einschl.
"Snap-in Connector Kat.6A für den Einsatz in
Modulare Rangierfeldern und Anschlußdosen,
Erdungsanschlüsse,
Beschriftungsstreifen, direkter Schirmanschluß
durch Kontaktierung,
liefern und montieren.
Fabrikat: '....................................................'

Typ: '....................................................'
Menge: 2,000 St

**2.2.2.20 19"-Frontplatte für Quer-Rangierungen**
StLBNr. 10.89 063/997.00.05
Leistung wie 19"-Frontplatte für Quer-Rangierungen,
1 HE, mit 5 Kabelführungen zur Kabelorganisation,
Kabelführungsbügel aus Stahl,
liefern und komplett mit sämtlichem Zubehör im
Verteilerschrank montieren.
Fabrikat: '....................................................'

Typ: '....................................................'
Menge: 2,000 St

**2.2.2.30 M5 Federmutternset**
StLBNr. 10.89  063/997.00.05
Leistung wie M5 Federmuttern incl. Linsenschrauben mit
Kreuzschlitz für o.g. Schränke, Anzahl ca. 100 Stück,
liefern.
Menge: 1,000 Satz

**2.2.2.40 Bügelschellen 8-28**
StLBNr. 04.85  053/997.00.04
Leistung wie Bügelschellen, feuerverzinkt,
mit Druckwannen aus Polypropylen für
Profilschienen zur Verlegung von mehreren Kabeln,
incl. Gegenwanne.
Spannbereich  von 8 - 28 mm.
Menge: 10,000 St

**2.2.2.50 Bügelschellen 28-40**
StLBNr. 04.85  053/997.00.04
Leistung wie Bügelschellen, feuerverzinkt,
mit Druckwannen aus Polypropylen für
Profilschienen zur Verlegung von mehreren Kabeln,
incl. Gegenwanne.
Spannbereich von 28 - 40 mm.
Menge: 10,000 St

**2.2.2.60 Bügelschellen 40-64**
StLBNr. 04.85  053/997.00.04
Leistung wie Bügelschellen, feuerverzinkt,
mit Druckwannen aus Polypropylen für
Profilschienen zur Verlegung von mehreren Kabeln,
incl. Gegenwanne.
Spannbereich von 40 - 64 mm.
Menge: 10,000 St

**2.2.2.70 Auflegen der Datenkabel**
StLBNr. 10.89  063/997.00.05
Leistung wie, Auflegen der Datenkabel auf den zuvor
bezeichneten Patchpanels.
Es sind kurze Absetzlängen (l < 40 mm) einzuhalten,
die Schlaglänge und die Verdrillung der Adernpaare ist
bis zum
Edge-Connector einzuhalten.
Die Konfektionierung hat nach Vorschrift zu erfolgen,
die
Spezifikation nach EIA/TIA 568 B, TSB-36,
Kategorie 6A ist zu realisieren.
Menge: 20,000 St

**2.2.2.80 Beschriftung der Daten- und Kommunikationsanlage**
StLBNr. 10.89  063/997.00.05
Leistung wie, Kabelbeschriftung für die gesamte
Daten- und Kommunikationsanlage. Die Beschriftung ist
dauerhaft anzubringen und in Maschinenschrift
herzustellen.
Es sind Etiketten anzufertigen und an den Datenkabeln
anzubringen, Beschriftung pro Port.
- Schrankbeschriftung: Verteiler - ID,
  z.B. "EV1/1"
- Patchfeldbeschriftung Patchfeld-ID,
  z.B. "A, B,  ..F"
- RJ45-Anschlüsse: Lfd. Anschluss-Nr.,
  z.B. "1, 2, ..  24"
- Dosenbeschriftung: Verteiler-ID / Patchfeld-ID /
Anschluss-Nr., z.B. "1/1/A/1+2"
Vor Ausführung ist der Nutzer zu konsultieren!
Menge: 1,000 St

**2.2.2.90 Patchkabel 1:1, geschirmt, Kat.6, 10 m**
StLBNr. 10.89  063/997.00.05
Leistung wie S-FTP-Patchkabel (RJ 45 - RJ 45), 4 DA,
beidseitig mit geschirmten RJ 45-Stecker
konfektioniert, Paarfolge nach EIA/TIA 568, TSB 36;
Kat.6, mit angespritzter Knickschutztülle, zum
freien Rangieren zwischen den Systemen und den
Verteilerfeldern, flexibel, abgewinkelter Stecker,
Farbe: gelb,
Länge: 2 m,
liefern und montieren.
Fabrikat: '....................................................'

Typ: '....................................................'
Menge: 10,000 St

**2.2.2.100 Patchkabel 1:1, geschirmt, Kat.6, 4 m**
StLBNr. 10.89  063/997.00.05
Leistung wie S-FTP-Patchkabel (RJ 45 - RJ 45), 4 DA,
beidseitig mit geschirmten RJ 45-Stecker
konfektioniert, Paarfolge nach EIA/TIA 568, TSB 36;
Kat.6, mit angespritzter Knickschutztülle, zum
freien Rangieren zwischen den Systemen und den
Verteilerfeldern, flexibel, abgewinkelter Stecker,
Farbe: gelb,
Länge: 4 m,
liefern und montieren.
Fabrikat: '....................................................'

Typ: '....................................................'
Menge: 10,000 St

##### Abschnitt 2.2.3 Komponenten Datennetz

*Hinweis: StLBNr. 04.85 053/000.20*
StLBNr. 04.85 053/000.20
Bei den nachfolgenden Installationsgeräten ist jeweils
ein einheitliches Programm des Fabrikates zu verwenden.

Alle Schalter sind, wenn nicht anders angegeben für
250 V/ 10A, alle Taster für 250 V / 6A anzubieten.
Alle Steckdosen sind, falls nicht anders angegeben als
Schutzkontakt-Steckdose für 250 V / 16A mit Schraub-
oder
Klemmanschluss als Verbindungsklemme gem. VDE 0632
anzubieten.

Alle Installationsgeräte sind mit komplettem Zubehör,
Rahmen,
Abdeckung und Kleinmaterialien anzubieten,
einschließlich der
Montage und Anschluss aller Zuleitungen.

Sämtliche Installationsgeräte sind mit Schriftfeld,
incl.
maschineller Beschriftung nach Bauherrenvorgabe zu
liefern.

**2.2.3.10 Anschlußdose 2 x RJ45 aP**
StLBNr. 10.89  063/997.00.05
Leistung wie Anschlussdose RJ45 als Doppel-Dose,
mit "Snap-in Connector" für den Einsatz in
Anschlussdosen und Modulare Rangierfeldern,
doppelt geschirmt, Kat.6A, Klasse EA,
Übertragungsrate bis 500 MHz,
für 10 GBASE-T Anwendung bis 500 MHz,
nach IEEE 802,
-incl. Blende, Farbe: Reinweiß (RAL 9010),
-mit Beschriftungsfeld für dauerhafte Beschriftung,
-4 versch. Einrastbare Symbole zur eindeutigen
 Kennzeichnung für  PC, Telefon, usw. in
 unterschiedlichen Farben der
 Anschlüsse,
-mit Staubschutzkappen,
-dreifache Performance im NEXT
-Elektrische Werte nach EN50173, ISO11801,
 TIA/EIA 568B
-Goldbeschichtung im Kontaktbereich und
 Zinnbeschichtung im Schneidklemmenbereich
-Zertifikat eines unabhängigen Prüflabors für die
 Erfüllung der Kat.6A
-Zertifikat eines unabhängigen Prüflabors für die
 Erfüllung von Class E Channel im 4 Connector
 Channel
-Zertifikat eines unabhängigen Prüflabors für die
 Erfüllung von Class E Channel im 2 Connector
 Channel
-Elekrische Parameter:
 NEXT bei 100 MHz: min. 58,7 dB
 NEXT bei 200 MHz: min. 52,6 dB
 NEXT bei 250 MHz: min. 48,7 dB
 NEXT bei 300 MHz: min. 45,9 dB
 NEXT bei 400 MHz: min. 41,8 dB
 NEXT bei 500 MHz: min. 36,2 dB
 Return Loss bei 100 MHz: min. 32,6 dB
 Return Loss bei 250 MHz: min. 24,7 dB
 Return Loss bei 250 MHz: min. 17,4 dB
- für Aufputzmontage, einschl. Staubschutzkappen,
Rahmen und Zentralrahmen für standardmäßiges
Schalterprogramm mit Beschriftungsfeld, reinweiß,
liefern, montieren und betriebsfertig anschließen.
Fabrikat: '....................................................'

Typ: '....................................................'
Menge: 10,000 St

**2.2.3.20 Auflegen der Datenkabel**
StLBNr. 10.89  063/997.00.05
Leistung wie, Auflegen der Datenkabel auf den zuvor
bezeichneten "Snap-in Connector" in den Datendosen.
Es sind kurze Absetzlängen (l < 40 mm) einzuhalten,
die Schlaglänge und die Verdrillung der Adernpaare ist
bis zum
Edge-Connector einzuhalten.
Die Konfektionierung hat nach Vorschrift zu erfolgen,
die
Spezifikation nach EIA/TIA 568 B, TSB-36,
Kategorie 6A ist zu realisieren.
Menge: 20,000 St

##### Abschnitt 2.2.4 Datennetz-Sonstiges

**2.2.4.10 Messung Cat.6A**
StLBNr. 10.89 063/997.00.05
Leistung wie Messung und Überprüfung der
Kupferverkabelungsstrecken. Jede Verkabelungsstrecke
ist mit einem speziellen LAN-Kabeltester zu messen
(z.B. Fluke DSP4000, Microtest Omniscanner). Es ist
darauf zu achten, das alle Messungen mit Messadapter
durchgeführt werden, die vom gleichen Hersteller sind,
wie angebotenen Kat.6A RJ45-Steckverbinder.
Die Grenzwerte für der "ISO/IEC JTC 1/SC 25/WG 3 N 568"
für die Kat.6A Verkabelung sind einzuhalten.
Die verwendeten Meßgeräte sind vor Messbeginn zu
kalibrieren.
Die folgenden Übertragungstechnischen Eigenschaften
sind für jedes Paar zu prüfen:
- Kurzschluss Ader/Ader und Ader/Schirm
- Unterbrechung Ader und Schirm
- Verpolung der Adern
- Länge der Verkabelungsstrecke für alle Paare (die
  verwendeten Messkabel sind von der ermittelten
  Strecke abzuziehen)
- Einfügedämpfung bis 500 MHz für alle Paare
- Nahnebensprechdämpfung für alle Paare im
  Frequenzbereich von 1 - 500 MHz
- Rückflussdämpfung für alle Paare im Frequenzbereich
  von 1 - 500 MHz
- ELFEXT für alle Paare im Frequenzbereich von
  1 - 500 MHz
Zusätzlich werden folgende Messungen für Kat.6A Class E
erfordert:
- PS NEXT
- PS ACR
- PS ELFEXT
Das Messprotokoll ist für jede Verkabelungsstrecke und
für beide Richtungen zu erstellen und muss folgende
Daten enthalten:
- Richtung der Messung
- Streckenbezeichnung, d.h. Kennzeichnung des
  jeweiligen Kabels, der Dose, des Verteileranschlusspunktes
- Koordinate des Patch-Panels
- Bauteil
- Stockwerk
- Raum
- Ergebnis der o.g. Messung
- Fabrikat/Typ und Seriennummer des Messgerätes
- Datum der letzten Werkskalibrierung
- Ort, Datum, Unterschrift der durchführenden Person
- Voreingestellte Daten für Kabel und Messgerät
- Länge und Typ der verwendeten Messkabel
- Meßgeräte-Typ
Entspricht eine Verkabelungsstrecke nicht den
Leistungsanforderungen, so ist die Verbindung so zu
gestalten, dass die genannten Anforderungen erfüllt
werden.
Die Messprotokolle sind ausschließlich auf Datenträger
(CD-ROM) zu übergeben.
Eine tabellarische Zusammenfassung der Messungen ist
als als
Ausdruck in den Ordnern abzuheften.
Weiterhin muss eine Meßaufbau-Zeichnung den
Messprotokollen beigefügt werden.
Menge: 20,000 St

#### Bereich 2.3 KG 456 Installation

##### Abschnitt 2.3.1 Kabel und Leitungen

*Hinweis: Sämtliche Pos. beinhalten Lieferung,*
Sämtliche Pos. beinhalten Lieferung,
Verlegung einschl. Klein- und
Befestigungsmaterialien.
EIne Befestigung in Flucht- und Rettungswegen hat mit
Kabelkanal bzw. Schellen in Metall zu erfolgen.

*Hinweis: Datentechnik*

**2.3.1.10 2 x 4-paariges Duplex-ZD**
StLBNr. 10.89 063/997.00.05
Leistung wie 4-paariges Duplex-Installationskabel
bis 1000 MHz (Cat.7), gesamt und paarweise Geschirmt,
2 x (4 x 2 x AWG 23 oder I-02YSCY)
-Gesamtabschirmung: verzinntes Kupfergeflecht
-Paarschirmung: alu-kaschierte Polyesterfolie
-Beidraht aus verzinnten Kupfer, AWG 24
-Leiter: AWG 23 (0,55mm)
-Halogenfreier, flammwidriger Außenmantel (FRNC/LS0H)
8-förmig mit Trennsteg,
-Leistungsmerkmale nach EN 50288 und IEC 61156
-Wellendämpfung bei 100 MHz: max. 18,5 dB/100m
-Wellendämpfung bei 200 MHz: max. 26,2 dB/100m
-Wellendämpfung bei 600 MHz: max. 47,6 dB/100m
-Nahnebensprechdämpfung bei 100 MHz: min. 85,0 dB
-Nahnebensprechdämpfung bei 200 MHz: min. 80,0 dB
-Nahnebensprechdämpfung bei 600 MHz: min. 70,0 dB
-Außendurchmesser: max. 7,8mm
-Kopplungswiderstand bei 10 MHz : 14,8mOhm/m
-Impedanz: 100 Ohm
-Geeignet für Token Ring, FDDI TMD 100Mbit/s, 10 BaseT
Ethernet, 100BaseTX Fast Ethernet, 1000BaseTX Gigabit
Ethernet, 155 und 622 MBit ATM, 1,2 GBit ATM,
Datenkabel und RJ45-Steckverbinder müssen als
zertifiziertes System zugelassen sein,
Verlegeart: einziehen in offenen Zwischendecken,
Trockenbauwänden, geschlossenen Doppelboden und auf
Sammelhalterungen.
Fabrikat: '....................................................'

Typ: '....................................................'
Menge: 1000,000 m

**2.3.1.20 2 x 4-paariges Duplex-Kanal**
StLBNr. 10.89 063/997.00.05
Leistung wie zuvor, jedoch,
Verlegeart: einziehen in vorhandene Kanäle,
Trockenbauwänden, geschlossenen Doppelboden und auf
Sammelhalterungen.
Fabrikat: '....................................................'

Typ: '....................................................'
Menge: 500,000 m

**2.3.1.30 2 x 4-paariges Duplex-uP B.**
StLBNr. 10.89  063/997.00.05
Leistung wie zuvor, jedoch
Verlegeart: einfräsen in Stahlbeton,
einschl. Verputzarbeiten.
Fabrikat: '....................................................'

Typ: '....................................................'
Menge: 20,000 m

**2.3.1.40 Inst.kabel J-Y(St)Y 2x2x0,8 Lg**
StLBNr. 05.95  061/030.01.14.00.22
Installationskabel
DIN VDE 0815 J-Y(St)Y
2 x 2 x 0,8 Lg,
verlegen auf vorhandene Kabelleiter, Pritschen,
offene Kanäle oder Rohr.
Menge: 50,000 m

**2.3.1.50 Inst.kabel J-Y(St)Y 4x2x0,8 Lg**
StLBNr. 05.95  061/030.01.14.00.22
Installationskabel
DIN VDE 0815 J-Y(St)Y
4 x 2 x 0,8 Lg,
verlegen wie zuvor.
Menge: 50,000 m

**2.3.1.60 Inst.kabel J-Y(St)Y 2x2x0,8 Lg uP mV**
StLBNr. 05.95  061/030.01.14.00.22
Installationskabel
DIN VDE 0815 J-Y(St)Y
2 x 2 x 0,8 Lg,
Verlegeart: einfräsen in Mauerwerk,
wandbündig verputzen, Putzüberdeckung
mind. 15 mm, betriebsfertig.
Menge: 50,000 m

**2.3.1.70 Inst.kabel J-Y(St)Y 4x2x0,8 Lg**
StLBNr. 05.95  061/030.01.14.00.22
Installationskabel
DIN VDE 0815 J-Y(St)Y
4 x 2 x 0,8 Lg,
verlegen wie zuvor.
Menge: 50,000 m

**2.3.1.80 NYM-J 3x1,5 Kanal**
StLBNr. 04.85  053/020.01.04.01
Kunststoff-Mantelleitung NYM-J
3 x 1,5, Cu-Zahl 43,
Verlegeart: in Rohr, Wand- und Fußbodenkanäle,
Doppelböden, Kabelwannen, Kabelpritschen
und Leitungsträger einschl. Befestigung,
bzw., innerhalb von abgehängten Decken,
Verkleidungen usw. einschl. Befestigung mit
Bügel o.ä. oder mittels Schellen,
betriebsfertig.
Menge: 20,000 m

**2.3.1.90 NYM-J 3x2,5 Kanal**
StLBNr. 04.85  053/020.02.04.01
Kunststoff-Mantelleitung NYM-J
3 x 2,5, Cu-Zahl 72,
Verlegeart wie zuvor.
Menge: 25,000 m

**2.3.1.100 Zulage Einfädeln Trockenbauwand**
StLBNr. 04.85  053/997.00.04
Leistung wie Zulage für das Einfädeln von Kabel und
Leitungen in vorhandenen Trockenbauwänden mit
integrierter Dämmung.
Länge ca. 3 m
Menge: 20,000 m

##### Abschnitt 2.3.2 Verlegesysteme

*Hinweis: Alle für den I 30 Kanal erforderlichen Aufhängungen,*
Alle für den I 30 Kanal erforderlichen Aufhängungen,
Gewindestangen, Dübel, Traversen und Hängestiele sind
aus
Stahl auszuführen.Sie sind nicht gesondert gefasst,
sind jedoch
in den Einheitspreisen mit einzurechnen.
Amtliche Prüfzeugnisse nach DIN 4102 Teil 11 sind zu
erbringen, eine Zertifizierung ist vorzulegen.
Alle Kanäle sind mit einem Kennzeichnungsschild zu
versehen,
welche an gut sichtbarer Stelle anzubringen sind.
Außerdem sind alle gültigen Normen und Richtlinien bei
der
Herstellung und Montage zu beachten.

**2.3.2.10 Leitungskanal 15/15mm PVC**
StLBNr. 04.85  053/090.01.10.01.11
Installationskanal als Leitungsführungskanal
DIN VDE 0604,
Außenmaß H/B mind. 15/ 15 mm,
aus PVC hart, reinweiß,
einschl. aller systembedingten Form-, Eck-,
Verbindungs-, Abdeck- und Zubehörteile
auf Beton, bewehrt,
liefern und montieren.
Menge: 25,000 m

**2.3.2.20 Leitungskanal 19/30mm PVC**
StLBNr. 04.85  053/090.01.10.01.11
Installationskanal als Leitungsführungskanal
DIN VDE 0604,
Außenmaß H/B mind. 19/ 30 mm,
aus PVC hart, reinweiß,
einschl. aller systembedingten Form-, Eck-,
Verbindungs-, Abdeck- und Zubehörteile
auf Beton, bewehrt,
liefern und montieren.
Menge: 25,000 m

**2.3.2.30 Leitungskanal 18/19mm St**
StLBNr. 04.85  053/090.02.30.02.53
Installationskanal als Leitungsführungskanal
DIN VDE 0604,
Außenmaß H/B mind. 18/ 19 mm,
aus Stahl 0,8 mm, feuerverzinkt DIN 17 162,
Zinkauflagegruppe 275,
Farbe weiß,
als gerades Stück,
auf Beton, bewehrt,
liefern und montieren.
Menge: 100,000 m

**2.3.2.40 Leitungskanal 18/30mm St**
StLBNr. 04.85  053/090.02.30.02.53
Installationskanal als Leitungsführungskanal
DIN VDE 0604,
Außenmaß H/B mind. 18/ 30 mm,
aus Stahl 0,8 mm, feuerverzinkt DIN 17 162,
Zinkauflagegruppe 275,
Farbe weiß,
als gerades Stück,
auf Beton, bewehrt,
liefern und montieren.
Menge: 15,000 m

**2.3.2.50 Leitungskanal 40/60mm PVC**
Installationskanal als Leitungsführungskanal
DIN VDE 0604,
Außenmaß H/B mind. 40/ 60 mm,
aus PVC hart,
einschl. aller systembedingten Form-, Eck-,
Verbindungs-, Abdeck- und Zubehörteile
auf Beton, bewehrt,
liefern und montieren.
Menge: 10,000 m

**2.3.2.60 Leitungskanal 40/60mm Stahl**
Installationskanal als Leitungsführungskanal
DIN VDE 0604,
Außenmaß H/B mind. 40/ 60 mm,
aus Stahl 0,8 mm, feuerverzinkt DIN 17 162,
Zinkauflagegruppe 275,
Farbe weiß,
einschl. aller systembedingten Form-, Eck-,
Verbindungs-, Abdeck- und Zubehörteile
auf Beton, bewehrt,
liefern und montieren.
Menge: 100,000 m

**2.3.2.70 Feuerwiderstandsfähige-Installationskanäle**
StLBNr. 04.85  053/997.01.04
Feuerwiderstandfähige Installationskanäle I 30
nach DIN 4102 Teil 11
feuchtigkeitsunempfindlich, nichtbrennbar,
Stahlblech verzinkt mit Gipsauskleidung.
Kanalquerschnitt innen:  max.  104mm x  49mm
Kanalquerschnitt außen: max. 200mm x142mm
kompl. mit  Metall-Trennsteg und systembedingtem
Zubehör,
incl. Schließen der Restöffnungen,
für Wandmontage, auf Beton, bewehrt.
Fabrikat: '....................................................'

Typ: '....................................................'
Menge: 2,000 m

**2.3.2.80 Sammelhalterung 30Ltg.**
StLBNr. 04.85  053/997.01.04
Leistung wie Sammelhalterung für Leitungen, Wand- oder
Deckenbefestigung, aus Polypropylen, steingrau,
flammenwidrig
nach VDE 0471 Teil 2-1 bei Glühdrahtprüfung,
schwerentflammbar (B1) nach IFBT, halogen und
silikonfrei,
für max. 30 Leitungen NYM-J 3x1,5,
auf Beton, bewehrt,
liefern und montieren.
Menge: 50,000 St

**2.3.2.90 Sammelhalterung 30Ltg. Metall**
StLBNr. 04.85  053/997.01.04
Leistung wie Sammelhalterung für Leitungen, Wand- oder
Deckenbefestigung, aus Metall,
für max. 30 Leitungen NYM-J 3x1,5,
auf Beton, bewehrt,
liefern und montieren.
Menge: 100,000 St

##### Abschnitt 2.3.3 Schutzrohr

*Hinweis: Zu den Isolierstoffrohren gehören die erforderlichen*
Zu den Isolierstoffrohren gehören die erforderlichen
Abstandsschellen und sonstige Kleinteile.

**2.3.3.10 Isolierstoffrohr M20**
StLBNr. 04.85  053/050.13.11.03.01
Isolierstoffrohr DIN VDE 0605,
aus PVC hart,
mittelschwer, starr, wärmefest,
Nenngröße M20,
Verlegung offen,
mit Abstandsschellen, max. Schellenabstand = 25facher
Rohrdurchmesser.
Menge: 10,000 m

**2.3.3.20 Isolierstoffrohr (M25)**
StLBNr. 04.85  053/998.01.01.
Leistung wie zuletzt in vollen Wortlaut beschrieben,
jedoch Nenngröße M25.
Menge: 10,000 m

**2.3.3.30 Isolierstoffrohr (M32)**
StLBNr. 04.85  053/998.01.01.
Leistung wie zuletzt in vollen Wortlaut beschrieben,
jedoch Nenngröße M32.
Menge: 5,000 m

**2.3.3.40 Isolierstoffrohr (M40)**
StLBNr. 04.85  053/998.01.01.
Leistung wie zuletzt in vollen Wortlaut beschrieben,
jedoch Nenngröße M40.
Menge: 5,000 m

**2.3.3.50 Metallrohr, PG 20**
StLBNr. 04.85  053/051.02.12.03.01
Metallrohr f. schwere Druckbeanspruchung,
STAPA-Rohr verzinkt, PG 20,
Verlegung geschlossen, einschl. Gewindemuffen und
Bögen,
Befestigung mit Einzelschellen und Dübel oder
an Stahlträgern mit bauaufsichtlicher Zulassung sowie
einer Zul.
nach DIN 4102 Teil 12, Klassifizierung E30.
Der Funktionserhalt innerhalb der Verlegeart ist
mittels
Prüfzeugnis in Verbindung mit den verwendeten Kabel
nach
DIN  4102 Teil 12 nachzuweisen.
Menge: 2,000 m

**2.3.3.60 Metallrohr, PG 25**
StLBNr. 04.85  053/051.02.12.03.01
Leistung wie zuvor, jedoch PG 25.
Menge: 2,000 m

##### Abschnitt 2.3.4 sonstige Installationsleistungen

*Hinweis: Alle Arbeiten sind mit äußerster Umsicht auszuführen.*
Alle Arbeiten sind mit äußerster Umsicht auszuführen.
Elektrische- und fernmeldetechnische Anlagen, sonstige
Ausrüstungen, Mobilar, Fußböden sind durch Abdeckung
vor
Schmutz zu schützen und nach Beendigung der Arbeiten
ordnungsgemäß zu reinigen.
Sicherheitsmaßnahmen sind im Bereich elektrischer- und
fernmeldetechnischer Anlagen zu beachten.

*Hinweis: StLBNr. 04.85 053/000.40*
StLBNr. 04.85  053/000.40
Der Anbieter ist verpflichtet, die amtlichen
Nachweise für die von ihm angebotenen
Brandschutzmaßnahmen vorzulegen.
Amtliche Nachweise können sein:
- Prüfzeugnis,
- Prüfbescheid und
- allgemeine bauaufsichtliche Zulassung.

**2.3.4.10 Bohren Durchbruch 20/12 T.**
StLBNr. 04.85  053/997.00.04
Bohren von Durchbrüchen
in Trockenbauwänden,
Abmessungen 20 mm,
Wanddicke bis 15 cm,
sowie schließen der Restöffnung,
anfallender Schutt wird Eigentum des AN und ist zu
beseitigen.
Menge: 5,000 St

**2.3.4.20 Bohren Durchbruch 10/15 M.**
StLBNr. 05.82  051/571.03.01.41.01
Bohren von Durchbrüchen
in Mauerwerk,
Abmessungen 10 mm,
Wanddicke bis 15 cm,
sowie schließen der Restöffnung,
anfallender Schutt wird Eigentum des AN und ist zu
beseitigen.
Menge: 5,000 St

**2.3.4.30 Bohren Durchbruch 10/15 B.**
StLBNr. 05.82  051/571.03.01.41.01
Bohren von Durchbrüchen
in Beton, bewährt,
Abmessungen 10 mm,
Wanddicke bis 15 cm,
sowie schließen der Restöffnung,
anfallender Schutt wird Eigentum des AN und ist zu
beseitigen.
Menge: 5,000 St

**2.3.4.40 Bohren Durchbruch 20/15 M.**
StLBNr. 05.82  051/571.03.01.41.01
Bohren von Durchbrüchen
in Mauerwerk,
Abmessungen 20 mm,
Wanddicke bis 15 cm,
sowie schließen der Restöffnung,
anfallender Schutt wird Eigentum des AN und ist zu
beseitigen.
Menge: 10,000 St

**2.3.4.50 Bohren Durchbruch 20/15 B.**
StLBNr. 05.82  051/571.03.01.41.01
Bohren von Durchbrüchen
in Beton, bewährt,
Abmessungen 20 mm,
Wanddicke bis 15 cm,
sowie schließen der Restöffnung,
anfallender Schutt wird Eigentum des AN und ist zu
beseitigen.
Menge: 10,000 St

**2.3.4.60 Bohren Durchbruch 30/15 M.**
StLBNr. 05.82  051/571.03.01.42.01
Bohren von Durchbrüchen
in Mauererk,
Abmessungen 30 mm,
Wanddicke bis 15 cm,
sowie schließen der Restöffnung,
anfallender Schutt wird Eigentum des AN und ist zu
beseitigen.
Menge: 10,000 St

**2.3.4.70 Bohren Durchbruch 30/15 B.**
StLBNr. 05.82  051/571.03.01.42.01
Bohren von Durchbrüchen
in Beton, bewährt,
Abmessungen 30 mm,
Wanddicke bis 15 cm,
sowie schließen der Restöffnung,
anfallender Schutt wird Eigentum des AN und ist zu
beseitigen.
Menge: 10,000 St

**2.3.4.80 Bohren Durchbruch 60/15 B.**
StLBNr. 05.82  051/571.03.01.42.01
Bohren von Durchbrüchen
in Beton, bewährt,
Abmessungen 60 mm,
Wanddicke bis 15 cm,
sowie schließen der Restöffnung,
anfallender Schutt wird Eigentum des AN und ist zu
beseitigen.
Menge: 3,000 St

**2.3.4.90 Bohren Durchbruch 80/15 B.**
StLBNr. 05.82  051/571.03.01.42.01
Bohren von Durchbrüchen
in Beton, bewährt,
Abmessungen 80 mm,
Wanddicke bis 15 cm,
sowie schließen der Restöffnung,
anfallender Schutt wird Eigentum des AN und ist zu
beseitigen.
Menge: 5,000 St

**2.3.4.100 Gerätedose - Hohlwanddose**
StLBNr. 04.85  053/152.00.01.00.01
Gerätedose DIN VDE 0606
als Hohlwanddose DIN 49073
aus Isolierstoff, Innendurchmesser 58 mm.
Menge: 5,000 St

##### Abschnitt 2.3.5 Brandschottungen

*Hinweis: Der Anbieter ist verpflichtet, die amtlichen*
Der Anbieter ist verpflichtet, die amtlichen
Nachweise für die von ihm angebotenen
Brandschutzmassnahmen vorzulegen.
Amtliche Nachweise können sein:
- Prüfzeugnis,
- Prüfbescheid und
- allgemeine bauaufsichtliche Zulassung.
An den Schottungen sind die dafür zugelassenen
Kennzeichnungen mit Errichter, Art der Schottung
und Ausführungsdatum anzubringen.

**2.3.5.10 Kabelabschottung F30**
StLBNr. 04.85  053/860.31.11.12.12
Kabelabschottung zur Verhinderung von
Brandübertragung, form-, alterungs- und
korrosionsbeständig, geeignet zur Nachbelegung
mit Kabeln,
Feuerwiderstandsdauer 30 Minuten,
in Wänden und in Decke aus Mauerwerk, abzudichtende
Öffnungsrestfläche bis 0,04 m²,
belegt mit max. 15 Kabeln, Leitungen oder
Installationsrohren,
bei Schwelbrand auch Rauchgasdicht,
Ausführung gemäß Vorschrift des Schottherstellers.

Fabrikat:  '..........'
Typ:  '..........'
Menge: 10,000 St

**2.3.5.20 Kabelabschottung F90**
StLBNr. 04.85  053/860.31.11.12.12
Kabelabschottung zur Verhinderung von
Brandübertragung, form-, alterungs- und
korrosionsbeständig, geeignet zur Nachbelegung
mit Kabeln,
Feuerwiderstandsdauer 90 Minuten,
in Wänden und in Decke aus Mauerwerk, abzudichtende
Öffnungsrestfläche bis 0,04 m²,
belegt mit max. 15 Kabeln, Leitungen oder
Installationsrohren,
bei Schwelbrand auch Rauchgasdicht,
Ausführung gemäß Vorschrift des Schottherstellers.

Fabrikat:  '..........'
Typ:  '..........'
Menge: 6,000 St

**2.3.5.30 vorh. Brandschutzabdichtung öffnen**
StLBNr. 05.82  051/997.00.03
Leistung wie vorhandene F30/90- Brandschutzabdichtung
zur
nochmaligen Leitungbelegung in vorhandener Wand öffnen
und
Entsorgung des ausgebauten Materials,
abzudichtende Öffnungsrestfläche bis 0,02 m².
Menge: 10,000 St

##### Abschnitt 2.3.6 Bauliche Arbeiten

**2.3.6.10 Trockenbauwand öffnen**
StLBNr. 05.82  051/997.00.03
Leistung wie fachgerechtes Öffnen von vorhandener
Metall-Einfachständerwand bzw. Stütze,
als nichttragende innere Verkofferung, 4-seitige
Umkleidung,
nach DIN 4103-1,
Einbaubereich 1/2,
mit doppelter Beplankung,
2 x 12,5 mm, Gipsplatten Typ A/H2, DIN EN 520,
bzw. Gipskartonplatten GKB/GKBI, DIN 18180,
ohne Dämmstoff,
Ausschnitt: ca. 100 x 100 mm,
Wandhöhe: bis 3,50 m,
für Leitungsverlegung, incl. Wiederverschließen,
einschl.
systemgebundenen Zubehör
und Ersatz von Gipskartonplatten.
Bewertetes Schalldämm-Maß: Rw,R 32 dB,
Standardverspachtelung gemäß IGG-Merkblatt 2,
Ausführung gemäß Verwendbarkeitsnachweis/
Herstellervorschrift.
Anfallender Schutt wird Eigentum des AN und ist zu
beseitigen.
Farblich Endbehandelter Anstrich im Farbton des
Raumes.
Menge: 1,000 St

**2.3.6.20 Abdeckung mit Folie**
StLBNr. 05.82  051/997.00.03
Leistung wie mehrmaliges Flächenabdeckung mit Folie zum
Schutz von Mobiliar und Einrichtung gegen Staub u.ä.
bei Bohr-
und Stemmarbeiten, im Zuge der gesamten Baumaßnahme,
incl. Lieferung und Entsorgung der Folien oder
Abdeckplanen.
Diese Position wird nur einmal zur Abrechnung gebracht
und ist
entsprechend durch den AN zu kalkulieren.
Die Schutzmaßnahmen findet hauptsächlich in
Staubempfindlichen Räumen wie Technik-, EDV- und
Serverräume statt.

Anzahl der Folien ca. 20
Menge: 1,000 Satz

**2.3.6.30 Installationskanal öffnen/schließen**
StLBNr. 10.89  063/997.00.05
Leistung wie vorhandenen Installations- und BR-Kanal
aus PVC
oder Blech für Leitungsbelegung öffnen und
wiederverschließen.
Menge: 40,000 m

##### Abschnitt 2.3.7 Anbindung Türen

**2.3.7.10 Demontage Zuko/Prüfung Leitungsnetz**
StLBNr. 04.85  053/997.00.05
Leistung wie Demontage einer vorhandenen
Zutrittskontrolle mit SIEDLE-Technik, unter dem Aspekt
der
weiteren Nutzung des Leitungsnetzes und einzelne
Komponenten elektrische Türöffner.
Die Leitungsführung erfolgt größtenteils als unter
Putz-Installation, und muss ggf. mit Tongenerator
ausgeprüft
werden.
Ziel der Arbeiten ist, dass das Leitungsnetz für die
Inbetriebnahme der neuen Anlage weiter genutzt werden
soll,
da eine Verlegung von Kabeln und Leitungen auf Grund
der
Bausubstanz zu vermeiden ist.
Revisionsunterlagen stehen nicht zur Verfügung.
Nachstehend sind Einheitspreise für die Demontage
anzugeben. Die Einheitspreise müssen enthalten:
- die Freischaltung der Anlage
- Bestandsaufnahme und Dokumentation des vorhandenen
  Leitungsnetzes, der vorhandenen Verteiler, Kontakte
  usw., incl. Prüfarbeitenzur Wiederverwendung
- Sicherung des Leitungsnetzes im Um- und
  Abrissbereich,
  bei der Demontage ist unbedingt darauf zu achten,
  dass keine Adern verletzt oder gekürzt werden.
- die Beseitigung und Abtransport der nicht
  wiederverwendeten Anlagenteile
- Gestellung von sämtlichen erforderlichen Gerüsten
  und Leitern.
Menge: 1,000 St

**2.3.7.20 Elektro-Türöffner**
StLBNr. 04.85  053/174.01.00.00.01
Gleichstrom-Elektro-Türöffner für Stumpftüren,
28 mm Einbautiefe, Serienausführung mit normalem
Flachschließblech HZ für Haustüren passend,
universell für DIN links und DIN rechts umschraubbar.
Symmetrischer Aufbau des Öffners, mit serienmäßiger
Faxfix-Ausführung zur Schlossfallen- und
Walzenjustierung,
Arbeitsstromprinzip,
mit mechanischer Entriegelungsmöglichkeit.
Einbrennlackierung in Türfarbe oder VA-Qualität,
Nennspannung: 8 - 12 V DC,
liefern und betriebsfertig in vorhandene Tür montieren
Fabrikat: '....................................................'

Typ: '....................................................'
Menge: 1,000 St

**2.3.7.30 AP-Verteiler IP30 mit Tür 48 PLE**
StLB-Nr.  04.85  053/261.01.05.03.02
Aufputzverteiler IP30 mit Tür 48 Platzeinheiten
Installationskleinverteiler auf Putz aus Kunststoff,
nach DIN
VDE 0603/1, und DIN 43871. Zum Einbau von Geräten bis
63 A
mit max. 70 mm Einbautiefe nach Maßnorm DIN 43880.
Bestehend aus Kunststoffbodenplatte mit serienmäßigem
Leitungsabfang Geräteträger aus verzinktem Stahlblech
DIN
Hutschiene zum Einbau von Modulargeräten nach DIN
43880.
Geräteabdeckung aus Kunststoff mit 46 mm Geräteschlitz,
serienmäßig plombierbar. Tür aus Stahlblech
pulverbeschichtet
und eingebrannt. Tür frontbündig mit innenliegenden
handbedienbaren Scharnieren. Türverschluss mit
frontbündiger
Griffmulde und selbsttätig zurückklappenden Griff.
Türanschlag
rechts oder links. Fingersichere PE/N-Klemme mit
Stecktechnik
in montagefreundlicher Schnapptechnik; N-Klemme für
FI-Kreise serienmäßig.
RAL Farbnummer: 9010
Schutzart IP: 30
Schutzklasse: Schutzklasse II
Anzahl Türen: 1,
Sämtliche Kabel und Leitungen sind über Klemmen zu
führen
und dauerhaft zu beschriften,
liefern und montieren.
Fabrikat: '....................................................'

Typ: '....................................................'
Menge: 1,000 St

**2.3.7.40 Ausschalter 25A**
StLB-Nr.  04.85  053/261.01.05.03.02
Installationseinbaugerät DIN 43 880
als Ausschalter VDE 0632,
Nennstrom 25 A, drehbar,
3polig,
Nennspannung 400 V AC.
Fabrikat: '....................................................'

Typ: '....................................................'
Menge: 1,000 St

**2.3.7.50 Fehlerstrom-Leitungsschutzschalter 2P**
StL.Nr.:85.053/997.00.04
Fehlerstrom-Leitungsschutzschalter 1P+N 10kA
B-Charakteristik 16A 30mA Typ A
Fehlerstrom-Leitungsschutzschalter nach DIN VDE 0664
Teil 20
/ EN61009-1 und DIN VDE 0664 Teil 21 / EN61009-2-1.
Berührungsschutz nach DIN VDE 0660 Teil 514,
mit Test-Taste und Fehlerstromanzeige.
Einfache Entnahme aus dem Phasenschienenverbund. Mit
VDE
Zeichen. Geeignet zum nachträglichen Anbau von
Zusatzeinrichtungen. Beschriftungsmöglichkeit direkt
am Gerät.
Nennstrom: 16 A Auslösercharakteristik: B
Empfindlichkeit: 30
mA Art des Differenzialschutzes: A
Nennabschaltvermögen: 10
kA Polanzahl: 2 P Anzahl Module: 2 Frequenz: 50 Hz
Gesamtverlustleistung unter Nennstrom: 5,2 W,
einschl. Einbau auf Hutschiene und Verdrahtung in vorh.
Verteilungen, inkl. systembedingtes Zubehör.

Fabrikat:  '..........'
Typ: '....................................................'
Menge: 2,000 St

**2.3.7.60 Sicherheitstransformator**
StLBNr. 04.85  053/175.02
Sicherheitstransformator nach DIN VDE 0551/1
mit Einphasenanschluß
Eingang:  230 V AC
Ausgang:  24 V AC +/- 3%, 2,5 A
Funkentstörgrad: B
Kurzschlussfest,
zur Montage auf 35 mm DIN-Profilschiene.
Fabrikat: '....................................................'

Typ: '....................................................'
Menge: 1,000 St

### Titel 3 Haus C

#### Bereich 3.1 KG 456 Schließsystem

##### Abschnitt 3.1.1 Zentale Betriebstechnik

**3.1.1.10 Digitaler Europrofil Doppelknaufzylinder**
StLBNr. 10.89  063/120.07.11.01.11
Digitaler Europrofil Doppelknaufzylinder
- mit G2-Funktionalität,
- Baulänge 30-30 mm,
- beiseitig freidrehend,
- Edelstahldesign.
Technische Daten:
- passend für Europrofil vorgerichtete
  Einsteckschlösser,
- Drehknauf auf beiden Seiten,
- Schließung von innen und außen über Transponder,
- Elektronik und Aktorik auf der geschützten
  Innenseite,
- Knaufdurchmesser: 30 mm,
- Basis-Baulänge: 30-30 mm (Außen-/Innenmaß),
- Gesamtlänge: bis max. 140 mm (max. 90 mm auf
  einer Seite),
- Sonderlängen auf Anfrage,
- Schutzart: IP 54,
- Batterietyp: 2 x Lithium CR2450 3V,
- Batterien redundant ausgelegt,
- Batterielebensdauer: bis zu 300.000 Schließungen oder
  bis zu zehn Jahren Stand-by,
- Temperaturbereich: Betrieb -25 °C bis +65 °C,
  Lagerung -35 °C bis +50 °C,
- Einkuppelzeit von 1 - 25 Sekunden per Software frei
  konfigurierbar
- Anzahl der unterschiedlichen Transponder, die pro
  Schließzylinder verwaltet werden können:
  bis zu 64.000,
- Anzahl der Schließungen, die pro Transponder
  verwaltet werden können: bis zu 304.000,
- Direkt vernetzbar mit integriertem LockNode
  (Netzwerk-Knaufkappe WN(M).LN.I) oder über externen
  LockNode mit zusätzlicher Türüberwachungsfunktion,
- Netzwerk jederzeit nachrüstbar ohne Schließung
  tauschen zu müssen,
- Flip-Flop-Modus,
- frei konfigurierbar
liefern, montieren und betriebsfertig programmieren.
Fabrikat: '....................................................'

Typ: '....................................................'
Menge: 2,000 St

**3.1.1.20 Digitaler Europrofil Doppelknaufzylinder AP**
StLBNr. 10.89  063/120.07.11.01.11
Leistung wie zuvor, jedoch Digitaler Europrofil
Doppelknaufzylinder Antipanik,
- mit G2-Funktionalität,
- Baulänge 30-30 mm,
- für den Einsatz in Antipanikschlössern,
- beiseitig freidrehend,
- Edelstahldesign.
Technische Daten:
- Europrofil Antipanikzylinder gemäß DIN 18252 /
  EN 1303 /  DIN EN 15684,
- frei konfigurierbar
liefern, montieren und betriebsfertig programmieren.
Fabrikat: '....................................................'

Typ: '....................................................'
Menge: 2,000 St

**3.1.1.30 Digitaler Europrofil Halbknaufzylinder AP**
StLBNr. 10.89  063/120.07.11.01.11
Leistung wie zuvor, jedoch Digitaler Europrofil
Halbknaufzylinder Antipanik,
- mit G2-Funktionalität,
- Baulänge 30-10 mm,
- für den Einsatz in Antipanikschlössern,
- einseitig freidrehend,
- Edelstahldesign.
Technische Daten:
- Europrofil Antipanikzylinder gemäß DIN 18252 /
  EN 1303 / DIN EN 15684,
- frei konfigurierbar
liefern, montieren und betriebsfertig programmieren.
Fabrikat: '....................................................'

Typ: '....................................................'
Menge: 2,000 St

**3.1.1.40 Verlängerung 65-80**
StLB.Nr.:89.063/997.00.05
Leistung wie, Aufpreis für Baulängen von 65 mm bis 80
mm für
zuvor genannten Digitaler Europrofil
Doppelknaufzylinder
Antipanik,
liefern, montieren und betriebsfertig programmieren.
Fabrikat: '....................................................'

Typ: '....................................................'
Menge: 2,000 St

**3.1.1.50 Verlängerung 85-100**
StLB.Nr.:89.063/997.00.05
Leistung wie, Aufpreis für Baulängen von 85 mm bis 100
mm für
zuvor genannten Digitaler Europrofil
Doppelknaufzylinder
Antipanik,
liefern, montieren und betriebsfertig programmieren.
Fabrikat: '....................................................'

Typ: '....................................................'
Menge: 2,000 St

**3.1.1.60 Version mit Zeitzonensteuerung**
StLB.Nr.:89.063/997.00.05
Leistung wie, Version mit Zeitzonensteuerung
und Protokollierung,
liefern, montieren und betriebsfertig programmieren.
Fabrikat: '....................................................'

Typ: '....................................................'
Menge: 1,000 St

**3.1.1.70 Version mit Zutrittskontrolle**
StLB.Nr.:89.063/997.00.05
Leistung wie Aufpreis für Version mit
Zutrittskontrolle,
Zeitzonensteuerung und Protokollierung für zuvor
genannten
Digitaler Europrofil Doppelknaufzylinder Antipanik,
- Anzahl unterschiedliche Zeitzonen (bei beliebigen
  Zeitzonenplänen):100+1,
- Protokollierung der letzten 3000 Ereignisse,
liefern, montieren und betriebsfertig programmieren.
Fabrikat: '....................................................'

Typ: '....................................................'
Menge: 1,000 St

**3.1.1.80 Version in VdS-Ausführung**
StLB.Nr.:89.063/997.00.05
Leistung wie Version in VdS-Ausführung ersion mit
Zeitzonensteuerung und Protokollierung, VdS-Zulassung
Klasse
BZ, SKG-Zulassung SKG, zusammen mit der
Blockschlossfunktion bei entsprechender Installation
bis zur
Klasse VdS C/SG 6 einsetzbar,
liefern, montieren und betriebsfertig programmieren.
Fabrikat: '....................................................'

Typ: '....................................................'
Menge: 1,000 St

**3.1.1.90 Wetterfeste Version**
StLB.Nr.:89.063/997.00.05
Leistung wie Wetterfeste Version
Schutzart IP 66, ab Baulänge 30-35 mm,
nicht in Kombination mit TS und MR lieferbar
liefern, montieren und betriebsfertig programmieren.
Fabrikat: '....................................................'

Typ: '....................................................'
Menge: 2,000 St

##### Abschnitt 3.1.2 Zutrittskomponenten

**3.1.2.10 Externer Leser IP65**
StLBNr. 10.89 063/997.00.05
Leistung wie zuvor, jedoch Externer Leser,
Schutzgrad IP65,
mit aktivem o.g.Transponder bedienbar,
liefern, montieren und betriebsfertig programmieren.
Fabrikat: '....................................................'

Typ: '....................................................'
Menge: 1,000 St

**3.1.2.20 Basiseinheit Controller mit TCP/IP**
StLBNr. 10.89 063/997.00.05
Leistung wie Basiseinheit Controller mit TCP/IP,
Schnittstelle, PoE, USB und RS485-Schnittstelle,
zur Nutzung als Gateway im virtuellen Netzwerk mit
einer
schnellen Datenverbindung, Anschlussmöglichkeit für SOM
(MOD.SOM8), inkl. Zeitzonensteuerung und
Zutrittskontrolle
(ZK), mit aktivem Transponder und passiven RFID
Identmedien
(MIFARE╢) bedienbar,
Farbe weiß,
liefern, montieren und betriebsfertig programmieren.
Fabrikat: '....................................................'

Typ: '....................................................'
Menge: 1,000 St

**3.1.2.30 Antenne für Smartrelais**
StLBNr. 10.89 063/997.00.05
Leistung wie Externe Antenne,
zum Anschluss an S-Relais, Kabellänge 5 m,
liefern und montieren.
Menge: 1,000 St

**3.1.2.40 Gehäuse Leser**
StLBNr. 10.89 063/997.00.05
Leistung wie Wetterfeste Version für o.g.
externe Leser inkl. Anschlusskabel (ca. 1 m lang),
IP65, WP,
liefern und montieren.
Menge: 1,000 St

**3.1.2.50 Stecker Netzteil**
StLBNr. 10.89 063/997.00.05
Leistung wie Externes Stecker Netzteil für S-Relais
für die Stromversorgung (230 V AC, 9V DC, 250mA,
liefern und montieren.
Menge: 1,000 St

**3.1.2.60 Anbindung elektr. Türöffner**
StLBNr. 04.85  053/262.02.01.04
Leistung wie Pauschale für die Anbindung eines
vorhandenen elektrischen Türöffners oder
Motorschlosses, der
an das o.g. Relais anzubinden ist, so dass dieser zur
automatischen Türöffnung genutzt werden kann.
Stromversorgung extern.
Anzahl der Türöffner: 3
Menge: 1,000 St

##### Abschnitt 3.1.3 Funkkomponenten

**3.1.3.10 WaveNet Router**
StLBNr. 04.85  053/262.02.01.04
Leistung wie WaveNet Router 2 für Autokonfiguration als
Umsetzer von Ethernet auf die 868 MHz Frequenz,
inkl. Anschlussbuchse für externes Steckernetzteil.
Anschlussklemmen für Eingänge / Ausgänge auf der
Platine.
Sende- und Empfangsantenne auf der Router-Platine
integriert,
Power over Ethernet fähig (802.3af),
Technische Daten:
- Netzwerk-Knaufkappe als Nachrüstkappe zur Vernetzung
  eines TN4-Schließzylinders. Die Netzwerk-Knaufkappe
  kann mit allen Versionen des digitalen
  Schließzylinders verwendet werden
- Standardausführung Edelstahl
- Messingausführung (.MS)
- Abmessungen: ca. 25 x 30 mm (Lx ¥)
- Spannungsversorgung: vom TN4-Schließzylinder
- Batterielebensdauer:
  bis zu 150.000 Schließungen oder bis zu fünf Jahren
  Stand-by
- Stromverbrauch:
  ohne Datenverkehr ca. 6 µA,
  mit Datenverkehr ca. 30 mA
- max. Sendeleistung: ca. 1,8 mW bei ca. 2,5 dBm
- Receiver Empfindlichkeit: 90 dBm
- Reichweite zu Central-/RouterNode: bis zu 30 m,
- abhängig von der Gebäudestruktur
- Temperaturbereich:
  Betrieb 15 °C bis +50 °C
  Lagerung 35 °C bis +50 °C
einschließlich externes Antennenset mit Magnetfuß und
5 m
vorkonfektioniertem Kabel sowie
externes Steckernetzteil 12VDC/ 500 mA,
liefern, montieren und betriebsfertig programmieren.
Fabrikat: '....................................................'

Typ: '....................................................'
Menge: 1,000 St

**3.1.3.20 Patchkabel 1:1, geschirmt, Kat.6, 10 m**
StLBNr. 10.89  063/997.00.05
Leistung wie S-FTP-Patchkabel (RJ 45 - RJ 45), 4 DA,
beidseitig mit geschirmten RJ 45-Stecker
konfektioniert, Paarfolge nach EIA/TIA 568, TSB 36;
Kat.6, mit angespritzter Knickschutztülle, zum
freien Rangieren zwischen den Systemen und den
Verteilerfeldern, flexibel, abgewinkelter Stecker,
Farbe: gelb,
Länge: 0,5 m,
liefern und montieren.
Fabrikat: '....................................................'

Typ: '....................................................'
Menge: 2,000 St

**3.1.3.30 Funkkappe**
StLBNr. 04.85  053/262.02.01.04
Leistung wie TN4-Netzwerk-Knaufkappe für die
Direktvernetzung, Edelstahldesign, Version für
Autokonfiguration, auch für die Nachrüstung geeignet,
für Aktiv- und Hybrid-Zylinder,
liefern, montieren und betriebsfertig programmieren.
Fabrikat: '....................................................'

Typ: '....................................................'
Menge: 6,000 St

**3.1.3.40 Ausleuchtung WLAN-Netz**
StLBNr. 10.89 063/997.00.05
Leistung wie WLAN Ausleuchtung bzw. detaillierte WLAN
Referenzmessung zu einer aufzubauenden WLAN
Infrastruktur anhand einer
Lieferumfang einer WLAN-Ausleuchtung mit nachstehenden
Grafiken und Leistungen:
- Darstellung der Messrouten
- Abdeckung der Signalstärke bei 2.4 GHz
- Abdeckung der Signalstärke bei 5 GHz
- Ausführliche Dokumentation mit Auskunft über
  sämtliche WLAN-relevanten Parameter gemäß der
  anforderungsbezogenen Infrastruktur
Für die Erstellung einer WLAN-Ausleuchtung wird ein
digitaler
Grundriss Ihres Objekts zur Verfügung gestellt.
Zur Ausleuchtung ist die erforderliche Technik
bereitzustellen
und einzukalkulieren.
Größe des Gebäudes:
Länge ca. 18 m
Breite ca. 11 m
Höhe ca. 6 m
Raumhöhe 3,72 m
Anzahl der Geschosse 1
Bruttogrundfläche ca. 160 m²
Bauweise: Mauerwerk
Für die Messung sind die zum Einsatz kommenden WAFE
Net-Router anzusetzen.
Dem AG ist ein Messprotokoll der durchgeführten
Ausleuchtung
zu übergeben.
Menge: 1,000 St

##### Abschnitt 3.1.4 Programmierung

**3.1.4.10 Projektierung/Erstellung Schließplan**
StLBNr. 04.85  053/174.01.00.00.01
Erstellung einer Hierarchie der Schließanlage nach
vorgegebener Liste des Auftraggebers und einer
zugelassenen
Software mit nachsteneden Merkmalen:
- Verwaltung von Offline-Komponenten
- Lokale Installation der Software und der Daten auf
einem
  Rechner
- Verwaltung von Schließanlagen mit bis zu 64.000
  Transponder, 64.000 Schließungen, 100+1 Zeitzonen
- Ergonomische Dateneingabe durch Funktionsassistenten
  (z.B. Anlegen eines neuen Nutzers)
- Unterstützung von aktiven und/oder passiven Medien
und
  Schließkomponenten
- Matrix-Darstellung ermöglicht schnelle und einfache
  Bearbeitung
- Übernahme bestehender Schließpläne (Import)
Der Schließplan ist erst dann umzusetzen, wenn er in
allen
Einzelheiten von der Bauleitung bzw. Nutzer genehmigt
und
freigegeben ist.
Menge: 1,000 St

**3.1.4.20 Aufmaß Schließanlage**
StLBNr. 04.85  053/174.01.00.00.01
Lesitung wie Gesamtaufmaß der digitalen
Schließzylinder für alle Türen, Tore usw. pro Gebäude,
und in einer Liste zu dokumentieren.
Hier sind auch die Dornmaße für die Bestellung der
Zylinder zu
ermitteln ggf. mit Verlängerungen auszustatten.
Menge: 1,000 St

**3.1.4.30 Erstprogrammierung Digit. Schließzylinder**
StLBNr. 04.85  053/174.01.00.00.01
Lesitung wie Ersprogrammierung Dig. Schließzylinder
in das Gesamtsystem nach Vorlage Schließplan.
Menge: 6,000 St

**3.1.4.40 Programmierung u. Inbetriebnahme System**
StLBNr. 04.85  053/174.01.00.00.01
Installation und Hardwaretechnische Programmierung der
Zutrittskontrolle mit allen Lesern, Funkkappen,
Transpondern
nach Nutzerwunsch in das Managementsystem (Arbeitsplatz
Client) sowie Inbetriebnahme des Gesamten
Schließsystems.
Weiterhin ist der Nutzer in die Bedienung und
Programmierung
des Systems zu schulen und einzuweisen.
Hier sind alle Kosten des Personals sowie Reisekosten
einzukalkulieren.
Menge: 1,000 St

##### Abschnitt 3.1.5 Rückbau mech. Schließanlage

**3.1.5.10 Rückbau mech. Schließzylinder**
StLBNr. 10.89 063/997.00.05
Leistung wie Rückbau eines vorhandenen mech.
Schließzylinders und Einbau des Digitalen
Schließzylinder nach
Vorgabe.
Die Übergabe der mech. Schließzylinder hat geodnet mit
dauerhafter und lesbarern Beschriftung mit jeweiliger
Zuordnung der Gebäude und Raumnummer zu erfolgen.
Menge: 6,000 St

#### Bereich 3.2 KG 456 Datentechnik

##### Abschnitt 3.2.1 Netzwerkkomponenten

**3.2.1.10 Switch PoE/24Ports**
StLB.Nr.:85.067/997.00.01
Leistung wie Switch 19"-L2/L3 Switch mit
Management, 24 Ports
PoE ++, redundante Speisung bis 920W
19" L2/L3 Switch mit PoE+ 920W
Kupferports: 26 x 10/100/1000TX mit
PoE++
LWL-Ports: 2 x 100/1000Mbit/s (Combo)
Managebar, Ringfähig, L3-Funktionen,
DMS, 19" Einbau im Schrank,
Speisung 2 x 230VAC
Layer-2/3 Switch mit weitreichenden L3-Funktionen
eigens für Anwendungen mit der Datenlast,
wie z.B. digitales Schließsystem,
Durch das PoE++ müssen sich alle angeschlossenen
WAVE Net-Router über das Datenkabel speisen.
Mit Managementmöglichkeiten für die komplexe
Netzwerkanforderungen bwz. Switching über LWL,
liefern, montieren und in Betrieb nehmen.
Fabrikat: '....................................................'

Typ: '....................................................'
Menge: 1,000 St

**3.2.1.20 Netzteil für Switch**
StLB.Nr.:85.067/997.00.01
Leistung wie Netzteil für o.g. Switch,
Speisespannung 100-240VAC, 50-60Hz
Leistungaufnahme Max. 40W (ohne PoE) /
1 '....................................................' 000W (mit PoE

920W) bei redundanter Speisung
Betriebstemperatur 0°C bis 40°C
Abmessungen 442 x 211 x 44mm (BxTxH),
liefern und montieren.
Menge: 1,000 St

**3.2.1.30 LWL-Patchkabel ST**
StLBNr. 10.89  063/997.00.05
Leistung wie Hochqualitatives LCA-ST bzw. ST-LCA
Singlemode (Monomode) Simplex Glasfaser-Patchkabel.
abgewinkelter APC Stecker 8°,
Farbe: gelb,
Länge: 2 m,
liefern und montieren.
Fabrikat: '....................................................'

Typ: '....................................................'
Menge: 2,000 St

**3.2.1.40 LWL-Patchkabel ST**
StLBNr. 10.89  063/997.00.05
Leistung wie Hochqualitatives LCA-ST bzw. ST-LCA
Singlemode (Monomode) Simplex Glasfaser-Patchkabel.
abgewinkelter APC Stecker 8°,
Farbe: gelb,
Länge: 10 m,
liefern und montieren.
Fabrikat: '....................................................'

Typ: '....................................................'
Menge: 2,000 St

##### Abschnitt 3.2.2 Datenschrank

**3.2.2.10 19" Wandschrank 800 mm, 12HE**
StLBNr. 10.89 063/997.00.05
Leistung wie, 19" Netzwerk-Wandgehäuse 12 HE,
entsprechend DIN 41494,
Standschrank für Server-, Daten-, Audio- und
TK-Verteilerschrank, zur Aufnahme
aller üblichen 19"-Techniken sowie
aktiver Komponenten für die Datenanlage.
Gehäuse in stabiler Stahlblechausführung mit
verstärkter Profilrahmenkonstruktion, anreihbar,
bestehend aus:
- Standgehäuse mit eingefärbtem Sicherheitsglas (5mm),
mit wechselbarem Türanschlag, abschließbar, Glastür
vorne und hinten, oben und unten perforiert,
Öffnungswinkel 180°, Erdung der Türen ohne
zusätzliche Erdleitungen,
- 4 St. Tiefenstreben, 19" Winkelprofile,
- Seitenteile abnehmbar,
- Sockel mit Kabeleinführungen von unten,
- Dach mit Lüftungsschlitzen für hohen Luftdurchlass,
- Erdungsset mit Erdungsbolzen,
- Schaltplantasche-selbstklebend,
- Seitliche Kabelführungsringe (links und rechts)
- Schutzart: IP20
- diverse unterschiedliche Kabelträgersysteme,
- Tiefe 800 mm,
einschl. systemgebundenem Zubehör,
liefern und montieren.
Fabrikat: '....................................................'

Typ: '....................................................'
Menge: 1,000 St

**3.2.2.20 Dachlüfteraufsatz 2-fach**
StLBNr. 10.89 063/997.00.05
Leistung wie Dachlüfteraufsatz aus 2 Lüfter für
vorgenannte Schränke, mit Montagesatz für zuvor
gennanten Schrank,
Luftleistung freiblasend mind. 553m³/h
Nennspannung in V 230 V AC,
mit Temperaturregler sowie systembedingtem Zubehör,
wie Netzzuleitung, regelbaren Thermostat 10-60°, usw.,
liefern, montieren. und betriebsfertig anschließen.
Fabrikat: '....................................................'

Typ: '....................................................'
Menge: 1,000 St

**3.2.2.30 Steckdosenleiste 7-fach**
StLBNr. 10.89 063/997.00.05
Leistung wie Steckdosenleiste,
7-fach Dosenleisten in geschlossenem Stahlblechprofil,
verzinkt, lichtgrau pulverbeschichtet, mit
Montagewinkel für 19" Einbau,
Steckdosen Typ Schutzkontakt in grau, Doseneinsatz
Polyamid PA 6, 45° gedreht, Dosenabstand: Typ Classic =
100 mm, Typ Compact, Power Cleaner, Safety,
Master-Slave = 50 mm, Innenleiter durchgehende
Stromschienen für Nennstrom 16 A,
Schalter beleuchtet, 2-polig schaltend,
Typen Safety und Power Cleaner mit Netzfilter und
Überspannungsschutz Schutzpegel
(1.5/50 µs Welle < 1200 V), Dämpfung bei 1 MHz > 45 dB,
Stromstossfestigkeit 10 kA (8/20 µs Welle),
Ansprechgeschwindigkeit < 20 ns,
Typ Master-Slave mit einstellbarer Schaltschwelle
20..200 mA, Schaltverzögerung 550 ms
Zuleitung ca. 2 m,
einschließlich allem systembedingten Zubehör,
liefern und montieren.
Fabrikat: '....................................................'

Typ: '....................................................'
Menge: 1,000 St

**3.2.2.40 M5 Federmutternset**
StLBNr. 10.89  063/997.00.05
Leistung wie M5 Federmuttern incl. Linsenschrauben mit
Kreuzschlitz für o.g. Schränke, Anzahl ca. 100 Stück,
liefern.
Menge: 1,000 St

**3.2.2.50 Adapter aus vorverzinktem Stahlblech,**
StLBNr. 10.89 063/997.00.05
Leistung wie Adapter aus vorverzinktem Stahlblech,
zur Befestigung von Standard-Einbauten
(Zwischenböden, Einschubschienen usw) im
19"-Einbauraum, Höhe 1HE als paar,
liefern und im Profil montieren einschließlich allem
systembedingten Zubehör,
liefern und montieren.
Fabrikat: '....................................................'

Typ: '....................................................'
Menge: 1,000 St

**3.2.2.60 Schließset komplett**
StLBNr. 10.89 063/997.00.05
Leistung wie Schließset, bestehend aus:
2 Stück abschließbare Vorreiber für Seitentteil,
für Schwenkhebelgriff, geeignet für den Einbau eines
Schließzylinders,
Die Schließzylinder werden durch die KID gestellt,
liefern und montieren.
Fabrikat: '....................................................'

Typ: '....................................................'
Menge: 1,000 St

**3.2.2.70 Erdungsset**
StLBNr. 10.89  063/997.00.05
Leistung wie Erdungsset für alle Verkleidungsteile
nach DIN
VDE 100,
liefern und montieren.
Menge: 1,000 St

**3.2.2.80 Erdungsschiene**
StLBNr. 10.89  063/997.00.05
Leistung wie Erdungsschiene Cu-9 x 9mm, 12 HE lang,
incl. 2
Schienenböcke, Montagematerial und
mind. 20 Kontaktklemmen für Kabel bis 25 mm²,
liefern und montieren.
Menge: 1,000 St

**3.2.2.90 Rangierbügel**
StLBNr. 10.89  063/997.00.05
Leistung wie Rangierbügel, rechteckig,
zur seitlichen Installation an den 19" Ebenen sowie
zur direkten
Montage am Grundgestells, 300 mm,
einschließlich allem systembedingten Zubehör,
liefern und montieren.
Menge: 6,000 St

**3.2.2.100 Kabelabfangschiene**
STLB-Bau 04/2000 061
Kabelabfangschiene.
Menge: 3,000 St

**3.2.2.110 19"-Frontplatte für Quer-Rangierungen**
StLBNr. 10.89 063/997.00.05
Leistung wie 19"-Frontplatte für Quer-Rangierungen,
1 HE, mit 5 Kabelführungen zur Kabelorganisation,
Kabelführungsbügel aus Stahl,
liefern und komplett mit sämtlichem Zubehör im
Verteilerschrank montieren.
Fabrikat: '....................................................'

Typ: '....................................................'
Menge: 4,000 St

**3.2.2.120 C-Proilschienen**
StLBNr. 10.89  063/997.00.05
Leistung wie C-Proilschiene
zum Kabelabfang mittels Bügelschellen oder
Kabelabfangleisten, seitlichen Installation an den 19"
Ebenen
sowie zur direkten Montage am 25mm Raster des
Grundgestells,
einschließlich allem systembedingten Zubehör,
liefern und montieren.
Menge: 2,000 St

**3.2.2.130 Aufputz Verteilerdose**
StLBNr. 04.85  053/154.01.01.00.02
Aufputz-Verteilerdose nach DIN VDE 0606,
mit Abdeckung und Klemmen,
Beschriftung mit Stromkreiszugehörigkeit,
incl. beschalten und befestigen im Datenschrank.
Menge: 1,000 St

**3.2.2.140 Steckdosen-Schrankrahmenbefestigung**
StLBNr. 10.89  063/997.00.05
Leistung wie Steckdosen-Schrankrahmenbefestigung aus
Stahlblech, verzinkt, chromatiert, incl.
Montagezubehör, zur
Befestigung einer Schutzkontaktsteckdose oder
Aufputz-Verteilerdose,
liefern und montieren.
Menge: 1,000 St

**3.2.2.150 Steckdose 1-fach aP**
StLBNr. 04.85  053/132.10.01.00.11
Steckdose mit Schutzkontakt VDE 0620
in Aufputzausführung, mit Beschriftungsfeld,
2polige Steckdose 16A, 250 V AC.
Mit Schrauben befestigen.
Menge: 1,000 St

**3.2.2.160 Kabelabfangschiene**
STLB-Bau 04/2000 061
Kabelabfangschiene.
Menge: 2,000 St

##### Abschnitt 3.2.3 Datenschrank Einbauten

**3.2.3.10 LWL-Rangierfeld mit 12 Stk. ST-Kupplungen**
StLBNr. 10.89  063/997.00.05
Leistung wie LWL-Rangierfeld mit 12 Stk. ST-Kupplungen
für
Gradientenanwendungen,
MM Faser OM4-50/125
-Bauform: 19 Zoll, 1 HE
-rückseitige PG-Verschraubung und universelle
 Kabeleinführung
-Abmaße (BxTxH): ca. 483mm x 280mm x 43,8mm
-24 x ST- Kupplungen aus Kunststoff,
 Farbe beige,
-Ferruletype Metall
-Lieferumfang: 1x 19"-Rangierfeld, 24 Stk
 24x LC-Kupplung, incl. Staubschutzkappen,
-Dämpfung typ. 0,30dB, max. 0,50dB,
-Spleißkassetten, 4 Stk. PG-Verschraubung,
liefern, montieren und betriebsfertig anschließen.
Fabrikat: '....................................................'

Typ: '....................................................'
Menge: 2,000 St

**3.2.3.20 Herstellen von Spleißverbindungen**
StLBNr. 10.89  063/997.00.05
Leistung wie Herstellen von Spleißverbindungen von
MMF (50/125) und SMF (9/125)
Herstellen von Spleißverbindungen zwischen der
einzelnen LWL-Faser und einem Pigtail mit einer
Faserstärke von 50/125 und 9/125 Mikrometer
einschließlich:
-Spleißfertiges Absetzen der Faserpigtails
-Durchführen der Fusionspleisse
-Einführen in Spleißkassette mit Zubehör
-Montage der Kupplungen
-Auflegen der Pigtails
-Beschriften nach Vorgabe
-Sonstige Kleinteile und Materialien
einschließlich sämtlicher Pigtails,
max. Spleißdämpfung, gemessen bei 1310 und 1550 nm
darf
max. 0,3 dB betragen, die durchschnittliche.
Spleißdämpfung
darf 0,25 db nicht überschreiten,
liefern, montieren und betriebsfertig anschließen.

Fabrikat: '..........'
Typ: '..........'
Menge: 24,000 St

**3.2.3.30 19" Patchfeld, Kat.6A, 24 Ports, 1HE,**
StLBNr. 10.89  063/997.00.05
Leistung wie Patchfeld 19", Kat.6A,
24 Ports, 1HE, geschirmt, einschl.
"Snap-in Connector Kat.6A für den Einsatz in
Modulare Rangierfeldern und Anschlußdosen,
Erdungsanschlüsse,
Beschriftungsstreifen, direkter Schirmanschluß
durch Kontaktierung,
liefern und montieren.
Fabrikat: '....................................................'

Typ: '....................................................'
Menge: 1,000 St

**3.2.3.40 19"-Frontplatte für Quer-Rangierungen**
StLBNr. 10.89 063/997.00.05
Leistung wie 19"-Frontplatte für Quer-Rangierungen,
1 HE, mit 5 Kabelführungen zur Kabelorganisation,
Kabelführungsbügel aus Stahl,
liefern und komplett mit sämtlichem Zubehör im
Verteilerschrank montieren.
Fabrikat: '....................................................'

Typ: '....................................................'
Menge: 1,000 St

**3.2.3.50 M5 Federmutternset**
StLBNr. 10.89  063/997.00.05
Leistung wie M5 Federmuttern incl. Linsenschrauben mit
Kreuzschlitz für o.g. Schränke, Anzahl ca. 100 Stück,
liefern.
Menge: 1,000 Satz

**3.2.3.60 Bügelschellen 8-28**
StLBNr. 04.85  053/997.00.04
Leistung wie Bügelschellen, feuerverzinkt,
mit Druckwannen aus Polypropylen für
Profilschienen zur Verlegung von mehreren Kabeln,
incl. Gegenwanne.
Spannbereich  von 8 - 28 mm.
Menge: 5,000 St

**3.2.3.70 Auflegen der Datenkabel**
StLBNr. 10.89  063/997.00.05
Leistung wie, Auflegen der Datenkabel auf den zuvor
bezeichneten Patchpanels.
Es sind kurze Absetzlängen (l < 40 mm) einzuhalten,
die Schlaglänge und die Verdrillung der Adernpaare ist
bis zum
Edge-Connector einzuhalten.
Die Konfektionierung hat nach Vorschrift zu erfolgen,
die
Spezifikation nach EIA/TIA 568 B, TSB-36,
Kategorie 6A ist zu realisieren.
Menge: 2,000 St

**3.2.3.80 Beschriftung der Daten- und Kommunikationsanlage**
StLBNr. 10.89  063/997.00.05
Leistung wie, Kabelbeschriftung für die gesamte
Daten- und Kommunikationsanlage. Die Beschriftung ist
dauerhaft anzubringen und in Maschinenschrift
herzustellen.
Es sind Etiketten anzufertigen und an den Datenkabeln
anzubringen, Beschriftung pro Port.
- Schrankbeschriftung: Verteiler - ID,
  z.B. "EV1/1"
- Patchfeldbeschriftung Patchfeld-ID,
  z.B. "A, B,  ..F"
- RJ45-Anschlüsse: Lfd. Anschluss-Nr.,
  z.B. "1, 2, ..  24"
- Dosenbeschriftung: Verteiler-ID / Patchfeld-ID /
Anschluss-Nr., z.B. "1/1/A/1+2"
Vor Ausführung ist der Nutzer zu konsultieren!
Menge: 1,000 St

**3.2.3.90 Patchkabel 1:1, geschirmt, Kat.6, 1 m**
StLBNr. 10.89  063/997.00.05
Leistung wie S-FTP-Patchkabel (RJ 45 - RJ 45), 4 DA,
beidseitig mit geschirmten RJ 45-Stecker
konfektioniert, Paarfolge nach EIA/TIA 568, TSB 36;
Kat.6, mit angespritzter Knickschutztülle, zum
freien Rangieren zwischen den Systemen und den
Verteilerfeldern, flexibel, abgewinkelter Stecker,
Farbe: gelb,
Länge: 1 m,
liefern und montieren.
Fabrikat: '....................................................'

Typ: '....................................................'
Menge: 3,000 St

**3.2.3.100 LWL-Patchkabel ST**
StLBNr. 10.89  063/997.00.05
Leistung wie Hochqualitatives LCA-ST bzw. ST-LCA
Singlemode (Monomode) Simplex Glasfaser-Patchkabel.
abgewinkelter APC Stecker 8°,
Farbe: gelb,
Länge: 2 m,
liefern und montieren.
Fabrikat: '....................................................'

Typ: '....................................................'
Menge: 8,000 St

##### Abschnitt 3.2.4 Komponenten Datennetz

*Hinweis: StLBNr. 04.85 053/000.20*
StLBNr. 04.85 053/000.20
Bei den nachfolgenden Installationsgeräten ist jeweils
ein einheitliches Programm des Fabrikates zu verwenden.

Alle Schalter sind, wenn nicht anders angegeben für
250 V/ 10A, alle Taster für 250 V / 6A anzubieten.
Alle Steckdosen sind, falls nicht anders angegeben als
Schutzkontakt-Steckdose für 250 V / 16A mit Schraub-
oder
Klemmanschluss als Verbindungsklemme gem. VDE 0632
anzubieten.

Alle Installationsgeräte sind mit komplettem Zubehör,
Rahmen,
Abdeckung und Kleinmaterialien anzubieten,
einschließlich der
Montage und Anschluss aller Zuleitungen.

Sämtliche Installationsgeräte sind mit Schriftfeld,
incl.
maschineller Beschriftung nach Bauherrenvorgabe zu
liefern.

**3.2.4.10 Anschlußdose 2 x RJ45 aP**
StLBNr. 10.89  063/997.00.05
Leistung wie Anschlussdose RJ45 als Doppel-Dose,
mit "Snap-in Connector" für den Einsatz in
Anschlussdosen und Modulare Rangierfeldern,
doppelt geschirmt, Kat.6A, Klasse EA,
Übertragungsrate bis 500 MHz,
für 10 GBASE-T Anwendung bis 500 MHz,
nach IEEE 802,
-incl. Blende, Farbe: Reinweiß (RAL 9010),
-mit Beschriftungsfeld für dauerhafte Beschriftung,
-4 versch. Einrastbare Symbole zur eindeutigen
 Kennzeichnung für  PC, Telefon, usw. in
 unterschiedlichen Farben der
 Anschlüsse,
-mit Staubschutzkappen,
-dreifache Performance im NEXT
-Elektrische Werte nach EN50173, ISO11801,
 TIA/EIA 568B
-Goldbeschichtung im Kontaktbereich und
 Zinnbeschichtung im Schneidklemmenbereich
-Zertifikat eines unabhängigen Prüflabors für die
 Erfüllung der Kat.6A
-Zertifikat eines unabhängigen Prüflabors für die
 Erfüllung von Class E Channel im 4 Connector
 Channel
-Zertifikat eines unabhängigen Prüflabors für die
 Erfüllung von Class E Channel im 2 Connector
 Channel
-Elekrische Parameter:
 NEXT bei 100 MHz: min. 58,7 dB
 NEXT bei 200 MHz: min. 52,6 dB
 NEXT bei 250 MHz: min. 48,7 dB
 NEXT bei 300 MHz: min. 45,9 dB
 NEXT bei 400 MHz: min. 41,8 dB
 NEXT bei 500 MHz: min. 36,2 dB
 Return Loss bei 100 MHz: min. 32,6 dB
 Return Loss bei 250 MHz: min. 24,7 dB
 Return Loss bei 250 MHz: min. 17,4 dB
- für Aufputzmontage, einschl. Staubschutzkappen,
Rahmen und Zentralrahmen für standardmäßiges
Schalterprogramm mit Beschriftungsfeld, reinweiß,
liefern, montieren und betriebsfertig anschließen.
Fabrikat: '....................................................'

Typ: '....................................................'
Menge: 1,000 St

**3.2.4.20 Auflegen der Datenkabel**
StLBNr. 10.89  063/997.00.05
Leistung wie, Auflegen der Datenkabel auf den zuvor
bezeichneten "Snap-in Connector" in den Datendosen.
Es sind kurze Absetzlängen (l < 40 mm) einzuhalten,
die Schlaglänge und die Verdrillung der Adernpaare ist
bis zum
Edge-Connector einzuhalten.
Die Konfektionierung hat nach Vorschrift zu erfolgen,
die
Spezifikation nach EIA/TIA 568 B, TSB-36,
Kategorie 6A ist zu realisieren.
Menge: 2,000 St

##### Abschnitt 3.2.5 Datennetz-Sonstiges

**3.2.5.10 Messung Cat.6A**
StLBNr. 10.89 063/997.00.05
Leistung wie Messung und Überprüfung der
Kupferverkabelungsstrecken. Jede Verkabelungsstrecke
ist mit einem speziellen LAN-Kabeltester zu messen
(z.B. Fluke DSP4000, Microtest Omniscanner). Es ist
darauf zu achten, das alle Messungen mit Messadapter
durchgeführt werden, die vom gleichen Hersteller sind,
wie angebotenen Kat.6A RJ45-Steckverbinder.
Die Grenzwerte für der "ISO/IEC JTC 1/SC 25/WG 3 N 568"
für die Kat.6A Verkabelung sind einzuhalten.
Die verwendeten Meßgeräte sind vor Messbeginn zu
kalibrieren.
Die folgenden Übertragungstechnischen Eigenschaften
sind für jedes Paar zu prüfen:
- Kurzschluss Ader/Ader und Ader/Schirm
- Unterbrechung Ader und Schirm
- Verpolung der Adern
- Länge der Verkabelungsstrecke für alle Paare (die
  verwendeten Messkabel sind von der ermittelten
  Strecke abzuziehen)
- Einfügedämpfung bis 500 MHz für alle Paare
- Nahnebensprechdämpfung für alle Paare im
  Frequenzbereich von 1 - 500 MHz
- Rückflussdämpfung für alle Paare im Frequenzbereich
  von 1 - 500 MHz
- ELFEXT für alle Paare im Frequenzbereich von
  1 - 500 MHz
Zusätzlich werden folgende Messungen für Kat.6A Class E
erfordert:
- PS NEXT
- PS ACR
- PS ELFEXT
Das Messprotokoll ist für jede Verkabelungsstrecke und
für beide Richtungen zu erstellen und muss folgende
Daten enthalten:
- Richtung der Messung
- Streckenbezeichnung, d.h. Kennzeichnung des
  jeweiligen Kabels, der Dose, des Verteileranschlusspunktes
- Koordinate des Patch-Panels
- Bauteil
- Stockwerk
- Raum
- Ergebnis der o.g. Messung
- Fabrikat/Typ und Seriennummer des Messgerätes
- Datum der letzten Werkskalibrierung
- Ort, Datum, Unterschrift der durchführenden Person
- Voreingestellte Daten für Kabel und Messgerät
- Länge und Typ der verwendeten Messkabel
- Meßgeräte-Typ
Entspricht eine Verkabelungsstrecke nicht den
Leistungsanforderungen, so ist die Verbindung so zu
gestalten, dass die genannten Anforderungen erfüllt
werden.
Die Messprotokolle sind ausschließlich auf Datenträger
(CD-ROM) zu übergeben.
Eine tabellarische Zusammenfassung der Messungen ist
als als
Ausdruck in den Ordnern abzuheften.
Weiterhin muss eine Meßaufbau-Zeichnung den
Messprotokollen beigefügt werden.
Menge: 2,000 St

**3.2.5.20 LWL Durchgangsmessung**
StLBNr. 10.89  063/997.00.05
Leistung wie Messung und Überprüfung der
LWL-Verkabelung,
für SM-Kabel.
Messung der installierten Glasfaserstrecke gemäß EN
50173:2002 und ISO 11801,
jeweils in beiden Richtungen.
Die zu prüfenden Messparameter und die dazugehörige
abzugebende Dokumentation mit graphischer Auswertung
ist im
Vortext/Einleitung bereits aufgeführt worden (OTDR
sowie
Dämpfungsmessung).
Das Messprotokoll ist für jede Verkabelungsstrecke und
für
beide Richtungen zu erstellen und muss folgende Daten
enthalten:
- Richtung der Messung
- Streckenbezeichnung, d.h. Kennzeichnung des
  jeweiligen Kabels, der Dose, des
  Verteileranschlusspunktes
- Koordinate des Patch-Panels
- Bauteil
- Stockwerk
- Raum
- Ergebnis der o.g. Messung
- Fabrikat/Typ und Seriennummer des Messgerätes
- Datum der letzten Werkskalibrierung
- Ort, Datum, Unterschrift der durchführenden Person
- Voreingestellte Daten für Kabel und Messgerät
- Länge und Typ der verwendeten Messkabel
- Messgeräte-Typ
Entspricht eine Verkabelungsstrecke nicht den
Leistungsanforderungen, so ist die Verbindung so zu
gestalten,
dass die genannten Anforderungen erfüllt werden.
Sämtliche Messprotokolle sind als Ausdruck (in
Ordnern) und
auf Datenträger (CD-ROM) zu übergeben. Weiterhin muss
eine
Messaufbau-Zeichnung den Messprotokollen beigefügt
werden.
Menge: 12,000 St

#### Bereich 3.3 KG 456 Installation

##### Abschnitt 3.3.1 Kabel und Leitungen

*Hinweis: Sämtliche Pos. beinhalten Lieferung,*
Sämtliche Pos. beinhalten Lieferung,
Verlegung einschl. Klein- und
Befestigungsmaterialien.
EIne Befestigung in Flucht- und Rettungswegen hat mit
Kabelkanal bzw. Schellen in Metall zu erfolgen.

*Hinweis: Datentechnik*

**3.3.1.10 2 x 4-paariges Duplex-ZD**
StLBNr. 10.89 063/997.00.05
Leistung wie 4-paariges Duplex-Installationskabel
bis 1000 MHz (Cat.7), gesamt und paarweise Geschirmt,
2 x (4 x 2 x AWG 23 oder I-02YSCY)
-Gesamtabschirmung: verzinntes Kupfergeflecht
-Paarschirmung: alu-kaschierte Polyesterfolie
-Beidraht aus verzinnten Kupfer, AWG 24
-Leiter: AWG 23 (0,55mm)
-Halogenfreier, flammwidriger Außenmantel (FRNC/LS0H)
8-förmig mit Trennsteg,
-Leistungsmerkmale nach EN 50288 und IEC 61156
-Wellendämpfung bei 100 MHz: max. 18,5 dB/100m
-Wellendämpfung bei 200 MHz: max. 26,2 dB/100m
-Wellendämpfung bei 600 MHz: max. 47,6 dB/100m
-Nahnebensprechdämpfung bei 100 MHz: min. 85,0 dB
-Nahnebensprechdämpfung bei 200 MHz: min. 80,0 dB
-Nahnebensprechdämpfung bei 600 MHz: min. 70,0 dB
-Außendurchmesser: max. 7,8mm
-Kopplungswiderstand bei 10 MHz : 14,8mOhm/m
-Impedanz: 100 Ohm
-Geeignet für Token Ring, FDDI TMD 100Mbit/s, 10 BaseT
Ethernet, 100BaseTX Fast Ethernet, 1000BaseTX Gigabit
Ethernet, 155 und 622 MBit ATM, 1,2 GBit ATM,
Datenkabel und RJ45-Steckverbinder müssen als
zertifiziertes System zugelassen sein,
Verlegeart: einziehen in offenen Zwischendecken,
Trockenbauwänden, geschlossenen Doppelboden und auf
Sammelhalterungen.
Fabrikat: '....................................................'

Typ: '....................................................'
Menge: 50,000 m

**3.3.1.20 2 x 4-paariges Duplex-Kanal**
StLBNr. 10.89 063/997.00.05
Leistung wie zuvor, jedoch,
Verlegeart: einziehen in vorhandene Kanäle,
Trockenbauwänden, geschlossenen Doppelboden und auf
Sammelhalterungen.
Fabrikat: '....................................................'

Typ: '....................................................'
Menge: 50,000 m

**3.3.1.30 Inst.kabel J-Y(St)Y 2x2x0,8 Lg**
StLBNr. 05.95  061/030.01.14.00.22
Installationskabel
DIN VDE 0815 J-Y(St)Y
2 x 2 x 0,8 Lg,
verlegen auf vorhandene Kabelleiter, Pritschen,
offene Kanäle oder Rohr.
Menge: 10,000 m

**3.3.1.40 Inst.kabel J-Y(St)Y 4x2x0,8 Lg**
StLBNr. 05.95  061/030.01.14.00.22
Installationskabel
DIN VDE 0815 J-Y(St)Y
4 x 2 x 0,8 Lg,
verlegen wie zuvor.
Menge: 10,000 m

**3.3.1.50 Inst.kabel J-Y(St)Y 2x2x0,8 Lg uP mV**
StLBNr. 05.95  061/030.01.14.00.22
Installationskabel
DIN VDE 0815 J-Y(St)Y
2 x 2 x 0,8 Lg,
Verlegeart: einfräsen in Mauerwerk,
wandbündig verputzen, Putzüberdeckung
mind. 15 mm, betriebsfertig.
Menge: 5,000 m

**3.3.1.60 Inst.kabel J-Y(St)Y 4x2x0,8 Lg**
StLBNr. 05.95  061/030.01.14.00.22
Installationskabel
DIN VDE 0815 J-Y(St)Y
4 x 2 x 0,8 Lg,
verlegen wie zuvor.
Menge: 5,000 m

**3.3.1.70 NYM-J 3x2,5 Kanal**
StLBNr. 04.85  053/020.02.04.01
Kunststoff-Mantelleitung NYM-J
3 x 2,5, Cu-Zahl 72,
Verlegeart wie zuvor.
Menge: 25,000 m

**3.3.1.80 Zulage Einfädeln Trockenbauwand**
StLBNr. 04.85  053/997.00.04
Leistung wie Zulage für das Einfädeln von Kabel und
Leitungen in vorhandenen Trockenbauwänden mit
integrierter Dämmung.
Länge ca. 3 m
Menge: 20,000 m

##### Abschnitt 3.3.2 Verlegesysteme

*Hinweis: Alle für den I 30 Kanal erforderlichen Aufhängungen,*
Alle für den I 30 Kanal erforderlichen Aufhängungen,
Gewindestangen, Dübel, Traversen und Hängestiele sind
aus
Stahl auszuführen.Sie sind nicht gesondert gefasst,
sind jedoch
in den Einheitspreisen mit einzurechnen.
Amtliche Prüfzeugnisse nach DIN 4102 Teil 11 sind zu
erbringen, eine Zertifizierung ist vorzulegen.
Alle Kanäle sind mit einem Kennzeichnungsschild zu
versehen,
welche an gut sichtbarer Stelle anzubringen sind.
Außerdem sind alle gültigen Normen und Richtlinien bei
der
Herstellung und Montage zu beachten.

**3.3.2.10 Leitungskanal 15/15mm PVC**
StLBNr. 04.85  053/090.01.10.01.11
Installationskanal als Leitungsführungskanal
DIN VDE 0604,
Außenmaß H/B mind. 15/ 15 mm,
aus PVC hart, reinweiß,
einschl. aller systembedingten Form-, Eck-,
Verbindungs-, Abdeck- und Zubehörteile
auf Beton, bewehrt,
liefern und montieren.
Menge: 5,000 m

**3.3.2.20 Leitungskanal 19/30mm PVC**
StLBNr. 04.85  053/090.01.10.01.11
Installationskanal als Leitungsführungskanal
DIN VDE 0604,
Außenmaß H/B mind. 19/ 30 mm,
aus PVC hart, reinweiß,
einschl. aller systembedingten Form-, Eck-,
Verbindungs-, Abdeck- und Zubehörteile
auf Beton, bewehrt,
liefern und montieren.
Menge: 5,000 m

**3.3.2.30 Leitungskanal 18/19mm St**
StLBNr. 04.85  053/090.02.30.02.53
Installationskanal als Leitungsführungskanal
DIN VDE 0604,
Außenmaß H/B mind. 18/ 19 mm,
aus Stahl 0,8 mm, feuerverzinkt DIN 17 162,
Zinkauflagegruppe 275,
Farbe weiß,
als gerades Stück,
auf Beton, bewehrt,
liefern und montieren.
Menge: 5,000 m

**3.3.2.40 Leitungskanal 18/30mm St**
StLBNr. 04.85  053/090.02.30.02.53
Installationskanal als Leitungsführungskanal
DIN VDE 0604,
Außenmaß H/B mind. 18/ 30 mm,
aus Stahl 0,8 mm, feuerverzinkt DIN 17 162,
Zinkauflagegruppe 275,
Farbe weiß,
als gerades Stück,
auf Beton, bewehrt,
liefern und montieren.
Menge: 5,000 m

**3.3.2.50 Leitungskanal 40/60mm PVC**
Installationskanal als Leitungsführungskanal
DIN VDE 0604,
Außenmaß H/B mind. 40/ 60 mm,
aus PVC hart,
einschl. aller systembedingten Form-, Eck-,
Verbindungs-, Abdeck- und Zubehörteile
auf Beton, bewehrt,
liefern und montieren.
Menge: 5,000 m

**3.3.2.60 Leitungskanal 40/60mm Stahl**
Installationskanal als Leitungsführungskanal
DIN VDE 0604,
Außenmaß H/B mind. 40/ 60 mm,
aus Stahl 0,8 mm, feuerverzinkt DIN 17 162,
Zinkauflagegruppe 275,
Farbe weiß,
einschl. aller systembedingten Form-, Eck-,
Verbindungs-, Abdeck- und Zubehörteile
auf Beton, bewehrt,
liefern und montieren.
Menge: 2,000 m

**3.3.2.70 Sammelhalterung 30Ltg. Metall**
StLBNr. 04.85  053/997.01.04
Leistung wie Sammelhalterung für Leitungen, Wand- oder
Deckenbefestigung, aus Metall,
für max. 30 Leitungen NYM-J 3x1,5,
auf Beton, bewehrt,
liefern und montieren.
Menge: 10,000 St

##### Abschnitt 3.3.3 Schutzrohr

*Hinweis: Zu den Isolierstoffrohren gehören die erforderlichen*
Zu den Isolierstoffrohren gehören die erforderlichen
Abstandsschellen und sonstige Kleinteile.

**3.3.3.10 Isolierstoffrohr M20**
StLBNr. 04.85  053/050.13.11.03.01
Isolierstoffrohr DIN VDE 0605,
aus PVC hart,
mittelschwer, starr, wärmefest,
Nenngröße M20,
Verlegung offen,
mit Abstandsschellen, max. Schellenabstand = 25facher
Rohrdurchmesser.
Menge: 10,000 m

**3.3.3.20 Isolierstoffrohr (M25)**
StLBNr. 04.85  053/998.01.01.
Leistung wie zuletzt in vollen Wortlaut beschrieben,
jedoch Nenngröße M25.
Menge: 10,000 m

##### Abschnitt 3.3.4 sonstige Installationsleistungen

*Hinweis: Alle Arbeiten sind mit äußerster Umsicht auszuführen.*
Alle Arbeiten sind mit äußerster Umsicht auszuführen.
Elektrische- und fernmeldetechnische Anlagen, sonstige
Ausrüstungen, Mobilar, Fußböden sind durch Abdeckung
vor
Schmutz zu schützen und nach Beendigung der Arbeiten
ordnungsgemäß zu reinigen.
Sicherheitsmaßnahmen sind im Bereich elektrischer- und
fernmeldetechnischer Anlagen zu beachten.

*Hinweis: StLBNr. 04.85 053/000.40*
StLBNr. 04.85  053/000.40
Der Anbieter ist verpflichtet, die amtlichen
Nachweise für die von ihm angebotenen
Brandschutzmaßnahmen vorzulegen.
Amtliche Nachweise können sein:
- Prüfzeugnis,
- Prüfbescheid und
- allgemeine bauaufsichtliche Zulassung.

**3.3.4.10 Bohren Durchbruch 20/12 T.**
StLBNr. 04.85  053/997.00.04
Bohren von Durchbrüchen
in Trockenbauwänden,
Abmessungen 20 mm,
Wanddicke bis 15 cm,
sowie schließen der Restöffnung,
anfallender Schutt wird Eigentum des AN und ist zu
beseitigen.
Menge: 1,000 St

**3.3.4.20 Bohren Durchbruch 10/15 M.**
StLBNr. 05.82  051/571.03.01.41.01
Bohren von Durchbrüchen
in Mauerwerk,
Abmessungen 10 mm,
Wanddicke bis 15 cm,
sowie schließen der Restöffnung,
anfallender Schutt wird Eigentum des AN und ist zu
beseitigen.
Menge: 1,000 St

**3.3.4.30 Bohren Durchbruch 20/15 M.**
StLBNr. 05.82  051/571.03.01.41.01
Bohren von Durchbrüchen
in Mauerwerk,
Abmessungen 20 mm,
Wanddicke bis 15 cm,
sowie schließen der Restöffnung,
anfallender Schutt wird Eigentum des AN und ist zu
beseitigen.
Menge: 1,000 St

**3.3.4.40 Bohren Durchbruch 30/15 M.**
StLBNr. 05.82  051/571.03.01.42.01
Bohren von Durchbrüchen
in Mauererk,
Abmessungen 30 mm,
Wanddicke bis 15 cm,
sowie schließen der Restöffnung,
anfallender Schutt wird Eigentum des AN und ist zu
beseitigen.
Menge: 1,000 St

**3.3.4.50 Bohren Durchbruch 60/15 B.**
StLBNr. 05.82  051/571.03.01.42.01
Bohren von Durchbrüchen
in Beton, bewährt,
Abmessungen 60 mm,
Wanddicke bis 15 cm,
sowie schließen der Restöffnung,
anfallender Schutt wird Eigentum des AN und ist zu
beseitigen.
Menge: 1,000 St

##### Abschnitt 3.3.5 Brandschottungen

*Hinweis: Der Anbieter ist verpflichtet, die amtlichen*
Der Anbieter ist verpflichtet, die amtlichen
Nachweise für die von ihm angebotenen
Brandschutzmassnahmen vorzulegen.
Amtliche Nachweise können sein:
- Prüfzeugnis,
- Prüfbescheid und
- allgemeine bauaufsichtliche Zulassung.
An den Schottungen sind die dafür zugelassenen
Kennzeichnungen mit Errichter, Art der Schottung
und Ausführungsdatum anzubringen.

**3.3.5.10 Kabelabschottung F30**
StLBNr. 04.85  053/860.31.11.12.12
Kabelabschottung zur Verhinderung von
Brandübertragung, form-, alterungs- und
korrosionsbeständig, geeignet zur Nachbelegung
mit Kabeln,
Feuerwiderstandsdauer 30 Minuten,
in Wänden und in Decke aus Mauerwerk, abzudichtende
Öffnungsrestfläche bis 0,04 m²,
belegt mit max. 15 Kabeln, Leitungen oder
Installationsrohren,
bei Schwelbrand auch Rauchgasdicht,
Ausführung gemäß Vorschrift des Schottherstellers.

Fabrikat:  '..........'
Typ:  '..........'
Menge: 2,000 St

**3.3.5.20 vorh. Brandschutzabdichtung öffnen**
StLBNr. 05.82  051/997.00.03
Leistung wie vorhandene F30/90- Brandschutzabdichtung
zur
nochmaligen Leitungbelegung in vorhandener Wand öffnen
und
Entsorgung des ausgebauten Materials,
abzudichtende Öffnungsrestfläche bis 0,02 m².
Menge: 2,000 St

##### Abschnitt 3.3.6 Bauliche Arbeiten

**3.3.6.10 Trockenbauwand öffnen**
StLBNr. 05.82  051/997.00.03
Leistung wie fachgerechtes Öffnen von vorhandener
Metall-Einfachständerwand bzw. Stütze,
als nichttragende innere Verkofferung, 4-seitige
Umkleidung,
nach DIN 4103-1,
Einbaubereich 1/2,
mit doppelter Beplankung,
2 x 12,5 mm, Gipsplatten Typ A/H2, DIN EN 520,
bzw. Gipskartonplatten GKB/GKBI, DIN 18180,
ohne Dämmstoff,
Ausschnitt: ca. 100 x 100 mm,
Wandhöhe: bis 3,50 m,
für Leitungsverlegung, incl. Wiederverschließen,
einschl.
systemgebundenen Zubehör
und Ersatz von Gipskartonplatten.
Bewertetes Schalldämm-Maß: Rw,R 32 dB,
Standardverspachtelung gemäß IGG-Merkblatt 2,
Ausführung gemäß Verwendbarkeitsnachweis/
Herstellervorschrift.
Anfallender Schutt wird Eigentum des AN und ist zu
beseitigen.
Farblich Endbehandelter Anstrich im Farbton des
Raumes.
Menge: 1,000 St

**3.3.6.20 Abdeckung mit Folie**
StLBNr. 05.82  051/997.00.03
Leistung wie mehrmaliges Flächenabdeckung mit Folie zum
Schutz von Mobiliar und Einrichtung gegen Staub u.ä.
bei Bohr-
und Stemmarbeiten, im Zuge der gesamten Baumaßnahme,
incl. Lieferung und Entsorgung der Folien oder
Abdeckplanen.
Diese Position wird nur einmal zur Abrechnung gebracht
und ist
entsprechend durch den AN zu kalkulieren.
Die Schutzmaßnahmen findet hauptsächlich in
Staubempfindlichen Räumen wie Technik-, EDV- und
Serverräume statt.

Anzahl der Folien ca. 20
Menge: 1,000 Satz

**3.3.6.30 Installationskanal öffnen/schließen**
StLBNr. 10.89  063/997.00.05
Leistung wie vorhandenen Installations- und BR-Kanal
aus PVC
oder Blech für Leitungsbelegung öffnen und
wiederverschließen.
Menge: 10,000 m

##### Abschnitt 3.3.7 Anbindung Türen und Datenschrank

**3.3.7.10 Elektro-Türöffner**
StLBNr. 04.85  053/174.01.00.00.01
Gleichstrom-Elektro-Türöffner für Stumpftüren,
28 mm Einbautiefe, Serienausführung mit normalem
Flachschließblech HZ für Haustüren passend,
universell für DIN links und DIN rechts umschraubbar.
Symmetrischer Aufbau des Öffners, mit serienmäßiger
Faxfix-Ausführung zur Schlossfallen- und
Walzenjustierung,
Arbeitsstromprinzip,
mit mechanischer Entriegelungsmöglichkeit.
Einbrennlackierung in Türfarbe oder VA-Qualität,
Nennspannung: 8 - 12 V DC,
liefern und betriebsfertig in vorhandene Tür montieren
Fabrikat: '....................................................'

Typ: '....................................................'
Menge: 1,000 St

**3.3.7.20 Fehlerstrom-Leitungsschutzschalter 2P**
StL.Nr.:85.053/997.00.04
Fehlerstrom-Leitungsschutzschalter 1P+N 10kA
B-Charakteristik 16A 30mA Typ A
Fehlerstrom-Leitungsschutzschalter nach DIN VDE 0664
Teil 20
/ EN61009-1 und DIN VDE 0664 Teil 21 / EN61009-2-1.
Berührungsschutz nach DIN VDE 0660 Teil 514,
mit Test-Taste und Fehlerstromanzeige.
Einfache Entnahme aus dem Phasenschienenverbund. Mit
VDE
Zeichen. Geeignet zum nachträglichen Anbau von
Zusatzeinrichtungen. Beschriftungsmöglichkeit direkt
am Gerät.
Nennstrom: 16 A Auslösercharakteristik: B
Empfindlichkeit: 30
mA Art des Differenzialschutzes: A
Nennabschaltvermögen: 10
kA Polanzahl: 2 P Anzahl Module: 2 Frequenz: 50 Hz
Gesamtverlustleistung unter Nennstrom: 5,2 W,
einschl. Einbau auf Hutschiene und Verdrahtung in vorh.
Verteilungen, inkl. systembedingtes Zubehör,
einschl. Anpassung Stromlaufplan und Beschriftung.
Fabrikat: '....................................................'

Typ: '....................................................'
Menge: 1,000 St

**3.3.7.30 Sicherheitstransformator**
StLBNr. 04.85  053/175.02
Sicherheitstransformator nach DIN VDE 0551/1
mit Einphasenanschluß
Eingang:  230 V AC
Ausgang:  24 V AC +/- 3%, 2,5 A
Funkentstörgrad: B
Kurzschlussfest,
zur Montage auf 35 mm DIN-Profilschiene.
Fabrikat: '....................................................'

Typ: '....................................................'
Menge: 1,000 St

### Titel 4 Schließanlage sonstiges

#### Bereich 4.1 KG 459 Baustelleneinrichtung

**4.1.10 Baustelleneinrichtung**
StLB.Nr.: 85.053/005.01.00.01
Einrichten und Räumen der Baustelle, Vorhalten der
Baustelleneinrichtung für sämtliche in der
Leistungsbeschreibung aufgeführten Leistungen
für die Dauer der Baumaßnahme.
Menge: 1,000 St

#### Bereich 4.2 KG 459 Bestands- und Revisionsunterlagen

**4.2.10 Mehraufwand Bestandsunterlagen**
StLB-Nr. 85 053/996.00.03
Leistung wie, Mehraufwand zur Erstellung des
geforderten 2.
und 3. Exemplars der Bestandsunterlagen, Zeichnungen,
Prüfprotokolle sowie jeweiligem Datenträger mit der
Datenrücklage sämtlicher Unterlagen, in Farbe.
In festen Ordner mit Inhaltsverzeichnis.
Menge: 1,000 St

**4.2.20 Schaltplan Übersicht Netz**
StLB-Nr. 85 053/996.00.03
Leistung wie, Übersichtsschaltplan nach DIN 40 719
der strukturierten Verkabelung und der Vernetzung der
einzelnen Geräte, Switche und Gebäude untereinander,
auf Platte aufziehen und mit Klarsichtfolie abdecken.
Menge: 1,000 St

**4.2.30 Servicepauschale 24 h Notdienst**
StLB-Nr. 85 053/996.00.03
Leistung wie, Servicepauschale für eine
Störungsbeseitigung
innerhalb von 24 Stunden vor Ort nach Benachrichtigung
durch
den Nutzer.
In der Pauschale müssen für die Störungsbeseitigung
folgende
Leistungen pro angefangene Stunde enthalten sein:
- Lohn- und Nebenkosten
- Fahrkosten anlässlich der Störungsbeseitigung
- Störungsursache ermitteln und (soweit möglich)
beheben
- kurzfristige Beschaffung von Ersatzteilen (soweit
möglich)
- wenn notwendig: Reinigung, Einstellung und Messung
- Der Auftragnehmer informiert umgehend den
Auftraggeber
  über nicht mehr betriebssichere oder defekte
  Anlagenteile und ersetzt diese nach gesondertem
Auftrag
  durch den Auftraggeber. Sind schwerwiegende
  sicherheitstechnische Mängel an der Anlage zu
erkennen, ist
  die Anlage sofort außer Betrieb zu setzen, und der
  Anlagenbetreiber ist umgehend zu unterrichten.
Menge: 1,000 h

**4.2.40 Batteriewechselset**
StLB-Nr. 85 053/996.00.03
Leistung wie, Batteriewechselset besteht aus je:
- 1 Spezialschlüssel Doppel- und Halbzylinder
- 1 Innensechskantschlüssel,
- 1 Torxschlüssel,
- 10 St. Innensechskantschrauben,
- 10 St. Torxschrauben,
- einschl. Spezialwerkzeug für den Batteriewechsel in
Zylindern,
  deren Batterien sich auf der Innenseite befinden,
- 3 Adapter (8,11,14 mm Länge) zur Montage an
  Schließzylindern,
einschl. Einweisung Nutzer,
liefern und übergeben.
Menge: 4,000 St

**4.2.50 Batterieset**
StLB-Nr. 85 053/996.00.03
Leistung wie, Batterieset für Innenknauf besteht aus
je:
- 50 Hauptbatterien
- 50 Backup-Batterien
liefern und übergeben.
Menge: 1,000 St

**4.2.60 Produkt- und Software Wartung**
*** Bedarfsposition ohne GB
StLBNr. 04.85  053/174.01.00.00.01
Leistung wie Pauschale für eine Software-Wartung,
Updates,
Konnektivitätstests und Kalibrierungen des Systems pro
Jahr
des o.g. Zutrittskontrollsystems für alle Gebäudeteile
des
Baubüro Stendal mit allen angeschlossenen Komponenten.
Menge: 1,000 St

**4.2.70 Supportvertrag Nutzer/Lieferant**
*** Bedarfsposition ohne GB
StLBNr. 04.85  053/174.01.00.00.01
Leistung wie Pauschale als Supportvereinbarung für die
Bereitstellung der Updates für die
SimonsVoss-Softwareumgebung. Diese beinhaltet neben den
kostenfreien Updates (ohne Dienstleistung) auch eine
Service-Hotline von SimonsVoss für (Remote-)
Unterstützung,
pro Jahr des o.g. Zutrittskontrollsystems für alle
Gebäudeteile
des Baubüro Stendal mit allen angeschlossenen
Komponenten.
Dieser Vertrag ist zwischen dem Nutzer und dem
Lieferanten/Hersteller SimonsVoss abzuschließen.
Die Kosten hierzu sind im Vorfeld zu ermmitteln und
anzugeben.
Menge: 1,000 St

#### Bereich 4.3 KG 459 Stundenlohnarbeiten

*Hinweis: Stundenlohnarbeiten durch Arbeitskräfte des*
Stundenlohnarbeiten durch Arbeitskräfte des
Auftragnehmers
sind ausschließlich auf Anordnung des Auftraggebers,
des
Bauherrn oder der Fachbauleitung durchzuführen.
In den Stundenverrechnungssätzen sind enthalten:

- die Lohn- und Gehaltskosten
- die Lohn- und Gehaltsnebenkosten
- die anteiligen Gemeinkosten, einschließlich
  Wagnis und Gewinn.
- die Zuschläge für etwaige Überstunden
- Nacht, Sonntags- und Feiertagsarbeiten
- ggf. An- und Abfahrtkosten für Servicetechniker

Die Verrechnungssätze sind unter Beachtung
der preisrechtlichen Vorschriften zu ermitteln
und gelten unabhängig von der Anzahl der abzurechnenden
Stunden.

**4.3.10 Monteur**
Monteurstunden
Menge: 10,000 h

**4.3.20 Systemtechniker**
Servicestunden Systemtechniker
Menge: 15,000 h
